# Reparació i millora del paviment amb M.B. a diverses carreteres de la xarxa local del Camp de Tarragona. Any 2024.

- Propietat de l'arxiu: RIB Spain
- Format: FIEBDC-3/2016
- Programa: Presto 18.04
- Tipus: pressupost
- Data dels preus: 23/07/1998
- Divisa: EUR
Import: 1926868.43

## 01 MILLORA DEL PAVIMENT (07/12/1994)
Import: 1281153.05

### 01.01 FERMS SOSTENIBLES (07/12/1994)
Import: 192406.71

#### 01.01.01 AULT - Ctra. TP-2036 De Puigpelat a Alió (07/12/1994)
Import: 78489.92

**E06032** m2 Paviment de MBC per a capa de rodadura ultrafina, de 1,5 a 2 cm de gruix.
12800 m2 × 3.59 = 45952.00
Mescla bituminosa en calent ultrafina (AULT) i d'altes prestacions, segons UNE-EN 13108-9:2018 per a capa de rodadura ultrafina, de 1 a 2 cm de gruix, estesa i compactada.

| Codi | Ut | Descripció | Rendiment | Preu | Import |
|---|---|---|---|---|---|
| O0101 | h | Cap de colla (mà d'obra; 06/05/2022) | 0.001 | 31.22 | 0.03 |
| O0110 | h | Peó (mà d'obra; 06/05/2022) | 0.001 | 24.49 | 0.02 |
| P04242 | m² | M.B.C. per a capa de rodadura ultrafina (AUTL), de 1 a 2 cm de gruix (material; 06/05/2022) | 1 | 3.14 | 3.14 |
| M0236 | h | Estenedora per a mescles (maquinària) | 0.001 | 70.66 | 0.07 |
| M0239 | h | Corró de llanda metàl·lica (maquinària) | 0.001 | 41.57 | 0.04 |
| M0237 | h | Piconadora de pneumàtics 15 tn (maquinària) | 0.001 | 62.36 | 0.06 |
| M0220 | h | Escombradora autopropulsada (maquinària) | 0.001 | 42.15 | 0.04 |
| vg | % | Despeses indirectes (06/05/2022) | 0.027 | 7.2 | 0.19 |
|  |  | Total |  |  | 3.59 |

| Amidament | Uts. | Llarg | Ample | Parcial |
|---|---|---|---|---|
| Del PK 0+000 al PK 1+600 | 1 | 1600 | 8 | 12800.00 |
| Total |  |  |  | 12800 |

**E0604** t Paviment de MBC tipus AC16 surf S 50/70 GR
294 t × 61.28 = 18016.32
Paviment de mescla bituminosa en calent tipus formigó bituminós AC16 surf 50/70 S amb granulat granític per a capa de trànsit, estesa i compactada.

| Codi | Ut | Descripció | Rendiment | Preu | Import |
|---|---|---|---|---|---|
| O0101 | h | Cap de colla | 0.014 | 31.22 | 0.44 |
| O0110 | h | Peó | 0.063 | 24.49 | 1.54 |
| P04140 | t | M.B.C. tipus AC16 surf S en obra (material; 03/02/2022) | 1 | 53.25 | 53.25 |
| M0236 | h | Estenedora per a mescles | 0.01 | 70.66 | 0.71 |
| M0239 | h | Corró de llanda metàl·lica | 0.01 | 41.57 | 0.42 |
| M0237 | h | Piconadora de pneumàtics 15 tn | 0.01 | 62.36 | 0.62 |
| M0220 | h | Escombradora autopropulsada | 0.01 | 42.15 | 0.42 |
| M0213 | h | Camió cisterna de 8 m³ (maquinària) | 0.01 | 48 | 0.48 |
| vg | % | Despeses indirectes | 0.472 | 7.2 | 3.40 |
|  |  | Total |  |  | 61.28 |

| Amidament | Uts. | Parcial |
|---|---|---|
| Creuament Del PK 0+500 al PK 0+660 | 294 | 294.00 |
| Total |  | 294 |

**E06120** m2 Protecció de reg d'adherència mitjançant beurada de calç (250g/m2)
15200 m2 × 0.32 = 4864.00
Protecció de reg d'adherència mitjançant beurada de calç amb dotació mínima de 250 g/m², preparació del producte i estesa, totalment acabat.

| Codi | Ut | Descripció | Rendiment | Preu | Import |
|---|---|---|---|---|---|
| O0102 | h | Oficial 1ª (mà d'obra; 06/05/2022) | 0.001 | 29.47 | 0.03 |
| O0110 | h | Peó | 0.001 | 24.49 | 0.02 |
| M02170 | h | Camió cisterna de beurada de calç (maquinària) | 0.001 | 88.03 | 0.09 |
| P20150 | kg | Beurada de calç (material) | 0.25 | 0.51 | 0.13 |
| vg | % | Despeses indirectes | 0.007 | 7.2 | 0.05 |
|  |  | Total |  |  | 0.32 |

| Amidament | Uts. | Llarg | Ample | Parcial |
|---|---|---|---|---|
| Del PK 0+000 al PK 1+600 | 1 | 1600 | 8 | 12800.00 |
| Creuament Del PK 0+500 al PK 0+660 | 1 | 160 | 15 | 2400.00 |
| Subtotal |  |  |  | 15200.00 |
| Total |  |  |  | 15200 |

**E0612** m2 Reg d'adherència termoadherent C60B3 TER (dotació 0,5 kg/m2)
15200 m2 × 0.34 = 5168.00
Reg d'adherència amb emulsió bituminosa catiònica termoadherent tipus C60B3 TER (dotació 0,50 kg/m2), aplicada de forma uniforme, inclòs preparació de la superfície existent.

| Codi | Ut | Descripció | Rendiment | Preu | Import |
|---|---|---|---|---|---|
| O0102 | h | Oficial 1ª | 0.001 | 29.47 | 0.03 |
| O0110 | h | Peó | 0.001 | 24.49 | 0.02 |
| P0406 | kg | Emulsió bituminosa termoadherent C60B3 TER (material; 03/02/2022) | 0.4 | 0.445 | 0.18 |
| M0217 | h | Camió cisterna reg asfàltic (maquinària; 12/01/2009) | 0.001 | 50.68584 | 0.05 |
| M0220 | h | Escombradora autopropulsada | 0.001 | 42.15 | 0.04 |
| vg | % | Despeses indirectes | 0.003 | 7.2 | 0.02 |
|  |  | Total |  |  | 0.34 |

| Amidament | Uts. | Llarg | Ample | Parcial |
|---|---|---|---|---|
| Creuament Del PK 0+500 al PK 0+660 | 1 | 160 | 15 | 2400.00 |
| Del PK 0+000 al PK 1+600 | 1 | 1600 | 8 | 12800.00 |
| Subtotal |  |  |  | 15200.00 |
| Total |  |  |  | 15200 |

**E0634B** m2 Fresat per la eliminació de marques vials, fletxes, simbologia o inscripció de pintura mitjança (07/12/1994)
2400 m2 × 0.82 = 1968.00
Fresat per la eliminació de marques vials, fletxes, simbologia o inscripció de pintura mitjançant fresadora manual o mecànica i càrrega sobre camió.

| Codi | Ut | Descripció | Rendiment | Preu | Import |
|---|---|---|---|---|---|
| O0101 | h | Cap de colla | 0.001 | 31.22 | 0.03 |
| O0110 | h | Peó | 0.002 | 24.49 | 0.05 |
| M0242 | h | Fresadora (maquinària) | 0.002 | 133.01 | 0.27 |
| M0212B | h | Camió de trabuc 16 m³ (maquinària) | 0.002 | 45.4 | 0.09 |
| M0220 | h | Escombradora autopropulsada | 0.002 | 42.15 | 0.08 |
| P1613 | u | Cànon d'abocador | 0.31 | 0.8 | 0.25 |
| %16130 | % | Despeses indirectes (07/12/1994) | 6 % | 0.77 | 0.05 |
|  |  | Total |  |  | 0.82 |

| Amidament | Uts. | Llarg | Ample | Parcial |
|---|---|---|---|---|
| Del PK 0+000 al PK 1+600 | 3 | 1600 | 0.5 | 2400.00 |
| Total |  |  |  | 2400 |

**E0632** m2 Fresat paviment asfàltic fins a 8 cm (07/12/1994)
640 m2 × 3.94 = 2521.60
Fresat mecànic de paviment asfàltic fins una profunditat màxima de 8 cm amb fresadora de càrrega automàtica, inclòs encaixos laterals i finals, talls i entregues a tapes i reixes amb compressor, càrrega i transport de runes a l'abocador, cànon d'abocament i escombrat i neteja de la superfície fresada.

| Codi | Ut | Descripció | Rendiment | Preu | Import |
|---|---|---|---|---|---|
| O0101 | h | Cap de colla | 0.01 | 31.22 | 0.31 |
| O0110 | h | Peó | 0.026 | 24.49 | 0.64 |
| M0242 | h | Fresadora | 0.012 | 133.01 | 1.60 |
| M0212B | h | Camió de trabuc 16 m³ | 0.012 | 45.4 | 0.54 |
| M0220 | h | Escombradora autopropulsada | 0.012 | 42.15 | 0.51 |
| P1613 | u | Cànon d'abocador | 0.15 | 0.8 | 0.12 |
| %16130 | % | Despeses indirectes | 6 % | 3.72 | 0.22 |
|  |  | Total |  |  | 3.94 |

| Amidament | Uts. | Llarg | Ample | Parcial |
|---|---|---|---|---|
| Del PK 0+000 al PK 1+600 | 0.05 | 1600 | 8 | 640.00 |
| Total |  |  |  | 640 |

#### 01.01.02 MBT - TP-2235 Dels Pallaresos a Sant Salvador (07/12/1994)
Import: 113916.79

**E0612** m2 Reg d'adherència termoadherent C60B3 TER (dotació 0,5 kg/m2)
13140 m2 × 0.34 = 4467.60

| Amidament | Uts. | Llarg | Ample | Parcial |
|---|---|---|---|---|
| Del PK 0+000 al PK 2+190 | 1 | 2190 | 6 | 13140.00 |
| Total |  |  |  | 13140 |

**E0632** m2 Fresat paviment asfàltic fins a 8 cm
2190 m2 × 3.94 = 8628.60

| Amidament | Uts. | Llarg | Ample | Parcial |
|---|---|---|---|---|
| Del PK 0+000 al PK 2+190 | 2 | 2190 | 0.5 | 2190.00 |
| Total |  |  |  | 2190 |

**E06035** t Paviment de MB Semi Calenta tipus AC16 surf B 50/70 S R20
1576.8 t × 63.94 = 100820.59
Mescla bituminosa semicalenta AC16 surf B 50/70 S R20 de temperatura de fabricació inferior als 130ºC i granulat granític, amb incorporació de fins el 20% de l'àrid reciclat, estesa i compactada, inclòs filler, inclòs betum asfàltic tipus B 50/70,
manipulació estesa i compactada fins al 98% de l'assaig Marshall, en capa de rodadura sobre zona de paviment existent i accessos.

| Codi | Ut | Descripció | Rendiment | Preu | Import |
|---|---|---|---|---|---|
| O0101 | h | Cap de colla | 0.01 | 31.22 | 0.31 |
| O0110 | h | Peó | 0.01 | 24.49 | 0.24 |
| P041401 | t | Mescla Bituminosa Semicalenta tipus AC16 surf B 20% RAP (material) | 1 | 52.06 | 52.06 |
| M0236 | h | Estenedora per a mescles | 0.001 | 70.66 | 0.07 |
| M0239 | h | Corró de llanda metàl·lica | 0.001 | 41.57 | 0.04 |
| M0237 | h | Piconadora de pneumàtics 15 tn | 0.001 | 62.36 | 0.06 |
| M0220 | h | Escombradora autopropulsada | 0.001 | 42.15 | 0.04 |
| M0213 | h | Camió cisterna de 8 m³ | 0.001 | 48 | 0.05 |
| M0243 | t | Planta de trituració i garbellat de material fresat (maquinària; 18/08/2022) | 1 | 4.5 | 4.50 |
| vg | % | Despeses indirectes | 0.912 | 7.2 | 6.57 |
|  |  | Total |  |  | 63.94 |

| Amidament | Uts. | Parcial |
|---|---|---|
| Del PK 0+000 al PK 2+190 | 1576.8 | 1576.80 |
| Total |  | 1576.8 |

### 01.02 FERMS CONVENCIONALS (07/12/1994)
Import: 1006402.34

#### 01.02.01 AP - Ctra. TV-2421 De Montblanc a Prenafeta (Prenafeta) (07/12/1994)
Import: 16619.69

**E0612** m2 Reg d'adherència termoadherent C60B3 TER (dotació 0,5 kg/m2)
1410 m2 × 0.34 = 479.40

| Amidament | Uts. | Llarg | Ample | Parcial |
|---|---|---|---|---|
| Travessera Del PK 4+825 al PK 5+060 | 1 | 235 | 6 | 1410.00 |
| Total |  |  |  | 1410 |

**E0632** m2 Fresat paviment asfàltic fins a 8 cm
1410 m2 × 3.94 = 5555.40

| Amidament | Uts. | Llarg | Ample | Parcial |
|---|---|---|---|---|
| Travessera Del PK 4+825 al PK 5+060 | 1 | 235 | 6 | 1410.00 |
| Total |  |  |  | 1410 |

**E0604** t Paviment de MBC tipus AC16 surf S 50/70 GR
172.73 t × 61.28 = 10584.89

| Amidament | Uts. | Parcial |
|---|---|---|
| Travessera Del PK 4+825 al PK 5+060 | 172.725 | 172.73 |
| Total |  | 172.73 |

#### 01.02.02 AP - Ctra. TV-3146 De Tarragona al Far de Salou (La Pineda) (07/12/1994)
Import: 219882.91

**E0612** m2 Reg d'adherència termoadherent C60B3 TER (dotació 0,5 kg/m2)
18655 m2 × 0.34 = 6342.70

| Amidament | Uts. | Llarg | Ample | Parcial |
|---|---|---|---|---|
| Del PK 2+000 al PK 3+435 | 1 | 1435 | 13 | 18655.00 |
| Total |  |  |  | 18655 |

**E0632** m2 Fresat paviment asfàltic fins a 8 cm
18655 m2 × 3.94 = 73500.70

| Amidament | Uts. | Llarg | Ample | Parcial |
|---|---|---|---|---|
| Del PK 2+000 al PK 3+435 | 1 | 1435 | 13 | 18655.00 |
| Total |  |  |  | 18655 |

**E0604** t Paviment de MBC tipus AC16 surf S 50/70 GR
2285.24 t × 61.28 = 140039.51

| Amidament | Uts. | Parcial |
|---|---|---|
| Del PK 2+000 al PK 3+435 | 2285.2375 | 2285.24 |
| Total |  | 2285.24 |

#### 01.02.03 AP - Ctra. TV-2441 De Santes Creus a Pontons (AP) (07/12/1994)
Import: 62128.38

**E0612** m2 Reg d'adherència termoadherent C60B3 TER (dotació 0,5 kg/m2)
5271 m2 × 0.34 = 1792.14

| Amidament | Uts. | Llarg | Parcial |
|---|---|---|---|
| Del PK 0+000 al PK 0+650 | 1 | 5271 | 5271.00 |
| Total |  |  | 5271 |

**E0632** m2 Fresat paviment asfàltic fins a 8 cm
5271 m2 × 3.94 = 20767.74

| Amidament | Uts. | Llarg | Parcial |
|---|---|---|---|
| Del PK 0+000 al PK 0+650 | 1 | 5271 | 5271.00 |
| Total |  |  | 5271 |

**E0604** t Paviment de MBC tipus AC16 surf S 50/70 GR
645.7 t × 61.28 = 39568.50

| Amidament | Uts. | Parcial |
|---|---|---|
| Del PK 0+000 al PK 0+650 | 645.6975 | 645.70 |
| Total |  | 645.7 |

#### 01.02.04 AP - Ctra. TP-7401 De Porrera a la N-420 (07/12/1994)
Import: 35183.44

**E0612** m2 Reg d'adherència termoadherent C60B3 TER (dotació 0,5 kg/m2)
2985 m2 × 0.34 = 1014.90

| Amidament | Uts. | Llarg | Ample | Parcial |
|---|---|---|---|---|
| Obra del PK 5+505 al 5+745 | 1 | 240 | 8 | 1920.00 |
| Rotonda PK 5+755 | 1 | 705 |  | 705.00 |
| Entroncs | 3 | 15 | 8 | 360.00 |
| Subtotal |  |  |  | 2985.00 |
| Total |  |  |  | 2985 |

**E0632** m2 Fresat paviment asfàltic fins a 8 cm
2985 m2 × 3.94 = 11760.90

| Amidament | Uts. | Llarg | Ample | Parcial |
|---|---|---|---|---|
| Obra del PK 5+505 al 5+745 | 1 | 240 | 8 | 1920.00 |
| Rotonda PK 5+755 | 1 | 705 |  | 705.00 |
| Entroncs | 3 | 15 | 8 | 360.00 |
| Subtotal |  |  |  | 2985.00 |
| Total |  |  |  | 2985 |

**E0604** t Paviment de MBC tipus AC16 surf S 50/70 GR
365.66 t × 61.28 = 22407.64

| Amidament | Uts. | Parcial |
|---|---|---|
| Obra del PK 5+505 al 5+745 | 235.2 | 235.20 |
| Rotonda PK 5+755 | 86.3625 | 86.36 |
| Entroncs | 44.1 | 44.10 |
| Subtotal |  | 365.66 |
| Total |  | 365.66 |

#### 01.02.05 AP- Ctra. TP-7225 De Reus al Morell (07/12/1994)
Import: 39603.65

**E0612** m2 Reg d'adherència termoadherent C60B3 TER (dotació 0,5 kg/m2)
3360 m2 × 0.34 = 1142.40

| Amidament | Uts. | Llarg | Ample | Parcial |
|---|---|---|---|---|
| Entre PK 7+960 i el PK 8+240 | 1 | 280 | 12 | 3360.00 |
| Total |  |  |  | 3360 |

**E0632** m2 Fresat paviment asfàltic fins a 8 cm
3360 m2 × 3.94 = 13238.40

| Amidament | Uts. | Llarg | Ample | Parcial |
|---|---|---|---|---|
| Entre PK 7+960 i el PK 8+240 | 1 | 280 | 12 | 3360.00 |
| Total |  |  |  | 3360 |

**E0604** t Paviment de MBC tipus AC16 surf S 50/70 GR
411.6 t × 61.28 = 25222.85

| Amidament | Uts. | Parcial |
|---|---|---|
| Entre PK 7+960 i el PK 8+240 | 411.6 | 411.60 |
| Total |  | 411.6 |

#### 01.02.06 Ctra. T-740 De Falset a Porrera (07/12/1994)
Import: 143124.3

**E0612** m2 Reg d'adherència termoadherent C60B3 TER (dotació 0,5 kg/m2)
16500 m2 × 0.34 = 5610.00

| Amidament | Uts. | Llarg | Ample | Parcial |
|---|---|---|---|---|
| Del PK 5+500 al PK 8+500 | 1 | 3000 | 5.5 | 16500.00 |
| Total |  |  |  | 16500 |

**E0632** m2 Fresat paviment asfàltic fins a 8 cm
3465 m2 × 3.94 = 13652.10

| Amidament | Uts. | Llarg | Ample | Parcial |
|---|---|---|---|---|
| Encaix PK 5+500 | 1 | 15 | 5.5 | 82.50 |
| Encaix PK 8+500 | 1 | 15 | 5.5 | 82.50 |
| Cunetes i vorades | 0.2 | 3000 | 5.5 | 3300.00 |
| Subtotal |  |  |  | 3465.00 |
| Total |  |  |  | 3465 |

**E0604** t Paviment de MBC tipus AC16 surf S 50/70 GR
2021.25 t × 61.28 = 123862.20

| Amidament | Uts. | Parcial |
|---|---|---|
| Del PK 5+500 al PK 8+500 | 2021.25 | 2021.25 |
| Total |  | 2021.25 |

#### 01.02.07 Ctra. TV-7092 De la T-704 a la TV-7012 pel campament dels Castillejos (07/12/1994)
Import: 78334.03

**E0612** m2 Reg d'adherència termoadherent C60B3 TER (dotació 0,5 kg/m2)
9900 m2 × 0.34 = 3366.00

| Amidament | Uts. | Llarg | Ample | Parcial |
|---|---|---|---|---|
| Del PK 2+300 al PK 3+600 | 1 | 1300 | 5.5 | 7150.00 |
| Del PK 4+500 al PK 5+000 | 1 | 500 | 5.5 | 2750.00 |
| Subtotal |  |  |  | 9900.00 |
| Total |  |  |  | 9900 |

**E0632** m2 Fresat paviment asfàltic fins a 8 cm
165 m2 × 3.94 = 650.10

| Amidament | Uts. | Llarg | Ample | Parcial |
|---|---|---|---|---|
| Del PK 2+300 al PK 3+600 | 1 | 15 | 5.5 | 82.50 |
| Del PK 4+500 al PK 5+000 | 1 | 15 | 5.5 | 82.50 |
| Subtotal |  |  |  | 165.00 |
| Total |  |  |  | 165 |

**E0604** t Paviment de MBC tipus AC16 surf S 50/70 GR
1212.76 t × 61.28 = 74317.93

| Amidament | Uts. | Parcial |
|---|---|---|
| Del PK 2+300 al PK 3+600 | 875.875 | 875.88 |
| Del PK 4+500 al PK 5+000 | 336.875 | 336.88 |
| Subtotal |  | 1212.76 |
| Total |  | 1212.76 |

#### 01.02.08 Ctra. TV-7093 De la T-704 a la Mussara (07/12/1994)
Import: 17913.06

**E0612** m2 Reg d'adherència termoadherent C60B3 TER (dotació 0,5 kg/m2)
2200 m2 × 0.34 = 748.00

| Amidament | Uts. | Llarg | Ample | Parcial |
|---|---|---|---|---|
| Del PK 0+000 al PK 0+400 | 1 | 400 | 5.5 | 2200.00 |
| Total |  |  |  | 2200 |

**E0632** m2 Fresat paviment asfàltic fins a 8 cm
165 m2 × 3.94 = 650.10

| Amidament | Uts. | Llarg | Ample | Parcial |
|---|---|---|---|---|
| Encaixos al PK 0+000 | 1 | 15 | 5.5 | 82.50 |
| Encaixos al PK 0+400 | 1 | 15 | 5.5 | 82.50 |
| Subtotal |  |  |  | 165.00 |
| Total |  |  |  | 165 |

**E0604** t Paviment de MBC tipus AC16 surf S 50/70 GR
269.5 t × 61.28 = 16514.96

| Amidament | Uts. | Parcial |
|---|---|---|
| Del PK 0+000 al PK 0+400 | 269.5 | 269.50 |
| Total |  | 269.5 |

#### 01.02.09 Ctra. T-223 De Vallmoll a la Secuita (07/12/1994)
Import: 55833.99

**E0612** m2 Reg d'adherència termoadherent C60B3 TER (dotació 0,5 kg/m2)
6410 m2 × 0.34 = 2179.40

| Amidament | Uts. | Llarg | Ample | Parcial |
|---|---|---|---|---|
| Del PK 0+000 al PK 0+800 | 1 | 800 | 6.5 | 5200.00 |
| Rotonda PK 0+800 | 1 | 110 | 11 | 1210.00 |
| Subtotal |  |  |  | 6410.00 |
| Total |  |  |  | 6410 |

**E0632** m2 Fresat paviment asfàltic fins a 8 cm
1405 m2 × 3.94 = 5535.70

| Amidament | Uts. | Llarg | Ample | Parcial |
|---|---|---|---|---|
| Del PK 0+000 al PK 0+800 | 2 | 15 | 6.5 | 195.00 |
| Rotonda PK 0+800 | 1 | 110 | 11 | 1210.00 |
| Subtotal |  |  |  | 1405.00 |
| Total |  |  |  | 1405 |

**E0604** t Paviment de MBC tipus AC16 surf S 50/70 GR
785.23 t × 61.28 = 48118.89

| Amidament | Uts. | Parcial |
|---|---|---|
| Del PK 0+000 al PK 0+800 | 637 | 637.00 |
| Rotonda PK 0+800 | 148.225 | 148.23 |
| Subtotal |  | 785.23 |
| Total |  | 785.23 |

#### 01.02.10 Ctra. TV-7223 De la Selva del Camp a Vilallonga del Camp (07/12/1994)
Import: 108645.73

**E0612** m2 Reg d'adherència termoadherent C60B3 TER (dotació 0,5 kg/m2)
13650 m2 × 0.34 = 4641.00

| Amidament | Uts. | Llarg | Ample | Parcial |
|---|---|---|---|---|
| Del PK 0+500 al PK 1+100 | 1 | 500 | 6.5 | 3250.00 |
| Del PK 3+100 al PK 4+600 | 1 | 1600 | 6.5 | 10400.00 |
| Subtotal |  |  |  | 13650.00 |
| Total |  |  |  | 13650 |

**E0632** m2 Fresat paviment asfàltic fins a 8 cm
390 m2 × 3.94 = 1536.60

| Amidament | Uts. | Llarg | Ample | Parcial |
|---|---|---|---|---|
| Encaixos al PK 0+500 i al PK 1+100 | 2 | 15 | 6.5 | 195.00 |
| Encaixos al PK 3+100 i al PK 4+600 | 2 | 15 | 6.5 | 195.00 |
| Subtotal |  |  |  | 390.00 |
| Total |  |  |  | 390 |

**E0604** t Paviment de MBC tipus AC16 surf S 50/70 GR
1672.13 t × 61.28 = 102468.13

| Amidament | Uts. | Parcial |
|---|---|---|
| Del PK 0+500 al PK 1+100 | 398.125 | 398.13 |
| Del PK 3+100 al PK 4+600 | 1274 | 1274.00 |
| Subtotal |  | 1672.13 |
| Total |  | 1672.13 |

#### 01.02.11 Ctra. T-211 De la Pobla de Montornès a la Nou de Gaià (07/12/1994)
Import: 78196.16

**E0612** m2 Reg d'adherència termoadherent C60B3 TER (dotació 0,5 kg/m2)
9890 m2 × 0.34 = 3362.60

| Amidament | Uts. | Llarg | Ample | Parcial |
|---|---|---|---|---|
| Des del PK 6+000 al PK 7+978 | 1 | 1978 | 5 | 9890.00 |
| Total |  |  |  | 9890 |

**E0632** m2 Fresat paviment asfàltic fins a 8 cm
150 m2 × 3.94 = 591.00

| Amidament | Uts. | Llarg | Ample | Parcial |
|---|---|---|---|---|
| Des del PK 6+000 al PK 7+978 | 2 | 15 | 5 | 150.00 |
| Total |  |  |  | 150 |

**E0604** t Paviment de MBC tipus AC16 surf S 50/70 GR
1211.53 t × 61.28 = 74242.56

| Amidament | Uts. | Parcial |
|---|---|---|
| Des del PK 6+000 al PK 7+978 | 1211.525 | 1211.53 |
| Total |  | 1211.53 |

#### 01.02.12 Ctra. T-313 De Montbrió del Camp a la N-420 (07/12/1994)
Import: 16501.52

**E0612** m2 Reg d'adherència termoadherent C60B3 TER (dotació 0,5 kg/m2)
1400 m2 × 0.34 = 476.00

| Amidament | Uts. | Llarg | Ample | Parcial |
|---|---|---|---|---|
| Del PK 12+900 al PK 13+100 | 1 | 200 | 7 | 1400.00 |
| Total |  |  |  | 1400 |

**E0632** m2 Fresat paviment asfàltic fins a 8 cm
1400 m2 × 3.94 = 5516.00

| Amidament | Uts. | Llarg | Ample | Parcial |
|---|---|---|---|---|
| Del PK 12+900 al PK 13+100 | 1 | 200 | 7 | 1400.00 |
| Total |  |  |  | 1400 |

**E0604** t Paviment de MBC tipus AC16 surf S 50/70 GR
171.5 t × 61.28 = 10509.52

| Amidament | Uts. | Parcial |
|---|---|---|
| Del PK 12+900 al PK 13+100 | 171.5 | 171.50 |
| Total |  | 171.5 |

#### 01.02.13 Ctra. T-704 De la N-420 a la TV-7041 (07/12/1994)
Import: 134435.48

**E0612** m2 Reg d'adherència termoadherent C60B3 TER (dotació 0,5 kg/m2)
1898.75 m2 × 0.34 = 645.58

| Amidament | Uts. | Parcial |
|---|---|---|
| Del PK 13+200 al PK 16+300 pitjor | 1898.75 | 1898.75 |
| Total |  | 1898.75 |

**E0632** m2 Fresat paviment asfàltic fins a 8 cm
4425 m2 × 3.94 = 17434.50

| Amidament | Uts. | Llarg | Ample | Parcial |
|---|---|---|---|---|
| Del PK 6+300 al PK 11+600 | 0.05 | 5300 | 5 | 1325.00 |
| Del PK 13+200 al PK 16+300 | 0.05 | 3100 | 5 | 775.00 |
| Del PK 17+200 al PK 18+100 | 0.05 | 900 | 5 | 225.00 |
| Del PK 21+200 al PK 29+600 | 0.05 | 8400 | 5 | 2100.00 |
| Subtotal |  |  |  | 4425.00 |
| Total |  |  |  | 4425 |

**E0604** t Paviment de MBC tipus AC16 surf S 50/70 GR
1898.75 t × 61.28 = 116355.40

| Amidament | Uts. | Parcial |
|---|---|---|
| Del PK 13+200 al PK 16+300 pitjor | 1898.75 | 1898.75 |
| Total |  | 1898.75 |

### 01.03 TRACTAMENTS SUPERFICIALS
Import: 82344

#### 01.03.01 DTS - Ctra. TV-2141 De Selmellà al Pont d’Armentera
Import: 82344

**E0615A** m2 Apedaçament amb doble tractament superficial DTS
800 m2 × 11.4 = 9120.00
Apedaçament en doble tractament superficial (DTS), amb pre-engravillat, per mitjà de reg asfàltic, de dues capes de barreja de granulats granítics (25 kg/m2) i emulsió bituminosa ECR-2, col·locat amb estenedora i piconat.

| Codi | Ut | Descripció | Rendiment | Preu |
|---|---|---|---|---|
| O0102 | h | Oficial 1ª | 0.087 | 29.47 |
| O0110 | h | Peó | 0.197 | 24.49 |
| P0302 | m3 | Àrid 12/18 tractam. superfic. (material; 12/01/2009) | 0.015 | 20.1259872 |
| P0303 | m3 | Àrid 6/12 tractam. superfic. (material; 12/01/2009) | 0.011 | 20.1259872 |
| P0413 | kg | Emulsió catiònica tipus ECR-2 (material; 12/01/2009) | 4.2 | 0.3955968 |
| M0220 | h | Escombradora autopropulsada | 0.008 | 42.15 |
| M0217 | h | Camió cisterna reg asfàltic | 0.008 | 50.68584 |
| M0219 | h | Estenedora d'arids i granul. (maquinària; 12/01/2009) | 0.008 | 57.1266504 |
| M0237 | h | Piconadora de pneumàtics 15 tn | 0.008 | 62.36 |
| vg | % | Despeses indirectes | 0.015 | 7.2 |

| Amidament | Uts. | Llarg | Ample | Parcial |
|---|---|---|---|---|
| Clots i mordents del PK 0+000 al PK 4+000 | 0.05 | 4000 | 4 | 800.00 |
| Total |  |  |  | 800 |

**E0615** m2 DTS amb pre-engravillat i estenedora
16200 m2 × 4.52 = 73224.00
Doble tractament superficial (DTS), amb pre-engravillat, per mitjà de reg asfàltic, de dues capes de barreja de granulats granítics (25 kg/m2) i emulsió bituminosa ECR-2, col·locat amb estenedora i piconat

| Codi | Ut | Descripció | Rendiment | Preu | Import |
|---|---|---|---|---|---|
| O0101 | h | Cap de colla | 0.004 | 31.22 | 0.125 |
| O0102 | h | Oficial 1ª | 0.014 | 29.47 | 0.413 |
| O0110 | h | Peó | 0.028 | 24.49 | 0.686 |
| P0302 | m3 | Àrid 12/18 tractam. superfic. | 0.015 | 20.1259872 | 0.302 |
| P0303 | m3 | Àrid 6/12 tractam. superfic. | 0.011 | 20.1259872 | 0.221 |
| P0413 | kg | Emulsió catiònica tipus ECR-2 | 4.2 | 0.3955968 | 1.662 |
| M0220 | h | Escombradora autopropulsada | 0.004 | 42.15 | 0.169 |
| M0217 | h | Camió cisterna reg asfàltic | 0.004 | 50.68584 | 0.203 |
| M0219 | h | Estenedora d'arids i granul. | 0.004 | 57.1266504 | 0.229 |
| M0237 | h | Piconadora de pneumàtics 15 tn | 0.004 | 62.36 | 0.249 |
| vg | % | Despeses indirectes | 0.035 | 7.2 | 0.252 |
|  |  | Total |  |  | 4.52 |

| Amidament | Uts. | Llarg | Ample | Parcial |
|---|---|---|---|---|
| Del PK 0+000 a 4+000 | 1 | 4000 | 4 | 16000.00 |
| Accessos a finques i camins | 1 | 200 |  | 200.00 |
| Subtotal |  |  |  | 16200.00 |
| Total |  |  |  | 16200 |

## 02 APEDAÇATS
Import: 550168.05

### 02.01 Ctra. C-240z De la C-14 a la TV-7044
Import: 6822

**E0622C** m² Apedaçat de MBC tipus AC16 surf S; 8 cm; rendiment 300 m2 - 1000 m2 (inclòs fresat, reg i pintat)
360 m² × 18.95 = 6822.00
Apedaçament de paviment amb M.B.C. tipus AC16 surf S, estès i compactat fins un gruix de 8 cm i una amplada mínima d’1m, amb un rendiment diari d'entre 300 m2 i 1000 m2 de la superfície total, inclòs el fresat del paviment existent, la retirada del material inferior de la base, la càrrega i transport a l’abocador, el cànon d’abocament, el reg d'emprimació amb emulsió bituminosa catiònica tipus C50BF4 IMP (dotació 1,50 kg/m2), la neteja de la superfície resultant, el segellat de la superfície acabada i el repintat de la senyalització horitzontal afectada.

| Codi | Ut | Descripció | Rendiment | Preu | Import |
|---|---|---|---|---|---|
| O0101 | h | Cap de colla | 0.01 | 31.22 | 0.31 |
| O0102 | h | Oficial 1ª | 0.01 | 29.47 | 0.29 |
| O0110 | h | Peó | 0.01 | 24.49 | 0.24 |
| M0242 | h | Fresadora | 0.015 | 133.01 | 2.00 |
| M0212B | h | Camió de trabuc 16 m³ | 0.015 | 45.4 | 0.68 |
| M0220 | h | Escombradora autopropulsada | 0.02 | 42.15 | 0.84 |
| P0412 | kg | Emulsió bituminosa tipus C50BF4 IMP (material; 03/02/2022) | 1.4 | 0.25 | 0.35 |
| M0217 | h | Camió cisterna reg asfàltic | 0.001 | 50.68584 | 0.05 |
| P04140 | t | M.B.C. tipus AC16 surf S en obra | 0.196 | 53.25 | 10.44 |
| M0236 | h | Estenedora per a mescles | 0.006 | 70.66 | 0.42 |
| M0239 | h | Corró de llanda metàl·lica | 0.006 | 41.57 | 0.25 |
| M0237 | h | Piconadora de pneumàtics 15 tn | 0.006 | 62.36 | 0.37 |
| M0213 | h | Camió cisterna de 8 m³ | 0.006 | 48 | 0.29 |
| P1422 | kg | Pintura (material; 12/01/2009) | 0.14 | 2.26644 | 0.32 |
| P1421 | kg | Microesferes de vidre (material; 12/01/2009) | 0.08 | 0.958086 | 0.08 |
| M0224 | h | Màquina pintura bandes autop. (maquinària; 12/01/2009) | 0.001 | 41.56857 | 0.04 |
| P1613 | u | Cànon d'abocador | 0.5 | 0.8 | 0.40 |
| VG | % | Despeses indirectes (06/05/2022) | 0.219 | 7.2 | 1.58 |
|  |  | Total |  |  | 18.95 |

| Amidament | Uts. | Llarg | Ample | Parcial |
|---|---|---|---|---|
| Del PK 4+000 al PK 6+000 | 10 | 10 | 2 | 200.00 |
|  | 4 | 20 | 2 | 160.00 |
| Subtotal |  |  |  | 360.00 |
| Total |  |  |  | 360 |

### 02.02 Ctra. T-201 De Sta. Coloma de Queralt a Esblada
Import: 10217.84

**E0622C** m² Apedaçat de MBC tipus AC16 surf S; 8 cm; rendiment 300 m2 - 1000 m2 (inclòs fresat, reg i pintat)
539.2 m² × 18.95 = 10217.84

| Amidament | Uts. | Llarg | Ample | Parcial |
|---|---|---|---|---|
| PK 5+000 | 1 | 21.5 | 1.6 | 34.40 |
| PK 5+200 | 1 | 50 | 1.4 | 70.00 |
| PK 6+500 | 1 | 28 | 2.8 | 78.40 |
| PK 16+800 | 1 | 37 | 1.6 | 59.20 |
| PK 5+998 | 1 | 59 | 1.5 | 88.50 |
| Ressalts del PK 7+545 al PK 15+710 | 1 | 44 | 1.3 | 57.20 |
|  | 1 | 12 | 1.5 | 18.00 |
|  | 1 | 20 | 1.5 | 30.00 |
|  | 1 | 1 | 1 | 1.00 |
|  | 1 | 1 | 2 | 2.00 |
|  | 1 | 0.5 | 1 | 0.50 |
|  | 1 | 1 | 1.5 | 1.50 |
|  | 1 | 1 | 1 | 1.00 |
|  | 1 | 2 | 1 | 2.00 |
|  | 1 | 1 | 1 | 1.00 |
|  | 1 | 3 | 2 | 6.00 |
|  | 1 | 2 | 5 | 10.00 |
|  | 1 | 2 | 1 | 2.00 |
|  | 1 | 3 | 6 | 18.00 |
|  | 1 | 2 | 2 | 4.00 |
|  | 1 | 2 | 2 | 4.00 |
|  | 1 | 2 | 1 | 2.00 |
|  | 1 | 1 | 1.5 | 1.50 |
|  | 1 | 9 | 2 | 18.00 |
|  | 1 | 1 | 1 | 1.00 |
|  | 1 | 1 | 1 | 1.00 |
|  | 1 | 1 | 1 | 1.00 |
|  | 1 | 2 | 2 | 4.00 |
|  | 1 | 2 | 1.5 | 3.00 |
|  | 1 | 1 | 1 | 1.00 |
|  | 1 | 3 | 6 | 18.00 |
| Subtotal |  |  |  | 539.20 |
| Total |  |  |  | 539.2 |

### 02.03 Ctra. T-202 D'Altafulla a la Riera de Gaià
Import: 789.88

**E0622A** m² Apedaçat de MBC tipus AC16 surf S; 8 cm; rendiment <100 m2 (inclòs fresat, reg i pintat)
26 m² × 30.38 = 789.88
Apedaçament de paviment amb M.B.C. tipus AC16 surf S, estès i compactat fins un gruix de 8 cm i una amplada mínima d’1m, amb un rendiment diari inferior a 100 m2 de la superfície total, inclòs el fresat del paviment existent, la retirada del material inferior de la base, la càrrega i transport a l’abocador, el cànon d’abocament, el reg d'emprimació amb emulsió bituminosa catiònica tipus C50BF4 IMP (dotació 1,50 kg/m2), la neteja de la superfície resultant, el segellat de la superfície acabada i el repintat de la senyalització horitzontal afectada.

| Codi | Ut | Descripció | Rendiment | Preu | Import |
|---|---|---|---|---|---|
| O0101 | h | Cap de colla | 0.01 | 31.22 | 0.31 |
| O0102 | h | Oficial 1ª | 0.1 | 29.47 | 2.95 |
| O0110 | h | Peó | 0.1 | 24.49 | 2.45 |
| M0242 | h | Fresadora | 0.02 | 133.01 | 2.66 |
| M0212B | h | Camió de trabuc 16 m³ | 0.02 | 45.4 | 0.91 |
| M0220 | h | Escombradora autopropulsada | 0.054 | 42.15 | 2.28 |
| P0412 | kg | Emulsió bituminosa tipus C50BF4 IMP | 1.4 | 0.25 | 0.35 |
| M0217 | h | Camió cisterna reg asfàltic | 0.002 | 50.68584 | 0.10 |
| P04140 | t | M.B.C. tipus AC16 surf S en obra | 0.196 | 53.25 | 10.44 |
| M0236 | h | Estenedora per a mescles | 0.02 | 70.66 | 1.41 |
| M0239 | h | Corró de llanda metàl·lica | 0.02 | 41.57 | 0.83 |
| M0237 | h | Piconadora de pneumàtics 15 tn | 0.02 | 62.36 | 1.25 |
| M0213 | h | Camió cisterna de 8 m³ | 0.02 | 48 | 0.96 |
| P1422 | kg | Pintura | 0.14 | 2.26644 | 0.32 |
| P1421 | kg | Microesferes de vidre | 0.08 | 0.958086 | 0.08 |
| M0224 | h | Màquina pintura bandes autop. | 0.001 | 41.56857 | 0.04 |
| P1613 | u | Cànon d'abocador | 0.5 | 0.8 | 0.40 |
| VG | % | Despeses indirectes | 0.367 | 7.2 | 2.64 |
| M0212 | h | Camió de 12 tn (maquinària) | 0 | 49.44 | 0.00 |
|  |  | Total |  |  | 30.38 |

| Amidament | Uts. | Llarg | Ample | Parcial |
|---|---|---|---|---|
| Ressalts PK 1+798 | 1 | 4 | 2 | 8.00 |
| Ressalt PK 1+822 | 1 | 6 | 3 | 18.00 |
| Subtotal |  |  |  | 26.00 |
| Total |  |  |  | 26 |

### 02.04 Ctra. T-211 De la Pobla de Montornès a la Nau de Gaià
Import: 7067.94

**E0622B** m² Apedaçat de MBC tipus AC16 surf S; 8 cm; rendiment 100 m2 - 300 m2 (inclòs fresat, reg i pintat)
299.87 m² × 23.57 = 7067.94
Apedaçament de paviment amb M.B.C. tipus AC16 surf S, estès i compactat fins un gruix de 8 cm i una amplada mínima d’1m, amb un rendiment diari d'entre 100 m2 i 300 m2 de la superfície total, inclòs el fresat del paviment existent, la retirada del material inferior de la base, la càrrega i transport a l’abocador, el cànon d’abocament, el reg d'emprimació amb emulsió bituminosa catiònica tipus C50BF4 IMP (dotació 1,50 kg/m2), la neteja de la superfície resultant, el segellat de la superfície acabada i el repintat de la senyalització horitzontal afectada.

| Codi | Ut | Descripció | Rendiment | Preu | Import |
|---|---|---|---|---|---|
| O0101 | h | Cap de colla | 0.01 | 31.22 | 0.31 |
| O0102 | h | Oficial 1ª | 0.03 | 29.47 | 0.88 |
| O0110 | h | Peó | 0.03 | 24.49 | 0.73 |
| M0242 | h | Fresadora | 0.03 | 133.01 | 3.99 |
| M0212B | h | Camió de trabuc 16 m³ | 0.03 | 45.4 | 1.36 |
| M0220 | h | Escombradora autopropulsada | 0.02 | 42.15 | 0.84 |
| P0412 | kg | Emulsió bituminosa tipus C50BF4 IMP | 1.4 | 0.25 | 0.35 |
| M0217 | h | Camió cisterna reg asfàltic | 0.001 | 50.68584 | 0.05 |
| P04140 | t | M.B.C. tipus AC16 surf S en obra | 0.196 | 53.25 | 10.44 |
| M0236 | h | Estenedora per a mescles | 0.008 | 70.66 | 0.57 |
| M0239 | h | Corró de llanda metàl·lica | 0.008 | 41.57 | 0.33 |
| M0237 | h | Piconadora de pneumàtics 15 tn | 0.008 | 62.36 | 0.50 |
| M0213 | h | Camió cisterna de 8 m³ | 0.008 | 48 | 0.38 |
| P1422 | kg | Pintura | 0.14 | 2.26644 | 0.32 |
| P1421 | kg | Microesferes de vidre | 0.08 | 0.958086 | 0.08 |
| M0224 | h | Màquina pintura bandes autop. | 0.001 | 41.56857 | 0.04 |
| P1613 | u | Cànon d'abocador | 0.5 | 0.8 | 0.40 |
| VG | % | Despeses indirectes | 0.278 | 7.2 | 2.00 |
|  |  | Total |  |  | 23.57 |

| Amidament | Uts. | Llarg | Ample | Parcial |
|---|---|---|---|---|
| Ressalts del PK 5+822 al PK 7+540 | 1 | 1.4 | 1.4 | 1.96 |
|  | 1 | 4.9 | 1.3 | 6.37 |
|  | 1 | 1.6 | 1.5 | 2.40 |
|  | 1 | 6 | 2.4 | 14.40 |
|  | 1 | 1.7 | 1.1 | 1.87 |
|  | 1 | 3.7 | 4.6 | 17.02 |
|  | 1 | 1.3 | 1.2 | 1.56 |
|  | 1 | 1.6 | 1.6 | 2.56 |
|  | 1 | 3.5 | 2.2 | 7.70 |
|  | 1 | 6.5 | 2.4 | 15.60 |
|  | 1 | 13.3 | 6.1 | 81.13 |
|  | 1 | 1.5 | 1.4 | 2.10 |
|  | 1 | 13 | 4.5 | 58.50 |
|  | 1 | 2.1 | 2.9 | 6.09 |
|  | 1 | 4.3 | 4.3 | 18.49 |
|  | 1 | 3 | 2 | 6.00 |
|  | 1 | 4.3 | 1.6 | 6.88 |
|  | 1 | 11.2 | 2.1 | 23.52 |
|  | 1 | 4.2 | 2.1 | 8.82 |
|  | 1 | 13 | 1.3 | 16.90 |
| Subtotal |  |  |  | 299.87 |
| Total |  |  |  | 299.87 |

### 02.05 Ctra. T-231 De la TP-2311a Barberà de la Conca
Import: 2764.58

**E0622A** m² Apedaçat de MBC tipus AC16 surf S; 8 cm; rendiment <100 m2 (inclòs fresat, reg i pintat)
91 m² × 30.38 = 2764.58

| Amidament | Uts. | Llarg | Ample | Parcial |
|---|---|---|---|---|
| Ressalts del PK 0+095 al PK 2+645 | 1 | 2 | 2.5 | 5.00 |
|  | 1 | 3 | 2 | 6.00 |
|  | 1 | 3 | 2 | 6.00 |
|  | 1 | 2 | 2 | 4.00 |
|  | 1 | 2.5 | 2.5 | 6.25 |
|  | 1 | 2 | 2 | 4.00 |
|  | 1 | 2 | 2 | 4.00 |
|  | 1 | 2.5 | 2.5 | 6.25 |
|  | 1 | 33 | 1.5 | 49.50 |
| Subtotal |  |  |  | 91.00 |
| Total |  |  |  | 91 |

### 02.06 Ctra. T-242 De la C-241d a Barberà de la Conca
Import: 546.84

**E0622A** m² Apedaçat de MBC tipus AC16 surf S; 8 cm; rendiment <100 m2 (inclòs fresat, reg i pintat)
18 m² × 30.38 = 546.84

| Amidament | Uts. | Llarg | Ample | Parcial |
|---|---|---|---|---|
| Flonjall al PK 2+645 | 1 | 3 | 6 | 18.00 |
| Total |  |  |  | 18 |

### 02.07 Ctra. T-244 Del Pla de Manlleu a Ranxos de Bonany
Import: 14383.05

**E0622C** m² Apedaçat de MBC tipus AC16 surf S; 8 cm; rendiment 300 m2 - 1000 m2 (inclòs fresat, reg i pintat)
759 m² × 18.95 = 14383.05

| Amidament | Uts. | Llarg | Ample | Parcial |
|---|---|---|---|---|
| Ressalts del PK 19+175 al PK 21+143 | 1 | 10 | 3 | 30.00 |
|  | 1 | 14 | 2 | 28.00 |
|  | 1 | 701 |  | 701.00 |
| Subtotal |  |  |  | 759.00 |
| Total |  |  |  | 759 |

### 02.08 Ctra. T-310 De la T-318 a Pratdip
Import: 3865.48

**E0622B** m² Apedaçat de MBC tipus AC16 surf S; 8 cm; rendiment 100 m2 - 300 m2 (inclòs fresat, reg i pintat)
164 m² × 23.57 = 3865.48

| Amidament | Uts. | Llarg | Ample | Parcial |
|---|---|---|---|---|
| Ressalts |  |  |  |  |
| PK 27+570 | 1 | 5 | 2 | 10.00 |
| PK 27+575 | 1 | 15 | 4 | 60.00 |
| PK 27+585 | 1 | 9 | 2 | 18.00 |
| PK 27+590 | 1 | 8 | 4 | 32.00 |
| PK 27+650 | 1 | 16 | 2 | 32.00 |
| PK 27+655 | 1 | 3 | 4 | 12.00 |
| Subtotal |  |  |  | 164.00 |
| Total |  |  |  | 164 |

### 02.09 Ctra. T-311 De Pratdip a la C-44
Import: 3341.8

**E0622A** m² Apedaçat de MBC tipus AC16 surf S; 8 cm; rendiment <100 m2 (inclòs fresat, reg i pintat)
110 m² × 30.38 = 3341.80

| Amidament | Uts. | Llarg | Ample | Parcial |
|---|---|---|---|---|
| Flonjalls del PK 31+167 al PK 31+159 | 1 | 20 | 5.5 | 110.00 |
| Total |  |  |  | 110 |

### 02.10 Ctra. T-312 De la T-310 a Montbrió del Camp
Import: 546.84

**E0622A** m² Apedaçat de MBC tipus AC16 surf S; 8 cm; rendiment <100 m2 (inclòs fresat, reg i pintat)
18 m² × 30.38 = 546.84

| Amidament | Uts. | Llarg | Ample | Parcial |
|---|---|---|---|---|
| Flonjall calçada PK 6+804 | 1 | 9 | 2 | 18.00 |
| Total |  |  |  | 18 |

### 02.11 Ctra. T-320 De Montbrió del Camp a l' estació de Botarell
Import: 3007.62

**E0622A** m² Apedaçat de MBC tipus AC16 surf S; 8 cm; rendiment <100 m2 (inclòs fresat, reg i pintat)
99 m² × 30.38 = 3007.62

| Amidament | Uts. | Llarg | Ample | Parcial |
|---|---|---|---|---|
| Ressalt al PK 1+310 | 1 | 10 | 9 | 90.00 |
| Ressalt al PK 1+315 | 1 | 4.5 | 2 | 9.00 |
| Subtotal |  |  |  | 99.00 |
| Total |  |  |  | 99 |

### 02.12 Ctra. T-700 Del Monestir de Poblet a la TV-7005
Import: 3535.5

**E0622B** m² Apedaçat de MBC tipus AC16 surf S; 8 cm; rendiment 100 m2 - 300 m2 (inclòs fresat, reg i pintat)
150 m² × 23.57 = 3535.50

| Amidament | Uts. | Llarg | Ample | Parcial |
|---|---|---|---|---|
| Ferm mal estat PK 8+050 | 1 | 5 | 6 | 30.00 |
| PK 8+060 | 1 | 10 | 5 | 50.00 |
| PK 11+790 | 1 | 15 | 2 | 30.00 |
| PK 5+265 |  | 20 | 2 | 40.00 |
| Subtotal |  |  |  | 150.00 |
| Total |  |  |  | 150 |

### 02.13 Ctra. T-704 De la N-420 a la TV-7041
Import: 19360.65

**E0622D** m² Apedaçat de MBC tipus AC16 surf S; 8 cm; rendiment >1000 m2 (inclòs fresat, reg i pintat)
1149 m² × 16.85 = 19360.65
Apedaçament de paviment amb M.B.C. tipus AC16 surf S, estès i compactat, fins un gruix de 8 cm i una amplada mínima d’1m, amb un rendiment diari superior a 1000 m2 de la superfície total, inclòs el fresat del paviment existent, la retirada del material inferior de la base, la càrrega i transport a l’abocador, el cànon d’abocament, el reg d'emprimació amb emulsió bituminosa catiònica tipus C50BF4 IMP (dotació 1,50 kg/m2), la neteja de la superfície resultant, el segellat de la superfície acabada i el repintat de la senyalització horitzontal afectada.

| Codi | Ut | Descripció | Rendiment | Preu | Import |
|---|---|---|---|---|---|
| O0101 | h | Cap de colla | 0.005 | 31.22 | 0.16 |
| O0102 | h | Oficial 1ª | 0.01 | 29.47 | 0.29 |
| O0110 | h | Peó | 0.01 | 24.49 | 0.24 |
| M0242 | h | Fresadora | 0.01 | 133.01 | 1.33 |
| M0212B | h | Camió de trabuc 16 m³ | 0.01 | 45.4 | 0.45 |
| M0220 | h | Escombradora autopropulsada | 0.01 | 42.15 | 0.42 |
| P0412 | kg | Emulsió bituminosa tipus C50BF4 IMP | 1.4 | 0.25 | 0.35 |
| M0217 | h | Camió cisterna reg asfàltic | 0.001 | 50.68584 | 0.05 |
| P04140 | t | M.B.C. tipus AC16 surf S en obra | 0.196 | 53.25 | 10.44 |
| M0236 | h | Estenedora per a mescles | 0.004 | 70.66 | 0.28 |
| M0239 | h | Corró de llanda metàl·lica | 0.004 | 41.57 | 0.17 |
| M0237 | h | Piconadora de pneumàtics 15 tn | 0.004 | 62.36 | 0.25 |
| M0213 | h | Camió cisterna de 8 m³ | 0.004 | 48 | 0.19 |
| P1422 | kg | Pintura | 0.14 | 2.26644 | 0.32 |
| P1421 | kg | Microesferes de vidre | 0.08 | 0.958086 | 0.08 |
| M0224 | h | Màquina pintura bandes autop. | 0.001 | 41.56857 | 0.04 |
| P1613 | u | Cànon d'abocador | 0.5 | 0.8 | 0.40 |
| VG | % | Despeses indirectes | 0.193 | 7.2 | 1.39 |
|  |  | Total |  |  | 16.85 |

| Amidament | Uts. | Llarg | Ample | Parcial |
|---|---|---|---|---|
| Peladures PK 27+075 | 1 |  |  | 1.00 |
| Ressalt PK 25+620 | 1 | 15 | 2 | 30.00 |
| PK 27+100 | 1 | 10 | 2 | 20.00 |
| PK 4+750 | 1 | 12 | 4 | 48.00 |
| PK 22+100 | 1 | 8 | 4 | 32.00 |
| PK 4+540 | 1 | 6 | 4 | 24.00 |
| PK 4+730 | 1 | 25 | 6 | 150.00 |
| PK 32+035 | 1 | 36 | 4 | 144.00 |
| PK 32+470 | 1 | 2 | 6 | 12.00 |
| PK 15+125 | 1 | 9 | 2 | 18.00 |
| PK 15+480 | 1 | 19 | 2 | 38.00 |
| PK 18+750 | 1 | 22 | 4 | 88.00 |
| PK 32+150 | 1 | 28 | 4 | 112.00 |
| PK 3+230 | 1 | 36 | 2 | 72.00 |
| PK 3+570 | 1 | 4 | 6 | 24.00 |
| PK 4+540 | 1 | 15 | 4 | 60.00 |
| PK 4+750 | 1 | 6 | 6 | 36.00 |
| PK 24+000 | 1 | 16 | 4 | 64.00 |
| PK 24+360 | 1 | 21 | 2 | 42.00 |
| PK 28+255 | 1 | 17 | 2 | 34.00 |
| PK 23+155 | 1 | 23 | 2 | 46.00 |
| PK 16+025 | 1 | 9 | 6 | 54.00 |
| Subtotal |  |  |  | 1149.00 |
| Total |  |  |  | 1149 |

### 02.14 Ctra. T-711 De Gratallops a Torroja del Priorat
Import: 1215.2

**E0622A** m² Apedaçat de MBC tipus AC16 surf S; 8 cm; rendiment <100 m2 (inclòs fresat, reg i pintat)
40 m² × 30.38 = 1215.20

| Amidament | Uts. | Llarg | Ample | Parcial |
|---|---|---|---|---|
| Fisures i ressalt PK 1+564 | 1 | 20 | 2 | 40.00 |
| Total |  |  |  | 40 |

### 02.15 Ctra. T-712 De Gratallops al Lloar
Import: 2506.35

**E0622A** m² Apedaçat de MBC tipus AC16 surf S; 8 cm; rendiment <100 m2 (inclòs fresat, reg i pintat)
82.5 m² × 30.38 = 2506.35

| Amidament | Uts. | Llarg | Ample | Parcial |
|---|---|---|---|---|
| Ferm en mal estat | 1 | 15 | 5.5 | 82.50 |
| Total |  |  |  | 82.5 |

### 02.16 Ctra. T-740 De Falset a Porrera
Import: 16202.25

**E0622C** m² Apedaçat de MBC tipus AC16 surf S; 8 cm; rendiment 300 m2 - 1000 m2 (inclòs fresat, reg i pintat)
855 m² × 18.95 = 16202.25

| Amidament | Uts. | Llarg | Ample | Parcial |
|---|---|---|---|---|
| Mordents PK 0+125 | 1 | 20 | 3 | 60.00 |
| PK 0+210 | 1 | 25 | 3 | 75.00 |
| PK 0+330 | 1 | 55 | 3 | 165.00 |
| PK 0+460 | 1 | 150 | 3 | 450.00 |
| PK 3+375 | 1 | 35 | 3 | 105.00 |
| Subtotal |  |  |  | 855.00 |
| Total |  |  |  | 855 |

### 02.17 Ctra. T-750 De la N-240 a la Pobla de Mafumet
Import: 1579.76

**E0622A** m² Apedaçat de MBC tipus AC16 surf S; 8 cm; rendiment <100 m2 (inclòs fresat, reg i pintat)
52 m² × 30.38 = 1579.76

| Amidament | Uts. | Llarg | Ample | Parcial |
|---|---|---|---|---|
| Ferm cremat PK 2+190 | 1 | 13 | 4 | 52.00 |
| Total |  |  |  | 52 |

### 02.18 Ctra. TP-2044 Del Vendrell a Sant Vicenç de Calders
Import: 911.4

**E0622A** m² Apedaçat de MBC tipus AC16 surf S; 8 cm; rendiment <100 m2 (inclòs fresat, reg i pintat)
30 m² × 30.38 = 911.40

| Amidament | Uts. | Llarg | Ample | Parcial |
|---|---|---|---|---|
| Ressalts del PK 1+535 al PK 1+535 | 1 | 3 | 2 | 6.00 |
|  | 1 | 3 | 2 | 6.00 |
|  | 1 | 2 | 2 | 4.00 |
|  | 1 | 2 | 3 | 6.00 |
|  | 1 | 2 | 2 | 4.00 |
|  | 1 | 2 | 2 | 4.00 |
| Subtotal |  |  |  | 30.00 |
| Total |  |  |  | 30 |

### 02.19 Ctra. TP-2235 Dels Pallaresos a Sant Salvador
Import: 1822.8

**E0622A** m² Apedaçat de MBC tipus AC16 surf S; 8 cm; rendiment <100 m2 (inclòs fresat, reg i pintat)
60 m² × 30.38 = 1822.80

| Amidament | Uts. | Llarg | Ample | Parcial |
|---|---|---|---|---|
| Apedaçament PK 0+595 al PK 0+630 | 1 | 5 | 6 | 30.00 |
| Esquarterament PK 1+590 | 1 | 10 | 3 | 30.00 |
| Subtotal |  |  |  | 60.00 |
| Total |  |  |  | 60 |

### 02.20 Ctra. TP-2442 De Sant Jaume dels Domenys al Pla de Manlleu
Import: 8959.56

**E0622C** m² Apedaçat de MBC tipus AC16 surf S; 8 cm; rendiment 300 m2 - 1000 m2 (inclòs fresat, reg i pintat)
472.8 m² × 18.95 = 8959.56

| Amidament | Uts. | Llarg | Ample | Parcial |
|---|---|---|---|---|
| Apedaçaments del PK 6+400 al PK 12+360 | 1 | 20 | 3.5 | 70.00 |
|  | 1 | 6 | 2 | 12.00 |
|  | 1 | 34 | 2 | 68.00 |
|  | 1 | 14.5 | 2.5 | 36.25 |
|  | 1 | 7 | 1.5 | 10.50 |
|  | 1 | 12 | 1.5 | 18.00 |
|  | 1 | 12 | 7 | 84.00 |
|  | 1 | 3.5 | 2.5 | 8.75 |
|  | 1 | 5.5 | 3 | 16.50 |
|  | 1 | 15 | 2.5 | 37.50 |
|  | 1 | 3 | 1.5 | 4.50 |
|  | 1 | 6 | 1.5 | 9.00 |
|  | 1 | 2.2 | 4 | 8.80 |
|  | 1 | 15 | 1 | 15.00 |
|  | 1 | 2 | 2 | 4.00 |
|  | 1 | 20 | 3.5 | 70.00 |
| Subtotal |  |  |  | 472.80 |
| Total |  |  |  | 472.8 |

### 02.21 Ctra. TP-3211 De Riudecanyes al Castell d’Escornalbou
Import: 486.08

**E0622A** m² Apedaçat de MBC tipus AC16 surf S; 8 cm; rendiment <100 m2 (inclòs fresat, reg i pintat)
16 m² × 30.38 = 486.08

| Amidament | Uts. | Llarg | Ample | Parcial |
|---|---|---|---|---|
| Apedaçament | 1 | 8 | 2 | 16.00 |
| Total |  |  |  | 16 |

### 02.22 Ctra. TP-7225 De Reus al Morell
Import: 4242.6

**E0622B** m² Apedaçat de MBC tipus AC16 surf S; 8 cm; rendiment 100 m2 - 300 m2 (inclòs fresat, reg i pintat)
180 m² × 23.57 = 4242.60

| Amidament | Uts. | Llarg | Ample | Parcial |
|---|---|---|---|---|
| Ferm cremat PK 0+160 | 1 | 5 | 6 | 30.00 |
| Ferm mal estat PK 3+900 | 1 | 15 | 6 | 90.00 |
| Ressalts PK 5+445 | 1 | 5 | 4 | 20.00 |
| PK 5+695 | 1 | 10 | 4 | 40.00 |
| Subtotal |  |  |  | 180.00 |
| Total |  |  |  | 180 |

### 02.23 Ctra. TP-7401 De Porrera a la N-420
Import: 2875.54

**E0622B** m² Apedaçat de MBC tipus AC16 surf S; 8 cm; rendiment 100 m2 - 300 m2 (inclòs fresat, reg i pintat)
122 m² × 23.57 = 2875.54

| Amidament | Uts. | Llarg | Ample | Parcial |
|---|---|---|---|---|
| Ressalts PK 5+445 | 1 | 5 | 4 | 20.00 |
| PK 5+500 | 1 | 4 | 4 | 16.00 |
| PK 5+550 | 1 | 10 | 2 | 20.00 |
| PK 5 +635 | 1 | 15 | 2 | 30.00 |
| PK 5+ 695 | 1 | 9 | 4 | 36.00 |
| Subtotal |  |  |  | 122.00 |
| Total |  |  |  | 122 |

### 02.24 Ctra. TP-7402 De Porrera a la Venta del Pubill
Import: 1822.8

**E0622A** m² Apedaçat de MBC tipus AC16 surf S; 8 cm; rendiment <100 m2 (inclòs fresat, reg i pintat)
60 m² × 30.38 = 1822.80

| Amidament | Uts. | Llarg | Ample | Parcial |
|---|---|---|---|---|
| Vehicle incendiat PK 3+310 | 1 | 10 | 6 | 60.00 |
| Total |  |  |  | 60 |

### 02.25 Ctra. TP-7403 De Porrera a Torroja del Priorat
Import: 243.04

**E0622A** m² Apedaçat de MBC tipus AC16 surf S; 8 cm; rendiment <100 m2 (inclòs fresat, reg i pintat)
8 m² × 30.38 = 243.04

| Amidament | Uts. | Llarg | Ample | Parcial |
|---|---|---|---|---|
| Ferm enfonsat PK 3+318 | 1 | 4 | 2 | 8.00 |
| Total |  |  |  | 8 |

### 02.26 Ctra. TV-2001 De Figuerola del Camp al Pla de Santa Maria
Import: 25780.5

**E0622D** m² Apedaçat de MBC tipus AC16 surf S; 8 cm; rendiment >1000 m2 (inclòs fresat, reg i pintat)
1530 m² × 16.85 = 25780.50

| Amidament | Uts. | Llarg | Ample | Parcial |
|---|---|---|---|---|
| Reparació PK 0+080 | 1 | 5 | 6 | 30.00 |
| Mordents PK 0+420 al PK 2+009 | 0.5 | 1500 | 2 | 1500.00 |
| Subtotal |  |  |  | 1530.00 |
| Total |  |  |  | 1530 |

### 02.27 Ctra. TV-2011 De Pontils al límit de la província
Import: 6564.25

**E0622B** m² Apedaçat de MBC tipus AC16 surf S; 8 cm; rendiment 100 m2 - 300 m2 (inclòs fresat, reg i pintat)
278.5 m² × 23.57 = 6564.25

| Amidament | Uts. | Llarg | Ample | Parcial |
|---|---|---|---|---|
| Flonjalls del PK 3+041 al PK 4+580 | 1 | 4 | 2.5 | 10.00 |
|  | 1 | 12.5 | 1 | 12.50 |
|  | 1 | 8 | 2 | 16.00 |
|  | 1 | 10 | 2 | 20.00 |
|  | 1 | 10 | 1 | 10.00 |
|  | 1 | 15 | 2 | 30.00 |
|  | 1 | 40 | 1 | 40.00 |
|  | 1 | 20 | 1 | 20.00 |
|  | 1 | 60 | 2 | 120.00 |
| Subtotal |  |  |  | 278.50 |
| Total |  |  |  | 278.5 |

### 02.28 Ctra. TV-2012 Ramal a Sant Magí de Brufaganya
Import: 25055.95

**E0622D** m² Apedaçat de MBC tipus AC16 surf S; 8 cm; rendiment >1000 m2 (inclòs fresat, reg i pintat)
1487 m² × 16.85 = 25055.95

| Amidament | Uts. | Llarg | Ample | Parcial |
|---|---|---|---|---|
| Mordents i ressalts del PK 0+000 al PK 2+445 | 0.3 | 2445 | 2 | 1467.00 |
| Ressalt PK 0+630 | 1 | 5 | 4 | 20.00 |
| Subtotal |  |  |  | 1487.00 |
| Total |  |  |  | 1487 |

### 02.29 Ctra. TV-2013 Ramal a Viladeperdius
Import: 956.97

**E0622A** m² Apedaçat de MBC tipus AC16 surf S; 8 cm; rendiment <100 m2 (inclòs fresat, reg i pintat)
31.5 m² × 30.38 = 956.97

| Amidament | Uts. | Llarg | Ample | Parcial |
|---|---|---|---|---|
| Ressalts del PK 0+055 al PK 1+020 | 1 | 2 | 2 | 4.00 |
|  | 1 | 2 | 1.5 | 3.00 |
|  | 1 | 1.5 | 1.5 | 2.25 |
|  | 1 | 1.5 | 1.5 | 2.25 |
|  | 1 | 4 | 1.5 | 6.00 |
|  | 1 | 3.5 | 2.5 | 8.75 |
|  | 1 | 3.5 | 1.5 | 5.25 |
| Subtotal |  |  |  | 31.50 |
| Total |  |  |  | 31.5 |

### 02.30 Ctra. TV-2014 De Biure de Gaià a la C-241d
Import: 9344.25

**E0622C** m² Apedaçat de MBC tipus AC16 surf S; 8 cm; rendiment 300 m2 - 1000 m2 (inclòs fresat, reg i pintat)
493.1 m² × 18.95 = 9344.25

| Amidament | Uts. | Llarg | Ample | Parcial |
|---|---|---|---|---|
| Deformacions del PK 0+600 al PK 1+720 | 1 | 4.5 | 5 | 22.50 |
|  |  | 26.5 | 3 | 79.50 |
|  |  | 2.9 | 1.5 | 4.35 |
|  |  | 9.5 | 4.5 | 42.75 |
|  |  | 40 | 4 | 160.00 |
|  |  | 20 | 3 | 60.00 |
|  |  | 36 | 2 | 72.00 |
|  |  | 4 | 4 | 16.00 |
|  |  | 5 | 2 | 10.00 |
|  |  | 5 | 2 | 10.00 |
|  |  | 8 | 2 | 16.00 |
| Subtotal |  |  |  | 493.10 |
| Total |  |  |  | 493.1 |

### 02.31 Ctra. TV-2015 De Vallespinosa a la C-241d
Import: 7115.73

**E0622C** m² Apedaçat de MBC tipus AC16 surf S; 8 cm; rendiment 300 m2 - 1000 m2 (inclòs fresat, reg i pintat)
375.5 m² × 18.95 = 7115.73

| Amidament | Uts. | Llarg | Ample | Parcial |
|---|---|---|---|---|
| Ressalts i flonjalls del PK 4+000 al PK 7+214 | 1 | 3 | 2 | 6.00 |
|  | 1 | 2 | 2 | 4.00 |
|  | 1 | 1 | 2 | 2.00 |
|  | 1 | 2 | 2 | 4.00 |
|  | 1 | 20 | 2 | 40.00 |
|  | 1 | 2 | 2 | 4.00 |
|  | 1 | 3 | 2 | 6.00 |
|  | 1 | 2 | 2 | 4.00 |
|  | 1 | 1 | 2 | 2.00 |
|  | 1 | 4 | 2 | 8.00 |
|  | 1 | 2 | 2 | 4.00 |
|  | 1 | 4 | 2 | 8.00 |
|  | 1 | 15 | 4.5 | 67.50 |
|  | 1 | 20 | 2 | 40.00 |
|  | 1 | 55 | 2 | 110.00 |
|  | 1 | 30 | 2 | 60.00 |
|  | 1 | 3 | 2 | 6.00 |
| Subtotal |  |  |  | 375.50 |
| Total |  |  |  | 375.5 |

### 02.32 Ctra. TV-2021 De Vespella a la Nou de Gaià
Import: 1968.02

**E0622A** m² Apedaçat de MBC tipus AC16 surf S; 8 cm; rendiment <100 m2 (inclòs fresat, reg i pintat)
64.78 m² × 30.38 = 1968.02

| Amidament | Uts. | Llarg | Ample | Parcial |
|---|---|---|---|---|
| Ressalts del PK 0+045 al PK 0+693 | 1 | 7.1 | 3.8 | 26.98 |
|  | 1 | 5.4 | 4 | 21.60 |
|  | 1 | 3 | 5 | 15.00 |
|  | 1 | 4 | 0.3 | 1.20 |
| Subtotal |  |  |  | 64.78 |
| Total |  |  |  | 64.78 |

### 02.33 Ctra. TV-2032 De Vilabella a l’Argilaga
Import: 14837.85

**E0622C** m² Apedaçat de MBC tipus AC16 surf S; 8 cm; rendiment 300 m2 - 1000 m2 (inclòs fresat, reg i pintat)
783 m² × 18.95 = 14837.85

| Amidament | Uts. | Llarg | Parcial |
|---|---|---|---|
| Diversos entre el PK 0+000 al PK 3+840 | 1 | 783 | 783.00 |
| Total |  |  | 783 |

### 02.34 Ctra. TV-2121 Del Barri de la Carronya (Sant Jaume dels Domenys) a la T-212
Import: 1564.57

**E0622A** m² Apedaçat de MBC tipus AC16 surf S; 8 cm; rendiment <100 m2 (inclòs fresat, reg i pintat)
51.5 m² × 30.38 = 1564.57

| Amidament | Uts. | Llarg | Ample | Parcial |
|---|---|---|---|---|
| Ressalts del PK 0+080 al PK 0+100 | 1 | 7 | 3.5 | 24.50 |
|  | 1 | 6 | 3.5 | 21.00 |
|  | 1 | 3 | 2 | 6.00 |
| Subtotal |  |  |  | 51.50 |
| Total |  |  |  | 51.5 |

### 02.35 Ctra. TV-2122 Del Papiolet a Banyeres del Penedès per Sant Jaume dels Domenys
Import: 911.4

**E0622A** m² Apedaçat de MBC tipus AC16 surf S; 8 cm; rendiment <100 m2 (inclòs fresat, reg i pintat)
30 m² × 30.38 = 911.40

| Amidament | Uts. | Llarg | Ample | Parcial |
|---|---|---|---|---|
| Solts i clivelles PK 1+297 | 1 | 6 | 5 | 30.00 |
| Total |  |  |  | 30 |

### 02.36 Ctra. TV-2142 Del Pont d’Armentera al Barri de Les Ordes
Import: 30161.5

**E0622D** m² Apedaçat de MBC tipus AC16 surf S; 8 cm; rendiment >1000 m2 (inclòs fresat, reg i pintat)
1790 m² × 16.85 = 30161.50

| Amidament | Uts. | Llarg | Parcial |
|---|---|---|---|
| Reparació mordents i flonjalls del PK 0+000 al PK 4+320 | 1 | 1790 | 1790.00 |
| Total |  |  | 1790 |

### 02.37 Ctra. TV-2212 D’Aguiló a la C-241e
Import: 3511.93

**E0622B** m² Apedaçat de MBC tipus AC16 surf S; 8 cm; rendiment 100 m2 - 300 m2 (inclòs fresat, reg i pintat)
149 m² × 23.57 = 3511.93

| Amidament | Uts. | Llarg | Ample | Parcial |
|---|---|---|---|---|
| Ressalt i flonjalls del PK 0+117 al PK 0+713 | 1 | 1 | 2 | 2.00 |
|  |  | 17 | 2 | 34.00 |
|  |  | 7 | 2 | 14.00 |
|  |  | 17 | 5 | 85.00 |
|  |  | 7 | 2 | 14.00 |
| Subtotal |  |  |  | 149.00 |
| Total |  |  |  | 149 |

### 02.38 Ctra. TV-2231 De l’Argilaga a la N-240 per la Secuita i Perafort
Import: 19621.83

**E0622D** m² Apedaçat de MBC tipus AC16 surf S; 8 cm; rendiment >1000 m2 (inclòs fresat, reg i pintat)
1164.5 m² × 16.85 = 19621.83

| Amidament | Uts. | Llarg | Ample | Parcial |
|---|---|---|---|---|
| Mordents PK 0+000 al 3+545 | 0.3 | 3500 | 1 | 1050.00 |
| Flonjall PK 0+025 | 1 | 25 | 2.5 | 62.50 |
| PK 0+655 | 1 | 8 | 2 | 16.00 |
| PK 0+675 | 1 | 18 | 2 | 36.00 |
| Subtotal |  |  |  | 1164.50 |
| Total |  |  |  | 1164.5 |

### 02.39 Ctra. TV-2234 Ramal a Vistabella
Import: 2478.4

**E0622A** m² Apedaçat de MBC tipus AC16 surf S; 8 cm; rendiment <100 m2 (inclòs fresat, reg i pintat)
81.58 m² × 30.38 = 2478.40

| Amidament | Uts. | Llarg | Ample | Parcial |
|---|---|---|---|---|
| Ressalts del PK 0+020 al PK 0+840 | 1 | 6.7 | 5.5 | 36.85 |
|  | 1 | 5.3 | 3.9 | 20.67 |
|  | 1 | 1.5 | 1.7 | 2.55 |
|  | 1 | 5.5 | 3.3 | 18.15 |
|  | 1 | 1.4 | 2.4 | 3.36 |
| Subtotal |  |  |  | 81.58 |
| Total |  |  |  | 81.58 |

### 02.40 Ctra. TV-2236 De Perafort a la TP-2031 pels Pallaresos
Import: 2430.4

**E0622A** m² Apedaçat de MBC tipus AC16 surf S; 8 cm; rendiment <100 m2 (inclòs fresat, reg i pintat)
80 m² × 30.38 = 2430.40

| Amidament | Uts. | Llarg | Ample | Parcial |
|---|---|---|---|---|
| Reparació PK 1+950 | 2 | 20 | 2 | 80.00 |
| Total |  |  |  | 80 |

### 02.41 Ctra. TV-2241 De Rauric al límit de la província
Import: 2506.35

**E0622A** m² Apedaçat de MBC tipus AC16 surf S; 8 cm; rendiment <100 m2 (inclòs fresat, reg i pintat)
82.5 m² × 30.38 = 2506.35

| Amidament | Uts. | Llarg | Ample | Parcial |
|---|---|---|---|---|
| Deformacions PK 2+875 | 1 | 10 | 5.5 | 55.00 |
| PK 3+480 | 1 | 5 | 5.5 | 27.50 |
| Subtotal |  |  |  | 82.50 |
| Total |  |  |  | 82.5 |

### 02.42 Ctra. TV-2242 Ramal a Montargull
Import: 1898.75

**E0622A** m² Apedaçat de MBC tipus AC16 surf S; 8 cm; rendiment <100 m2 (inclòs fresat, reg i pintat)
62.5 m² × 30.38 = 1898.75

| Amidament | Uts. | Llarg | Ample | Parcial |
|---|---|---|---|---|
| Flonjalls del PK 0+805 al PK 1+088 | 1 | 7 | 1.5 | 10.50 |
|  | 1 | 21 | 1 | 21.00 |
|  | 1 | 4 | 1 | 4.00 |
|  | 1 | 27 | 1 | 27.00 |
| Subtotal |  |  |  | 62.50 |
| Total |  |  |  | 62.5 |

### 02.43 Ctra. TV-2244 De Conesa a la T-224 per Savallà del Comtat
Import: 11597.4

**E0622C** m² Apedaçat de MBC tipus AC16 surf S; 8 cm; rendiment 300 m2 - 1000 m2 (inclòs fresat, reg i pintat)
612 m² × 18.95 = 11597.40

| Amidament | Uts. | Llarg | Ample | Parcial |
|---|---|---|---|---|
| Reparar ferm PK 3+075 | 1 | 2 | 2 | 4.00 |
| Reparar flonjall PK 3+390 | 1 | 4 | 2 | 8.00 |
| Ferm quartejat PK 4+115 al PK 4+915 | 0.5 | 800 | 1.5 | 600.00 |
| Subtotal |  |  |  | 612.00 |
| Total |  |  |  | 612 |

### 02.44 Ctra. TV-2245 D’Albió a la T-224
Import: 2886.1

**E0622A** m² Apedaçat de MBC tipus AC16 surf S; 8 cm; rendiment <100 m2 (inclòs fresat, reg i pintat)
95 m² × 30.38 = 2886.10

| Amidament | Uts. | Llarg | Ample | Parcial |
|---|---|---|---|---|
| Reparació calçada PK 0+660 | 1 | 38 | 2.5 | 95.00 |
| Total |  |  |  | 95 |

### 02.45 Ctra. TV-2333 De Montbrió de la Marca a la C-241d
Import: 5827.13

**E0622C** m² Apedaçat de MBC tipus AC16 surf S; 8 cm; rendiment 300 m2 - 1000 m2 (inclòs fresat, reg i pintat)
307.5 m² × 18.95 = 5827.13

| Amidament | Uts. | Llarg | Ample | Parcial |
|---|---|---|---|---|
| Flonjalls del PK 0+725 al PK 2+245 | 1 | 8 | 4 | 32.00 |
|  | 1 | 25 | 2 | 50.00 |
|  | 1 | 26 | 2 | 52.00 |
|  | 1 | 6 | 1.5 | 9.00 |
|  | 1 | 12 | 1.5 | 18.00 |
|  | 1 | 15 | 1.5 | 22.50 |
|  | 1 | 51 | 2 | 102.00 |
|  | 1 | 11 | 2 | 22.00 |
| Subtotal |  |  |  | 307.50 |
| Total |  |  |  | 307.5 |

### 02.46 Ctra. TV-2336 De l’Espluga de Francolí a la T-233 per Blancafort i Solivella
Import: 21555.22

**E0622A** m² Apedaçat de MBC tipus AC16 surf S; 8 cm; rendiment <100 m2 (inclòs fresat, reg i pintat)
14 m² × 30.38 = 425.32

| Amidament | Uts. | Llarg | Ample | Parcial |
|---|---|---|---|---|
| Flonjall al PK 3+218 | 1 | 7 | 2 | 14.00 |
| Total |  |  |  | 14 |

**E0622D** m² Apedaçat de MBC tipus AC16 surf S; 8 cm; rendiment >1000 m2 (inclòs fresat, reg i pintat)
1254 m² × 16.85 = 21129.90

| Amidament | Uts. | Llarg | Ample | Parcial |
|---|---|---|---|---|
| Flonjall al PK 3+218 | 1 | 7 | 2 | 14.00 |
| Mordents del PK 9+000 al PK 13+690 | 0.25 | 4960 | 1 | 1240.00 |
| Subtotal |  |  |  | 1254.00 |
| Total |  |  |  | 1254 |

### 02.47 Ctra. TV-2337 De Blancafort a la C-14
Import: 6139.8

**E0622C** m² Apedaçat de MBC tipus AC16 surf S; 8 cm; rendiment 300 m2 - 1000 m2 (inclòs fresat, reg i pintat)
324 m² × 18.95 = 6139.80

| Amidament | Uts. | Llarg | Ample | Parcial |
|---|---|---|---|---|
| Ressalt PK 2+380 | 1 | 4 | 6 | 24.00 |
| Ferm quarterat PK 0+080 al 0+130 | 1 | 50 | 6 | 300.00 |
| Subtotal |  |  |  | 324.00 |
| Total |  |  |  | 324 |

### 02.48 Ctra. TV-2338 De Blancafort al límit de la província
Import: 2734.2

**E0622A** m² Apedaçat de MBC tipus AC16 surf S; 8 cm; rendiment <100 m2 (inclòs fresat, reg i pintat)
90 m² × 30.38 = 2734.20

| Amidament | Uts. | Llarg | Ample | Parcial |
|---|---|---|---|---|
| Ressalts i clivelles PK 6+075 | 1 | 45 | 2 | 90.00 |
| Total |  |  |  | 90 |

### 02.49 Ctra. TV-2401 De la Bisbal del Penedès a la C-51 per la Joncosa del Montmell
Import: 1813.69

**E0622A** m² Apedaçat de MBC tipus AC16 surf S; 8 cm; rendiment <100 m2 (inclòs fresat, reg i pintat)
59.7 m² × 30.38 = 1813.69

| Amidament | Uts. | Llarg | Ample | Parcial |
|---|---|---|---|---|
| Ferm deteriorat al PK 6+520 | 1 | 3.5 | 6.2 | 21.70 |
| PK 8+805 | 1 | 19 | 2 | 38.00 |
| Subtotal |  |  |  | 59.70 |
| Total |  |  |  | 59.7 |

### 02.50 Ctra. TV-2441 De Santes Creus a Pontons
Import: 28476.5

**E0622D** m² Apedaçat de MBC tipus AC16 surf S; 8 cm; rendiment >1000 m2 (inclòs fresat, reg i pintat)
1690 m² × 16.85 = 28476.50

| Amidament | Uts. | Llarg | Parcial |
|---|---|---|---|
| Mordents del PK +335 al PK 26+950 | 1 | 900 | 900.00 |
| Flonjalls del PK 1+400 al PK 16+500 | 1 | 790 | 790.00 |
| Subtotal |  |  | 1690.00 |
| Total |  |  | 1690 |

### 02.51 Ctra. TV-2443 De Vila-rodona a Aiguaviva
Import: 17797.81

**E0622D** m² Apedaçat de MBC tipus AC16 surf S; 8 cm; rendiment >1000 m2 (inclòs fresat, reg i pintat)
1056.25 m² × 16.85 = 17797.81

| Amidament | Uts. | Llarg | Ample | Parcial |
|---|---|---|---|---|
| Diverses afectacions del PK 3+800 al PK 15+575 | 1 | 2 | 2 | 4.00 |
|  | 1 | 2 | 2 | 4.00 |
|  | 1 | 2 | 2 | 4.00 |
|  | 1 | 2 | 2 | 4.00 |
|  | 1 | 45 | 2 | 90.00 |
|  | 1 | 2.5 | 2 | 5.00 |
|  | 1 | 2.5 | 2.5 | 6.25 |
|  | 1 | 2.5 | 2 | 5.00 |
|  | 1 | 2 | 2 | 4.00 |
|  | 1 | 2 | 2 | 4.00 |
|  | 1 | 2.5 | 2.5 | 6.25 |
|  | 1 | 2 | 2 | 4.00 |
|  | 1 | 2 | 2 | 4.00 |
|  | 1 | 4 | 4 | 16.00 |
|  | 1 | 2 | 2 | 4.00 |
|  | 1 | 2 | 2 | 4.00 |
|  | 1 | 2.5 | 2.5 | 6.25 |
|  | 1 | 2 | 2 | 4.00 |
|  | 1 | 2.5 | 2.5 | 6.25 |
|  | 1 | 2 | 2 | 4.00 |
|  | 1 | 3.5 | 3.5 | 12.25 |
|  | 1 | 2 | 2 | 4.00 |
|  | 1 | 2 | 2 | 4.00 |
|  | 1 | 2 | 2 | 4.00 |
|  | 1 | 2 | 2 | 4.00 |
|  | 1 | 2 | 2 | 4.00 |
|  | 1 | 2 | 2 | 4.00 |
|  | 1 | 2 | 2 | 4.00 |
|  | 1 | 2 | 2 | 4.00 |
|  | 1 | 2 | 2 | 4.00 |
|  | 1 | 2.5 | 3 | 7.50 |
|  | 1 | 55 | 2.5 | 137.50 |
|  | 1 | 100 | 4 | 400.00 |
|  | 1 | 20 | 4 | 80.00 |
|  | 1 | 11.5 | 4 | 46.00 |
|  | 1 | 37 | 4 | 148.00 |
| Subtotal |  |  |  | 1056.25 |
| Total |  |  |  | 1056.25 |

### 02.52 Ctra. TV-2444 De la C-51 a Can Ferrer de la Cogullada
Import: 15349.5

**E0622C** m² Apedaçat de MBC tipus AC16 surf S; 8 cm; rendiment 300 m2 - 1000 m2 (inclòs fresat, reg i pintat)
810 m² × 18.95 = 15349.50

| Amidament | Uts. | Llarg | Ample | Parcial |
|---|---|---|---|---|
| Ressalts i mordents del PK 0+980 al PK 4+485 | 0.25 | 1620 | 2 | 810.00 |
| Subtotal: Ressalt PK 0+620 |  |  |  | 810.00 |
| Total |  |  |  | 810 |

### 02.53 Ctra. TV-3103 De Riudoms a Vinyols i els Arcs
Import: 2545.56

**E0622B** m² Apedaçat de MBC tipus AC16 surf S; 8 cm; rendiment 100 m2 - 300 m2 (inclòs fresat, reg i pintat)
108 m² × 23.57 = 2545.56

| Amidament | Uts. | Llarg | Ample | Parcial |
|---|---|---|---|---|
| Apedaçaments del PK 0+020 | 1 | 36 | 3 | 108.00 |
| Total |  |  |  | 108 |

### 02.54 Ctra. TV-3223 De la Torre de Fontaubella a Pradell
Import: 25949

**E0622D** m² Apedaçat de MBC tipus AC16 surf S; 8 cm; rendiment >1000 m2 (inclòs fresat, reg i pintat)
1540 m² × 16.85 = 25949.00

| Amidament | Uts. | Llarg | Ample | Parcial |
|---|---|---|---|---|
| Del PK 5+160 al PK 5+600 | 1 | 440 | 3.5 | 1540.00 |
| Total |  |  |  | 1540 |

### 02.55 Ctra TV-7002 De Vimbodí a Poblet
Import: 911.4

**E0622A** m² Apedaçat de MBC tipus AC16 surf S; 8 cm; rendiment <100 m2 (inclòs fresat, reg i pintat)
30 m² × 30.38 = 911.40

| Amidament | Uts. | Llarg | Ample | Parcial |
|---|---|---|---|---|
| Ressalt PK 1+550 | 1 | 5 | 6 | 30.00 |
| Total |  |  |  | 30 |

### 02.56 Ctra. TV-7021 De la Morera de Montsant a Cornudella de Montsant
Import: 13463.98

**E0622C** m² Apedaçat de MBC tipus AC16 surf S; 8 cm; rendiment 300 m2 - 1000 m2 (inclòs fresat, reg i pintat)
710.5 m² × 18.95 = 13463.98

| Amidament | Uts. | Llarg | Ample | Parcial |
|---|---|---|---|---|
| Apedaçaments del PK 3+625 al PK 7+080 | 1 | 10 | 2.7 | 27.00 |
|  |  | 23 | 2 | 46.00 |
|  |  | 200 | 3 | 600.00 |
|  |  | 10.5 | 2.5 | 26.25 |
|  |  | 7.5 | 1.5 | 11.25 |
| Subtotal |  |  |  | 710.50 |
| Total |  |  |  | 710.5 |

### 02.57 Ctra. TV-7023 Accés a la Bisbal de Falset
Import: 911.4

**E0622A** m² Apedaçat de MBC tipus AC16 surf S; 8 cm; rendiment <100 m2 (inclòs fresat, reg i pintat)
30 m² × 30.38 = 911.40

| Amidament | Uts. | Llarg | Ample | Parcial |
|---|---|---|---|---|
| Forat calçada PK 0+050 | 1 | 10 | 3 | 30.00 |
| Total |  |  |  | 30 |

### 02.58 Ctra. TV-7042 De Rojals a Montblanc
Import: 2734.2

**E0622A** m² Apedaçat de MBC tipus AC16 surf S; 8 cm; rendiment <100 m2 (inclòs fresat, reg i pintat)
90 m² × 30.38 = 2734.20

| Amidament | Uts. | Llarg | Ample | Parcial |
|---|---|---|---|---|
| Clivelles PK 8+215 | 1 | 15 | 6 | 90.00 |
| Total |  |  |  | 90 |

### 02.59 Ctra. TV-7044 De la Riba a Farena
Import: 27802.5

**E0622D** m² Apedaçat de MBC tipus AC16 surf S; 8 cm; rendiment >1000 m2 (inclòs fresat, reg i pintat)
1650 m² × 16.85 = 27802.50

| Amidament | Uts. | Llarg | Ample | Parcial |
|---|---|---|---|---|
| Deformacions del PK 0+280 al PK 2+500 | 0.25 | 2200 | 3 | 1650.00 |
| Total |  |  |  | 1650 |

### 02.60 Ctra. TV-7045 De Mont-ral a la T-704 pel Bosquet i l’Aixàbega
Import: 6599.6

**E0622B** m² Apedaçat de MBC tipus AC16 surf S; 8 cm; rendiment 100 m2 - 300 m2 (inclòs fresat, reg i pintat)
280 m² × 23.57 = 6599.60

| Amidament | Uts. | Llarg | Ample | Parcial |
|---|---|---|---|---|
| Ressalts i fissures del PK 0+734 al PK 0+803 | 1 | 70 | 2 | 140.00 |
|  | 1 | 12.5 | 2.5 | 31.25 |
|  | 1 | 2.5 | 0.9 | 2.25 |
|  | 1 | 23.5 | 3 | 70.50 |
|  | 1 | 12 | 3 | 36.00 |
| Subtotal |  |  |  | 280.00 |
| Total |  |  |  | 280 |

### 02.61 Ctra. TV-7046 De l’Albiol a la C-14
Import: 18248.85

**E0622C** m² Apedaçat de MBC tipus AC16 surf S; 8 cm; rendiment 300 m2 - 1000 m2 (inclòs fresat, reg i pintat)
963 m² × 18.95 = 18248.85

| Amidament | Uts. | Llarg | Ample | Parcial |
|---|---|---|---|---|
| Deformacions |  |  |  |  |
| PK 2+000 | 1 | 6 | 3 | 18.00 |
| PK 8+900 | 1 | 5 | 3 | 15.00 |
| PK 10+320 | 1 | 12 | 3 | 36.00 |
| PK 11+210 | 1 | 8 | 3 | 24.00 |
| Quarteig del PK 11+120 al PK 11+700 | 0.25 | 580 | 6 | 870.00 |
| Subtotal |  |  |  | 963.00 |
| Total |  |  |  | 963 |

### 02.62 Ctra. TV-7092 De la T-704 a la TV-7012 pel campament dels Castillejos
Import: 232.41

**E0622A** m² Apedaçat de MBC tipus AC16 surf S; 8 cm; rendiment <100 m2 (inclòs fresat, reg i pintat)
7.65 m² × 30.38 = 232.41

| Amidament | Uts. | Llarg | Ample | Parcial |
|---|---|---|---|---|
| Ressalts del PK 0+231 al PK 3+351 | 1 | 1.5 | 1.1 | 1.65 |
|  | 1 | 4 | 1.5 | 6.00 |
| Subtotal |  |  |  | 7.65 |
| Total |  |  |  | 7.65 |

### 02.63 Ctra. TV-7223 De la Selva del Camp a Vilallonga del Camp
Import: 3394.08

**E0622B** m² Apedaçat de MBC tipus AC16 surf S; 8 cm; rendiment 100 m2 - 300 m2 (inclòs fresat, reg i pintat)
144 m² × 23.57 = 3394.08

| Amidament | Uts. | Llarg | Ample | Parcial |
|---|---|---|---|---|
| Mordents al PK 3+351 | 1 | 72 | 2 | 144.00 |
| Total |  |  |  | 144 |

### 02.64 Ctra. TV-7421 De Picamoixons a la C-37
Import: 9096

**E0622C** m² Apedaçat de MBC tipus AC16 surf S; 8 cm; rendiment 300 m2 - 1000 m2 (inclòs fresat, reg i pintat)
480 m² × 18.95 = 9096.00

| Amidament | Uts. | Llarg | Ample | Parcial |
|---|---|---|---|---|
| Mordents, del PK 0+750 al 0+770 ME | 1 | 30 | 2 | 60.00 |
| Mordents, del PK 0+830 al 0+840 ME | 1 | 20 | 2 | 40.00 |
| Mordents, del PK 1+010 al 1+060 MD | 1 | 60 | 2 | 120.00 |
| Mordents, del PK 1+580 al 1+650 MD | 1 | 100 | 2 | 200.00 |
| Mordents, del PK 2+670 al 2+690 ME | 1 | 30 | 2 | 60.00 |
| Subtotal |  |  |  | 480.00 |
| Total |  |  |  | 480 |

**E0622G** d Jornada de Góndola per transport de la maquinària; rendiment <100 m2
30 d × 589.76 = 17692.80
Jornada de camió gòndola inclòs p.p. de sortida i servei mínim, per transport de maquinària en jornades d'apedaçaments inferiors a 100 m2.

| Codi | Ut | Descripció | Rendiment | Preu | Import |
|---|---|---|---|---|---|
| O0101 | h | Cap de colla | 0.01 | 31.22 | 0.31 |
| O0102 | h | Oficial 1ª | 6 | 29.47 | 176.82 |
| O0110 | h | Peó | 0.5 | 24.49 | 12.25 |
| M0212 | h | Camió de 12 tn | 8 | 49.44 | 395.52 |
| vg | % | Despeses indirectes | 0.675 | 7.2 | 4.86 |
|  |  | Total |  |  | 589.76 |

**E1426A** pa PA abonament íntegre monitoratge paviment (06/05/2022)
1 pa × 30582.87 = 30582.87
PA abonament íntegre per desplegament de sistema d’inspecció autònom per a l’avaluació de l’estat del ferm de les carreteres de la Diputació de Tarragona, mitjançant visió artificial i sensors. Identificació de l’estat del ferm i possibles defectes geolocalitzats, codificats, dimensionats i associats a punt quilomètric. Conducció per a les gravacions realitzada pel proveïdor, amb un sistema automàtic sense interacció del conductor. Disponibilitat durant 24 mesos de les dades i visualització de vídeo dels segments de carretera amb aplicació web amb la possibilitat d’exportar a fitxers.

| Codi | Ut | Descripció | Quantitat | Preu | Import |
|---|---|---|---|---|---|
| E0622A | m² | Apedaçat de MBC tipus AC16 surf S; 8 cm; rendiment <100 m2 (inclòs fresat, reg i pintat) | 0 | 30.38 | 0.00 |
| E0622B | m² | Apedaçat de MBC tipus AC16 surf S; 8 cm; rendiment 100 m2 - 300 m2 (inclòs fresat, reg i pintat) | 0 | 23.57 | 0.00 |
| E0622C | m² | Apedaçat de MBC tipus AC16 surf S; 8 cm; rendiment 300 m2 - 1000 m2 (inclòs fresat, reg i pintat) | 0 | 18.95 | 0.00 |
| E0622D | m² | Apedaçat de MBC tipus AC16 surf S; 8 cm; rendiment >1000 m2 (inclòs fresat, reg i pintat) | 0 | 16.85 | 0.00 |

## 03 REDUCTORS DE VELOCITAT (07/12/1994)
Import: 49112.61

### 03.01 DEMOLICIONS, ENDERROCS I MOVIMENT DE TERRES (07/12/1994)
Import: 3846.37

**E0213Z** m Repicat manual de façana (07/12/1994)
5.6 m × 10.58 = 59.25

| Codi | Ut | Descripció | Rendiment | Preu | Import |
|---|---|---|---|---|---|
| O0102 | h | Oficial 1ª | 0.12 | 29.47 | 3.54 |
| O0110 | h | Peó | 0.12 | 24.49 | 2.94 |
| M0201 | h | Compressor aire gasoil 13,3 m³/h (maquinària; 12/01/2009) | 0.12 | 25.3058328 | 3.04 |
| P1613 | u | Cànon d'abocador | 0.57 | 0.8 | 0.46 |
| %1613 | % | Despeses indirectes (07/12/1994) | 6 % | 9.98 | 0.60 |
|  |  | Total |  |  | 10.58 |

| Amidament | Uts. | Llarg | Parcial |
|---|---|---|---|
|  | 7 | 0.8 | 5.60 |
| Total |  |  | 5.6 |

**E0208** m3 Enderroc estructures formigó en massa, inclòs transport a abocador
0.8 m3 × 40.84 = 32.67
Enderroc d'estructures de formigó en massa, inclòs transport a l'abocador, cànon i condicionament del mateix.

| Codi | Ut | Descripció | Rendiment | Preu | Import |
|---|---|---|---|---|---|
| O0102 | h | Oficial 1ª | 0.08 | 29.47 | 2.36 |
| O0110 | h | Peó | 0.4 | 24.49 | 9.80 |
| M0207B | h | Retroexcavadora amb martell trencador (maquinària) | 0.24 | 82.668 | 19.84 |
| M0212B | h | Camió de trabuc 16 m³ | 0.125 | 45.4 | 5.68 |
| P1613 | u | Cànon d'abocador | 1.2 | 0.8 | 0.96 |
| vg | % | Despeses indirectes | 0.305 | 7.2 | 2.20 |
|  |  | Total |  |  | 40.84 |

**E0334** m Tall serra disc paviment mescles bituminoses, formigó o panot, fins 25 cm (10/07/2006)
140 m × 2.37 = 331.80
Tall amb serra de disc de paviment de mescles bituminoses, formigó o panot, fins a una fondària de 25 cm.

| Codi | Ut | Descripció | Rendiment | Preu | Import |
|---|---|---|---|---|---|
| O0101 | h | Cap de colla | 0.01 | 31.22 | 0.31 |
| O0110 | h | Peó | 0.05 | 24.49 | 1.22 |
| M0334 | h | Serra de disc (maquinària; 10/07/2006) | 0.05 | 14.4 | 0.72 |
| vg | % | Despeses indirectes | 0.017 | 7.2 | 0.12 |
|  |  | Total |  |  | 2.37 |

| Amidament | Uts. | Llarg | Parcial |
|---|---|---|---|
|  | 7 | 20 | 140.00 |
| Total |  |  | 140 |

**E0210** m Demolició de vorada i rigola, inclosa la fonamentació, i transport
7 m × 8.14 = 56.98
Demolició de vorada i rigola, inclosa la fonamentació, transport a abocador, cànon i condicionament del mateix.

| Codi | Ut | Descripció | Rendiment | Preu | Import |
|---|---|---|---|---|---|
| O0110 | h | Peó | 0.2 | 24.49 | 4.90 |
| M0207 | h | Retroexcavadora 100 hp (maquinària) | 0.02 | 71.292 | 1.43 |
| M0212B | h | Camió de trabuc 16 m³ | 0.02 | 45.4 | 0.91 |
| P1613 | u | Cànon d'abocador | 0.6 | 0.8 | 0.48 |
| vg | % | Despeses indirectes | 0.058 | 7.2 | 0.42 |
|  |  | Total |  |  | 8.14 |

**E02110** m2 Demolició de paviment de formigó, transport abocador
14 m2 × 5.48 = 76.72
Demolició de paviment de formigó, inclòs transport dels materials de runa a l'abocador, cànon i condicionament del mateix.

| Codi | Ut | Descripció | Rendiment | Preu | Import |
|---|---|---|---|---|---|
| O0110 | h | Peó | 0.05 | 24.49 | 1.22 |
| M0207B | h | Retroexcavadora amb martell trencador | 0.016 | 82.668 | 1.32 |
| M0212B | h | Camió de trabuc 16 m³ | 0.016 | 45.4 | 0.73 |
| M0204 | h | Pala carregadora pneumàtics (maquinària; 12/01/2009) | 0.016 | 58.268112 | 0.93 |
| P1613 | u | Cànon d'abocador | 1.2 | 0.8 | 0.96 |
| vg | % | Despeses indirectes | 0.044 | 7.2 | 0.32 |
|  |  | Total |  |  | 5.48 |

| Amidament | Uts. | Llarg | Ample | Parcial |
|---|---|---|---|---|
|  | 1 | 7 | 2 | 14.00 |
| Total |  |  |  | 14 |

**E0212** m2 Demolició de paviment de panots de morter de ciment, transport abocador
14 m2 × 6.09 = 85.26
Demolició de paviment de panots de morter de ciment col·locats sobre formigó, inclosa la base de formigó i transport dels materials de runa a l'abocador, cànon i condicionament del mateix.

| Codi | Ut | Descripció | Rendiment | Preu | Import |
|---|---|---|---|---|---|
| O0110 | h | Peó | 0.06 | 24.49 | 1.47 |
| M0207B | h | Retroexcavadora amb martell trencador | 0.02 | 82.668 | 1.65 |
| M0212B | h | Camió de trabuc 16 m³ | 0.016 | 45.4 | 0.73 |
| M0204 | h | Pala carregadora pneumàtics | 0.016 | 58.268112 | 0.93 |
| P1613 | u | Cànon d'abocador | 1.2 | 0.8 | 0.96 |
| vg | % | Despeses indirectes | 0.049 | 7.2 | 0.35 |
|  |  | Total |  |  | 6.09 |

| Amidament | Uts. | Llarg | Parcial |
|---|---|---|---|
|  | 7 | 2 | 14.00 |
| Total |  |  | 14 |

**E0213** m2 Demolició paviment de mescla bituminosa, mitjans mecànics, fondària 25 cm
2.8 m2 × 4.04 = 11.31
Demolició de paviment de mescla bituminosa,amb mitjans mecànics, fins a una profunditat de 25 cm., inclòs transport dels materials de runa a l'abocador, cànon i condicionament del mateix.

| Codi | Ut | Descripció | Rendiment | Preu | Import |
|---|---|---|---|---|---|
| O0110 | h | Peó | 0.02 | 24.49 | 0.49 |
| M0201 | h | Compressor aire gasoil 13,3 m³/h | 0.008 | 25.3058328 | 0.20 |
| M0204 | h | Pala carregadora pneumàtics | 0.01 | 58.268112 | 0.58 |
| M0207B | h | Retroexcavadora amb martell trencador | 0.01 | 82.668 | 0.83 |
| M0212B | h | Camió de trabuc 16 m³ | 0.012 | 45.4 | 0.54 |
| P1613 | u | Cànon d'abocador | 1.2 | 0.8 | 0.96 |
| vg | % | Despeses indirectes | 0.061 | 7.2 | 0.44 |
|  |  | Total |  |  | 4.04 |

| Amidament | Uts. | Llarg | Ample | Parcial |
|---|---|---|---|---|
|  | 7 | 0.1 | 4 | 2.80 |
| Total |  |  |  | 2.8 |

**E0672** m Demolició bandes sonores sobre paviment
5 m × 2 = 10.00
Demolició de bandes sonores sobre paviment, inclosa la neteja de la superfície fresada, càrrega i transport a l'abocador, cànon i condicionament del mateix.

| Codi | Ut | Descripció | Rendiment | Preu | Import |
|---|---|---|---|---|---|
| O0101 | h | Cap de colla | 0.005 | 31.22 | 0.16 |
| O0110 | h | Peó | 0.015 | 24.49 | 0.37 |
| M0242 | h | Fresadora | 0.005 | 133.01 | 0.67 |
| M0212B | h | Camió de trabuc 16 m³ | 0.005 | 45.4 | 0.23 |
| M0220 | h | Escombradora autopropulsada | 0.006 | 42.15 | 0.25 |
| P1613 | u | Cànon d'abocador | 0.25 | 0.8 | 0.20 |
| vg | % | Despeses indirectes | 0.017 | 7.2 | 0.12 |
|  |  | Total |  |  | 2 |

**E0215** u Desmuntatge de senyal de trànsit i demolició ancoratges
1 u × 18.21 = 18.21
Desmuntatge de senyal de trànsit i demolició d'ancoratges amb base de formigó, inclòs càrrega i transport al magatzem de Diputació, inclòs cànon d'abocador.

| Codi | Ut | Descripció | Rendiment | Preu | Import |
|---|---|---|---|---|---|
| O0102 | h | Oficial 1ª | 0.05 | 29.47 | 1.47 |
| O0110 | h | Peó | 0.3 | 24.49 | 7.35 |
| M0201 | h | Compressor aire gasoil 13,3 m³/h | 0.025 | 25.3058328 | 0.63 |
| M0207 | h | Retroexcavadora 100 hp | 0.01 | 71.292 | 0.71 |
| M0229 | h | Compressor d'aire de gasoil 3m³ (maquinària; 12/01/2009) | 0.1 | 8.468244 | 0.85 |
| M0212B | h | Camió de trabuc 16 m³ | 0.12 | 45.4 | 5.45 |
| P1613 | u | Cànon d'abocador | 1 | 0.8 | 0.80 |
| vg | % | Despeses indirectes | 0.132 | 7.2 | 0.95 |
|  |  | Total |  |  | 18.21 |

**E0219** m Desmuntatge tanca metàl·lica, inclòs transport a abocador
3 m × 9.18 = 27.54
Desmuntatge de tanca metàl·lica, inclòs càrrega, transport dels materials i cànon de l'abocador autoritzat.

| Codi | Ut | Descripció | Rendiment | Preu | Import |
|---|---|---|---|---|---|
| O0102 | h | Oficial 1ª | 0.03 | 29.47 | 0.88 |
| O0110 | h | Peó | 0.2 | 24.49 | 4.90 |
| M0201 | h | Compressor aire gasoil 13,3 m³/h | 0.01 | 25.3058328 | 0.25 |
| M0226 | h | Grup electrògen de 20/30 kVA (maquinària; 12/01/2009) | 0.01 | 5.686704 | 0.06 |
| M0212B | h | Camió de trabuc 16 m³ | 0.04 | 45.4 | 1.82 |
| P1613 | u | Cànon d'abocador | 1 | 0.8 | 0.80 |
| vg | % | Despeses indirectes | 0.065 | 7.2 | 0.47 |
|  |  | Total |  |  | 9.18 |

**E9932** ut Retirada d'elements d'urbanització existents (07/12/1994)
1 ut × 156.06 = 156.06
Retirada de mobiliari i elements d'urbanització existents a zona d'aplec indicada per la propietat, conservació, manteniment i posterior muntatge del mateix, inclòs tots els treballs necessaris de desmuntatge i recol·locació.

| Codi | Ut | Descripció | Rendiment | Preu |
|---|---|---|---|---|
| O0101 | h | Cap de colla | 0.2 | 31.22 |
| O0102 | h | Oficial 1ª | 0.8 | 29.47 |
| O0110 | h | Peó | 0.8 | 24.49 |
| M0201 | h | Compressor aire gasoil 13,3 m³/h | 0.6 | 25.3058328 |
| M0207 | h | Retroexcavadora 100 hp | 0.16 | 71.292 |
| M0212B | h | Camió de trabuc 16 m³ | 0.2 | 45.4 |
| M0214 | h | Camió grua 12 tn (maquinària) | 0.5 | 50.484 |
| M0226 | h | Grup electrògen de 20/30 kVA | 0.65 | 5.686704 |
| A0901 | pp | Elements de muntatge (12/01/2009) | 100 | 0.22032 |
| P1613 | u | Cànon d'abocador | 14 | 0.8 |
| %16130 | % | Despeses indirectes | 6 % |  |

**E0223** m Demolició de col·lector existent de fins a 800 mm de diàmetre
7 m × 8.46 = 59.22
Demolició de col·lector existent de fins a 800 mm de diàmetre de qualsevol material, amb mitjans mecànics i càrrega sobre camió, inclòs transport a abocador, cànon i condicionament del mateix.

| Codi | Ut | Descripció | Rendiment | Preu | Import |
|---|---|---|---|---|---|
| O0102 | h | Oficial 1ª | 0.04 | 29.47 | 1.18 |
| O0110 | h | Peó | 0.08 | 24.49 | 1.96 |
| M0201 | h | Compressor aire gasoil 13,3 m³/h | 0.06 | 25.3058328 | 1.52 |
| M0204 | h | Pala carregadora pneumàtics | 0.02 | 58.268112 | 1.17 |
| M0212B | h | Camió de trabuc 16 m³ | 0.03 | 45.4 | 1.36 |
| P1613 | u | Cànon d'abocador | 1 | 0.8 | 0.80 |
| vg | % | Despeses indirectes | 0.065 | 7.2 | 0.47 |
|  |  | Total |  |  | 8.46 |

**E0224** u Demolició de pou de diàmetre 100 cm, de parets de 30 cm de maó, amb mitjans mecànics i càrrega sobre camió
2 u × 86.53 = 173.06
Demolició de pou de diàmetre 100 cm, de parets de 30 cm de maó, amb mitjans mecànics i càrrega sobre camió, inclòs transport a abocador, cànon i condicionament del mateix.

| Codi | Ut | Descripció | Rendiment | Preu | Import |
|---|---|---|---|---|---|
| O0102 | h | Oficial 1ª | 0.7 | 29.47 | 20.63 |
| O0110 | h | Peó | 0.7 | 24.49 | 17.14 |
| M0207 | h | Retroexcavadora 100 hp | 0.45 | 71.292 | 32.08 |
| M0212B | h | Camió de trabuc 16 m³ | 0.25 | 45.4 | 11.35 |
| P1613 | u | Cànon d'abocador | 1 | 0.8 | 0.80 |
| vg | % | Despeses indirectes | 0.629 | 7.2 | 4.53 |
|  |  | Total |  |  | 86.53 |

**E0225** m Desmuntatge canalitzacions, conduccions i tubs de servei de qualsevol diàmetre
35 m × 2.28 = 79.80
Desmuntatge de canalitzacions, conduccions i tubs de servei de qualsevol tipus i diàmetre, inclòs part proporcional d'accessoris i arquetes de la instal·lació superficial o soterrada, amb mitjans mecànics i manuals, inclòs càrrega i transport a abocador, cànon i condicionament del mateix.

| Codi | Ut | Descripció | Rendiment | Preu | Import |
|---|---|---|---|---|---|
| O0102 | h | Oficial 1ª | 0.001 | 29.47 | 0.03 |
| O0110 | h | Peó | 0.02 | 24.49 | 0.49 |
| M0207 | h | Retroexcavadora 100 hp | 0.005 | 71.292 | 0.36 |
| M0212B | h | Camió de trabuc 16 m³ | 0.005 | 45.4 | 0.23 |
| P1613 | u | Cànon d'abocador | 1 | 0.8 | 0.80 |
| vg | % | Despeses indirectes | 0.051 | 7.2 | 0.37 |
|  |  | Total |  |  | 2.28 |

| Amidament | Uts. | Llarg | Parcial |
|---|---|---|---|
|  | 7 | 5 | 35.00 |
| Total |  |  | 35 |

**E0306** m3 Excavació rases i pous, mitjans mecànics, cànon abocador
10.5 m3 × 23.92 = 251.16
Excavació en rases, pous o fonaments, amb mitjans mecànics i manuals en qualsevol tipus tipus de terreny, inclòs càrrega i transport a l'interior d'obra o abocador controlat, inclòs el seu cànon.

| Codi | Ut | Descripció | Rendiment | Preu | Import |
|---|---|---|---|---|---|
| O0101 | h | Cap de colla | 0.025 | 31.22 | 0.78 |
| O0102 | h | Oficial 1ª | 0.07 | 29.47 | 2.06 |
| O0110 | h | Peó | 0.25 | 24.49 | 6.12 |
| M0207B | h | Retroexcavadora amb martell trencador | 0.12 | 82.668 | 9.92 |
| M0228 | h | Electrobomba sumergible 20 kW (maquinària; 12/01/2009) | 0.02 | 4.5617256 | 0.09 |
| M0212B | h | Camió de trabuc 16 m³ | 0.06 | 45.4 | 2.72 |
| P1613 | u | Cànon d'abocador | 1.2 | 0.8 | 0.96 |
| vg | % | Despeses indirectes | 0.177 | 7.2 | 1.27 |
|  |  | Total |  |  | 23.92 |

| Amidament | Uts. | Llarg | Ample | Alt | Parcial |
|---|---|---|---|---|---|
|  | 7 | 6 | 0.5 | 0.5 | 10.50 |
| Total |  |  |  |  | 10.5 |

**E0342** m3 Excavació manual en rases, pous o fonaments, inclòs tranport
3.5 m3 × 60.24 = 210.84
Excavació manual en rases, pous o fonaments, inclòs càrrega i transport.

| Codi | Ut | Descripció | Rendiment | Preu | Import |
|---|---|---|---|---|---|
| O0101 | h | Cap de colla | 0.05 | 31.22 | 1.56 |
| O0102 | h | Oficial 1ª | 0.2 | 29.47 | 5.89 |
| O0110 | h | Peó | 2 | 24.49 | 48.98 |
| P1613 | u | Cànon d'abocador | 1.2 | 0.8 | 0.96 |
| vg | % | Despeses indirectes | 0.396 | 7.2 | 2.85 |
|  |  | Total |  |  | 60.24 |

| Amidament | Uts. | Llarg | Ample | Alt | Parcial |
|---|---|---|---|---|---|
|  | 7 | 2 | 0.5 | 0.5 | 3.50 |
| Total |  |  |  |  | 3.5 |

**E0316** m3 Rebliment i piconatge rasa, material préstec, inclòs càrrega i transport
10.5 m3 × 12.17 = 127.79
Rebliment i piconatge de rasa amb compactació amb base a l'assaig de referència amb material apte de préstec, inclòs càrrega i transport.

| Codi | Ut | Descripció | Rendiment | Preu | Import |
|---|---|---|---|---|---|
| O0101 | h | Cap de colla | 0.01 | 31.22 | 0.31 |
| O0102 | h | Oficial 1ª | 0.03 | 29.47 | 0.88 |
| O0110 | h | Peó | 0.07 | 24.49 | 1.71 |
| P0307 | m3 | Terra de préstec (material) | 1 | 6 | 6.00 |
| M0207 | h | Retroexcavadora 100 hp | 0.03 | 71.292 | 2.14 |
| M0211 | h | Corró de llança 650 kg (maquinària; 12/01/2009) | 0.05 | 11.5341192 | 0.58 |
| vg | % | Despeses indirectes | 0.077 | 7.2 | 0.55 |
|  |  | Total |  |  | 12.17 |

| Amidament | Uts. | Llarg | Ample | Alt | Parcial |
|---|---|---|---|---|---|
|  | 7 | 6 | 0.5 | 0.5 | 10.50 |
| Total |  |  |  |  | 10.5 |

**E0317** m3 Rebliment i piconatge rasa, material pròpia obra, inclòs càrrega i transport
9 m3 × 5.55 = 49.95
Rebliment i piconatge de rasa amb compactació amb base a l'assaig de referència amb material apte procedent de la pròpia obra, inclòs càrrega i transport.

| Codi | Ut | Descripció | Rendiment | Preu | Import |
|---|---|---|---|---|---|
| O0101 | h | Cap de colla | 0.01 | 31.22 | 0.31 |
| O0102 | h | Oficial 1ª | 0.03 | 29.47 | 0.88 |
| O0110 | h | Peó | 0.07 | 24.49 | 1.71 |
| M0207 | h | Retroexcavadora 100 hp | 0.025 | 71.292 | 1.78 |
| M0211 | h | Corró de llança 650 kg | 0.05 | 11.5341192 | 0.58 |
| vg | % | Despeses indirectes | 0.04 | 7.2 | 0.29 |
|  |  | Total |  |  | 5.55 |

| Amidament | Uts. | Llarg | Ample | Alt | Parcial |
|---|---|---|---|---|---|
|  | 6 | 6 | 0.5 | 0.5 | 9.00 |
| Total |  |  |  |  | 9 |

**E0319** m3 Rebliment i piconatge localitzat amb material filtrant
2 m3 × 30.96 = 61.92
Rebliment amb material filtrant darrera d'alçats d'obres de fàbrica i murs d'escullera, inclòs càrrega, transport, estesa i piconatge.

| Codi | Ut | Descripció | Rendiment | Preu | Import |
|---|---|---|---|---|---|
| O0101 | h | Cap de colla | 0.05 | 31.22 | 1.56 |
| O0102 | h | Oficial 1ª | 0.09 | 29.47 | 2.65 |
| O0110 | h | Peó | 0.15 | 24.49 | 3.67 |
| P0308 | m3 | Material filtrant (material; 09/10/2009) | 1 | 19.6344 | 19.63 |
| M0207 | h | Retroexcavadora 100 hp | 0.025 | 71.292 | 1.78 |
| vg | % | Despeses indirectes | 0.232 | 7.2 | 1.67 |
|  |  | Total |  |  | 30.96 |

| Amidament | Uts. | Llarg | Ample | Alt | Parcial |
|---|---|---|---|---|---|
|  | 2 | 4 | 0.5 | 0.5 | 2.00 |
| Total |  |  |  |  | 2 |

**E0323** m3 Rebliment i piconatge amb material filtrant en sanejaments de flonjalls
12 m3 × 34.74 = 416.88
Rebliment i piconatge amb material filtrant en sanejaments de flonjalls, inclòs càrrega i transport.

| Codi | Ut | Descripció | Rendiment | Preu | Import |
|---|---|---|---|---|---|
| O0101 | h | Cap de colla | 0.1 | 31.22 | 3.12 |
| O0110 | h | Peó | 0.2 | 24.49 | 4.90 |
| P0308 | m3 | Material filtrant | 1 | 19.6344 | 19.63 |
| M0207 | h | Retroexcavadora 100 hp | 0.03 | 71.292 | 2.14 |
| M0212B | h | Camió de trabuc 16 m³ | 0.02 | 45.4 | 0.91 |
| M0209 | h | Corró vibratori autop. 8 a 10 t (maquinària; 12/01/2009) | 0.03 | 55.507176 | 1.67 |
| M0213 | h | Camió cisterna de 8 m³ | 0.01 | 48 | 0.48 |
| vg | % | Despeses indirectes | 0.262 | 7.2 | 1.89 |
|  |  | Total |  |  | 34.74 |

| Amidament | Uts. | Llarg | Ample | Parcial |
|---|---|---|---|---|
|  | 6 | 1 | 2 | 12.00 |
| Total |  |  |  | 12 |

**E0322** m3 Arena de riu en recobriment de tubs D<5 mm rentada
1.8 m3 × 24.41 = 43.94
Arena de riu en reblert de rases i recobriment de tubs de D<5mm, rentada, neta, solta i exempta de substàncies orgàniques, argila o partícules terrosses, en tongades de 20 cm com a màxim, inclòs càrrega, transport i piconatge.

| Codi | Ut | Descripció | Rendiment | Preu | Import |
|---|---|---|---|---|---|
| O0101 | h | Cap de colla | 0.05 | 31.22 | 1.56 |
| O0110 | h | Peó | 0.16 | 24.49 | 3.92 |
| P03150 | m3 | Sorra de riu a peu d'obra (material) | 1 | 15.828 | 15.83 |
| M0207 | h | Retroexcavadora 100 hp | 0.025 | 71.292 | 1.78 |
| vg | % | Despeses indirectes | 0.184 | 7.2 | 1.32 |
|  |  | Total |  |  | 24.41 |

| Amidament | Uts. | Llarg | Ample | Alt | Parcial |
|---|---|---|---|---|---|
|  | 6 | 6 | 0.1 | 0.5 | 1.80 |
| Total |  |  |  |  | 1.8 |

**E03221** m3 Arena natural rentada 0/2 (serveis CAT i E-distribución) (07/12/1994)
1.8 m3 × 41.34 = 74.41
Arena natural rentada 0/2 mm en recobriment de canalitzacions i conduccions elèctriques, inclòs càrrega, transport i estesa en rasa amb mitjans mecànics i manuals.

| Codi | Ut | Descripció | Rendiment | Preu | Import |
|---|---|---|---|---|---|
| O0101 | h | Cap de colla | 0.05 | 31.22 | 1.56 |
| O0110 | h | Peó | 0.16 | 24.49 | 3.92 |
| P03151 | m3 | Arena rentada 0/2 mm (material; 11/11/2019) | 1 | 31.74 | 31.74 |
| M0207 | h | Retroexcavadora 100 hp | 0.025 | 71.292 | 1.78 |
| %16130 | % | Despeses indirectes | 6 % | 39.00 | 2.34 |
|  |  | Total |  |  | 41.34 |

| Amidament | Uts. | Llarg | Ample | Alt | Parcial |
|---|---|---|---|---|---|
|  | 6 | 6 | 0.1 | 0.5 | 1.80 |
| Total |  |  |  |  | 1.8 |

**E0341** u Cales per a localització serveis
20 u × 71.58 = 1431.60
Cales pera a la localització dels serveis existents.

| Codi | Ut | Descripció | Rendiment | Preu | Import |
|---|---|---|---|---|---|
| O0101 | h | Cap de colla | 0.1 | 31.22 | 3.12 |
| O0102 | h | Oficial 1ª | 0.4 | 29.47 | 11.79 |
| O0110 | h | Peó | 1 | 24.49 | 24.49 |
| M0207 | h | Retroexcavadora 100 hp | 0.4 | 71.292 | 28.52 |
| vg | % | Despeses indirectes | 0.508 | 7.2 | 3.66 |
|  |  | Total |  |  | 71.58 |

### 03.02 DRENATGE (07/12/1994)
Import: 15875.42

**E0871** m Tub de PP corrugat doble capa Ø125 mm (10/08/1999)
1 m × 13.11 = 13.11
Tub de PP corrugat doble capa de 125 mm. de diàmetre nominal i SN 8 kN/m2, inclòs pp de peces especials i accessoris, col·locat.

| Codi | Ut | Descripció | Rendiment | Preu | Import |
|---|---|---|---|---|---|
| O0101 | h | Cap de colla | 0.05 | 31.22 | 1.561 |
| O0102 | h | Oficial 1ª | 0.1 | 29.47 | 2.947 |
| O0110 | h | Peó | 0.1 | 24.49 | 2.449 |
| P1236 | m | Tub de pp DN125 mm., SN 8 kN/m2 (material; 01/04/2009) | 1 | 4.2163056 | 4.216 |
| P%1615 | % | Part proporcional accessoris (10/08/1999) | 30 % | 4.216 | 1.265 |
| vg | % | Despeses indirectes | 0.093 | 7.2 | 0.670 |
|  |  | Total |  |  | 13.11 |

**E0870** m Tub de PP corrugat doble capa Ø160 mm (10/08/1999)
2 m × 15.6 = 31.20
Tub de PP corrugat doble capa de 160 mm. de diàmetre nominal i SN 8 kN/m2, inclòs pp de peces especials i accessoris, col·locat.

| Codi | Ut | Descripció | Rendiment | Preu | Import |
|---|---|---|---|---|---|
| O0101 | h | Cap de colla | 0.05 | 31.22 | 1.56 |
| O0102 | h | Oficial 1ª | 0.1 | 29.47 | 2.95 |
| O0110 | h | Peó | 0.1 | 24.49 | 2.45 |
| P1235 | m | Tub de pp DN160 mm., SN 8 kN/m2 (material; 01/04/2009) | 1 | 6.0313968 | 6.03 |
| P%1615 | % | Part proporcional accessoris | 30 % | 6.03 | 1.81 |
| vg | % | Despeses indirectes | 0.113 | 7.2 | 0.81 |
|  |  | Total |  |  | 15.6 |

**E0872** m Tub de PP corrugat doble capa Ø200 mm (10/08/1999)
24 m × 19.41 = 465.84
Tub de PP corrugat doble capa de 200 mm. de diàmetre nominal i SN 8 kN/m2, inclòs pp de peces especials i accessoris, col·locat.

| Codi | Ut | Descripció | Rendiment | Preu | Import |
|---|---|---|---|---|---|
| O0101 | h | Cap de colla | 0.05 | 31.22 | 1.56 |
| O0102 | h | Oficial 1ª | 0.1 | 29.47 | 2.95 |
| O0110 | h | Peó | 0.1 | 24.49 | 2.45 |
| P1237 | m | Tub de pp DN200 mm., SN 8 kN/m2 (material; 01/04/2009) | 1 | 8.7823944 | 8.78 |
| P%1615 | % | Part proporcional accessoris | 30 % | 8.78 | 2.63 |
| vg | % | Despeses indirectes | 0.143 | 7.2 | 1.03 |
|  |  | Total |  |  | 19.41 |

| Amidament | Uts. | Llarg | Parcial |
|---|---|---|---|
|  | 4 | 6 | 24.00 |
| Total |  |  | 24 |

**E0874** m Tub de PP corrugat doble capa Ø315 mm
24 m × 27.1 = 650.40
Tub de PP corrugat doble capa de 315 mm. de diàmetre nominal i SN 8 kN/m2, inclòs pp de peces especials i accessoris, col·locat.

| Codi | Ut | Descripció | Rendiment | Preu | Import |
|---|---|---|---|---|---|
| O0101 | h | Cap de colla | 0.03 | 31.22 | 0.94 |
| O0102 | h | Oficial 1ª | 0.14 | 29.47 | 4.13 |
| O0110 | h | Peó | 0.14 | 24.49 | 3.43 |
| P1241 | m | Tub de pp DN315 mm., SN 8 kN/m2 (material) | 1 | 13.188 | 13.19 |
| P%1615 | % | Part proporcional accessoris | 30 % | 13.19 | 3.96 |
| vg | % | Despeses indirectes | 0.201 | 7.2 | 1.45 |
|  |  | Total |  |  | 27.1 |

| Amidament | Uts. | Llarg | Parcial |
|---|---|---|---|
|  | 4 | 6 | 24.00 |
| Total |  |  | 24 |

**E0875** m Tub de PP corrugat doble capa Ø400 mm
4 m × 30.98 = 123.92
Tub de PP corrugat doble capa de 400 mm. de diàmetre nominal i SN 8 kN/m2, inclòs pp de peces especials i accessoris, col·locat.

| Codi | Ut | Descripció | Rendiment | Preu | Import |
|---|---|---|---|---|---|
| O0101 | h | Cap de colla | 0.03 | 31.22 | 0.94 |
| O0102 | h | Oficial 1ª | 0.16 | 29.47 | 4.72 |
| O0110 | h | Peó | 0.16 | 24.49 | 3.92 |
| P1242 | m | Tub de pp DN400 mm., SN 8 kN/m2 (material) | 1 | 15.18 | 15.18 |
| P%1615 | % | Part proporcional accessoris | 30 % | 15.18 | 4.55 |
| vg | % | Despeses indirectes | 0.23 | 7.2 | 1.66 |
|  |  | Total |  |  | 30.98 |

**E0876** m Tub de PP corrugat doble capa Ø500 mm (10/08/1999)
2 m × 39.02 = 78.04
Tub de PP corrugat doble capa de 500 mm. de diàmetre nominal i SN 8 kN/m2, inclòs pp de peces especials i accessoris, col·locat.

| Codi | Ut | Descripció | Rendiment | Preu | Import |
|---|---|---|---|---|---|
| O0101 | h | Cap de colla | 0.02 | 31.22 | 0.62 |
| O0102 | h | Oficial 1ª | 0.05 | 29.47 | 1.47 |
| O0110 | h | Peó | 0.05 | 24.49 | 1.22 |
| P1243 | m | Tub de pp DN500 mm., SN 8 kN/m2 (material; 09/10/2009) | 1 | 25.8 | 25.80 |
| P%1615 | % | Part proporcional accessoris | 30 % | 25.80 | 7.74 |
| vg | % | Despeses indirectes | 0.302 | 7.2 | 2.17 |
|  |  | Total |  |  | 39.02 |

**E0836** u Pou registre DN1000 formigó prefabricat (sense tapa i pates) Hmax=1,80 m
2 u × 348.03 = 696.06
Pou de registre Ø1000 de formigó prefabricat fins 1,80 m d'alçada.

| Codi | Ut | Descripció | Rendiment | Preu | Import |
|---|---|---|---|---|---|
| O0101 | h | Cap de colla | 0.02 | 31.22 | 0.624 |
| O0102 | h | Oficial 1ª | 1.5 | 29.47 | 44.205 |
| O0110 | h | Peó | 2 | 24.49 | 48.980 |
| P1609 | m3 | Excavació de terres | 2.2 | 13.344 | 29.357 |
| P0652 | u | Con reductor asimètric 1000x690 mm (material) | 1 | 84 | 84.000 |
| P0503 | m3 | Formigó HM-20 posat a l'obra (material) | 0.6 | 80.4 | 48.240 |
| E0515 | m2 | Encofrat de fusta per a fonaments i/o formigó ocult | 2.44 | 30.55 | 74.542 |
| M0225 | h | Vibrador (maquinària; 12/01/2009) | 0.03 | 2.5095672 | 0.075 |
| vg | % | Despeses indirectes | 2.501 | 7.2 | 18.007 |
|  |  | Total |  |  | 348.03 |

**E08372** u Anell prefabricat de 1000x300 per recreixement de pou
1 u × 52.36 = 52.36
Anell prefabricat Ø1000 i 0,3 metres d'alçada per recreixement de pou nou o existent.

| Codi | Ut | Descripció | Rendiment | Preu | Import |
|---|---|---|---|---|---|
| O0101 | h | Cap de colla | 0.01 | 31.22 | 0.31 |
| O0102 | h | Oficial 1ª | 0.2 | 29.47 | 5.89 |
| O0110 | h | Peó | 0.2 | 24.49 | 4.90 |
| P0655 | u | Anell prefabricat 1000x300 mm (material) | 1 | 38.4 | 38.40 |
| vg | % | Despeses indirectes | 0.397 | 7.2 | 2.86 |
|  |  | Total |  |  | 52.36 |

**E08201** u Embornal amb bústia i reixa anti-caiguda de bicletes de fosa 840x340x70 mm C-250
2 u × 293.68 = 587.36
Embornal amb vorada tipus bústia, inclòs reixa i marc abatible anti-caiguda de bicicletes de fosa dúctil de 840x340x70 mm classe C-250, acabat amb pintura negra asfàltica, inclou excavació, totalment acabada.

| Codi | Ut | Descripció | Rendiment | Preu | Import |
|---|---|---|---|---|---|
| O0102 | h | Oficial 1ª | 1.05 | 29.47 | 30.94 |
| O0101 | h | Cap de colla | 0.1 | 31.22 | 3.12 |
| O0110 | h | Peó | 1.05 | 24.49 | 25.71 |
| P06203 |  | Reixa i marc C-250 anti-bicicletes (material; 18/10/2021) | 1 | 114.24 | 114.24 |
| P1609 | m3 | Excavació de terres | 1 | 13.344 | 13.34 |
| P1005 | m | Vorada pref. form. tipus bústia. (material; 01/04/2009) | 1 | 11.78064 | 11.78 |
| vgz | % | Despeses indirectes (vg) (29/06/2020) | 1.887 | 7.2 | 13.59 |
| E0515 | m2 | Encofrat de fusta per a fonaments i/o formigó ocult | 1.87 | 30.55 | 57.13 |
| E0502 | m3 | Formigó HM-20 fonaments | 0.25 | 95.31 | 23.83 |
|  |  | Total |  |  | 293.68 |

**E0820A1** u Embornal amb bústia i reixa fosa grisa 700x360x50 mm. (07/12/1994)
2 u × 267.56 = 535.12
Embornal amb bústia i reixa de fosa grisa de 700x360x50 mm. i bastiment, totalment acabada.

| Codi | Ut | Descripció | Rendiment | Preu | Import |
|---|---|---|---|---|---|
| O0101 | h | Cap de colla | 0.1 | 31.22 | 3.12 |
| O0102 | h | Oficial 1ª | 1 | 29.47 | 29.47 |
| O0110 | h | Peó | 1 | 24.49 | 24.49 |
| P1609 | m3 | Excavació de terres | 0.9 | 13.344 | 12.01 |
| E0109 | m2 | Encofrat de fusta per a fonaments i formigó ocult, col.locat. | 1.87 | 40.392 | 75.53 |
| E0502 | m3 | Formigó HM-20 fonaments | 0.25 | 95.31 | 23.83 |
| P06204 | u | Reixa i bastiment 700x360x50 mm C-250 (material) | 1 | 72.192 | 72.19 |
| P1005 | m | Vorada pref. form. tipus bústia. | 1 | 11.78064 | 11.78 |
| %16130 | % | Despeses indirectes | 6 % | 252.42 | 15.15 |
|  |  | Total |  |  | 267.56 |

**E0820** u Embornal pla amb reixa fosa grisa 980x495x70 mm. (07/12/1994)
1 u × 327.16 = 327.16
Embornal pla, inclòs reixa de fosa grisa de 980x490x70mm, classe D-400 per 40Tn de càrrega de ruptura i marc abatible, totalment acabada.

| Codi | Ut | Descripció | Rendiment | Preu | Import |
|---|---|---|---|---|---|
| O0101 | h | Cap de colla | 0.1 | 31.22 | 3.12 |
| O0102 | h | Oficial 1ª | 1 | 29.47 | 29.47 |
| O0110 | h | Peó | 1 | 24.49 | 24.49 |
| P1609 | m3 | Excavació de terres | 0.9 | 13.344 | 12.01 |
| P0504 | m3 | Formigó HM-20 posat a l'obra (material; 13/02/2017) | 0.462 | 52 | 24.02 |
| E0515 | m2 | Encofrat de fusta per a fonaments i/o formigó ocult | 1.87 | 30.55 | 57.13 |
| P0617 | u | Reixa i bastiment 985x495x70 mm D-400 (material) | 1 | 158.4 | 158.40 |
| %1613 | % | Despeses indirectes | 6 % | 308.64 | 18.52 |
|  |  | Total |  |  | 327.16 |

**E08205** u Embornal amb bústia i reixa talla-aigües de fosa 985x495x70 mm D-400
4 u × 328.92 = 1315.68
Embornal amb vorada tipus bústia i reixa de fosa dúctil de 985x495x70 mm amb marc angular, classe D-400, acabat amb pintura negra asfàltica, inclou excavació, totalment acabada.

| Codi | Ut | Descripció | Rendiment | Preu | Import |
|---|---|---|---|---|---|
| O0110 | h | Peó | 1.85 | 24.49 | 45.31 |
| O0101 | h | Cap de colla | 0.1 | 31.22 | 3.12 |
| O0102 | h | Oficial 1ª | 1.85 | 29.47 | 54.52 |
| P1609 | m3 | Excavació de terres | 1 | 13.344 | 13.34 |
| P0617 | u | Reixa i bastiment 985x495x70 mm D-400 | 1 | 158.4 | 158.40 |
| P1005 | m | Vorada pref. form. tipus bústia. | 1 | 11.78064 | 11.78 |
| E0502 | m3 | Formigó HM-20 fonaments | 0.25 | 95.31 | 23.83 |
| %16131 | % | Despeses indirectes (23/09/2020) | 6 % | 310.30 | 18.62 |
|  |  | Total |  |  | 328.92 |

**E08206** u Embornal amb reixa talla-aigües de fosa 985x495x70 mm D-400
2 u × 313.57 = 627.14
Embornal amb reixa de fosa dúctil de 985x495x70 mm amb marc angular, classe D-400, acabat amb pintura negra asfàltica, inclou excavació, totalment acabada.

| Codi | Ut | Descripció | Rendiment | Preu | Import |
|---|---|---|---|---|---|
| O0110 | h | Peó | 1.8 | 24.49 | 44.08 |
| O0101 | h | Cap de colla | 0.1 | 31.22 | 3.12 |
| O0102 | h | Oficial 1ª | 1.8 | 29.47 | 53.05 |
| P1609 | m3 | Excavació de terres | 1 | 13.344 | 13.34 |
| P0617 | u | Reixa i bastiment 985x495x70 mm D-400 | 1 | 158.4 | 158.40 |
| E0502 | m3 | Formigó HM-20 fonaments | 0.25 | 95.31 | 23.83 |
| %16131 | % | Despeses indirectes | 6 % | 295.82 | 17.75 |
|  |  | Total |  |  | 313.57 |

**E0825** u Tapa fosa Ø600 mm, classe D-400 pestell seguretat i junta insonora
2 u × 182.44 = 364.88
Subministrament i col·locació de tapa i cèrcol de pou abatible circular de Ø 600 mm de fosa dúctil acabat amb pintura negra asfàltica, classe D-400, amb tancament i pestell de seguretat, inclòs marc, junta d'estanqueïat i insonoritzant, col·locat amb microformigó amb fibres metàl·liques o morters de fraguat ràpid de 50 MPa de color, segons normativa i especificacions tècniques.

| Codi | Ut | Descripció | Rendiment | Preu | Import |
|---|---|---|---|---|---|
| O0102 | h | Oficial 1ª | 0.3 | 29.47 | 8.84 |
| O0110 | h | Peó | 0.6 | 24.49 | 14.69 |
| O0101 | h | Cap de colla | 0.02 | 31.22 | 0.62 |
| P0618 | u | Tapa fosa Ø650 mm. exterior, marc Ø800 mm., classe D-400 (material) | 1 | 148.2 | 148.20 |
| vgz | % | Despeses indirectes | 1.401 | 7.2 | 10.09 |
|  |  | Total |  |  | 182.44 |

**E0859** u Tapa alleugerida 44x160 cm tipus tràmex amb malla de 30x30 mm (12/01/2009)
1 u × 69.09 = 69.09
Tapa alleugerida tipus tràmex de dimensions 44x160 cm., amb malla de 30x30 mm, platina de 30x3 mm cercolant la malla, i malla electrosoldada entregirada, inclòs bastiment ancorat al formigó, col·locada.

| Codi | Ut | Descripció | Rendiment | Preu | Import |
|---|---|---|---|---|---|
| O0101 | h | Cap de colla | 0.01 | 31.22 | 0.31 |
| O0102 | h | Oficial 1ª | 0.04 | 29.47 | 1.18 |
| O0110 | h | Peó | 0.15 | 24.49 | 3.67 |
| P0631 | m2 | Tapa tràmex de 0.03x0.03m (material; 12/01/2009) | 0.704 | 85.3252848 | 60.07 |
| vg | % | Despeses indirectes | 0.536 | 7.2 | 3.86 |
|  |  | Total |  |  | 69.09 |

**E0824** u Reixa de 648x300x46 mm (per buneres, model D-4A Burgo)
1 u × 88.3 = 88.30
Subministrament i col·locació de reixa de fosa, de 648x300x46 mm, inclòs bastiment, per embornal.

| Codi | Ut | Descripció | Rendiment | Preu | Import |
|---|---|---|---|---|---|
| O0101 | h | Cap de colla | 0.01 | 31.22 | 0.31 |
| O0102 | h | Oficial 1ª | 0.04 | 29.47 | 1.18 |
| O0110 | h | Peó | 0.15 | 24.49 | 3.67 |
| P06201 | u | Reixa i bastiment 700x360x100 mm. (material) | 1 | 78.192 | 78.19 |
| vg | % | Despeses indirectes | 0.687 | 7.2 | 4.95 |
|  |  | Total |  |  | 88.3 |

**E0839** m2 Reixa de tràmex d'acer galvanitzat, 30x30 mm, gruix 30 mm i pletina de 2 mm
4 m2 × 81.07 = 324.28
Subministrament i col·locació de reixa en tràmex d'acer galvanitzat, de 30x30x30 mm i gruix de pletina de 2 mm, inclòs bastiment, segons plànols.

| Codi | Ut | Descripció | Rendiment | Preu | Import |
|---|---|---|---|---|---|
| O0101 | h | Cap de colla | 0.01 | 31.22 | 0.31 |
| O0102 | h | Oficial 1ª | 0.1 | 29.47 | 2.95 |
| O0110 | h | Peó | 0.2 | 24.49 | 4.90 |
| P0632 | m2 | Reixa tràmex acer galvanitzat 30x30x30mm, gruix pletina 2 mm (material) | 1 | 68.4 | 68.40 |
| vg | % | Despeses indirectes | 0.626 | 7.2 | 4.51 |
|  |  | Total |  |  | 81.07 |

| Amidament | Uts. | Llarg | Ample | Parcial |
|---|---|---|---|---|
|  | 1 | 2 | 2 | 4.00 |
| Total |  |  |  | 4 |

**E0892** u Anulació d'embornal existent
3 u × 152.9 = 458.70
Anul·lació d'embornal existent, inclosa la connexió amb el col·lector, totalment acabat.

| Codi | Ut | Descripció | Rendiment | Preu |
|---|---|---|---|---|
| O0102 | h | Oficial 1ª | 2 | 29.47 |
| O0110 | h | Peó | 2 | 24.49 |
| P0503 | m3 | Formigó HM-20 posat a l'obra | 0.15 | 80.4 |
| E0515 | m2 | Encofrat de fusta per a fonaments i/o formigó ocult | 0.8 | 30.55 |
| P0805 | u | Maó massís 29x14x5 cm. a rev. (material) | 6 | 0.144 |
| M0225 | h | Vibrador | 0.1 | 2.5095672 |
| vg | % | Despeses indirectes | 1.027 | 7.2 |

**E0821** u Recreixement i anivellació pericó o bunera
7 u × 78.15 = 547.05
Repicat de xapa de morter, neteja, recreixement i anivellació de pericó, pou de registre, o bunera existent de qualsevol tipus a nova cota d'acabat, totalment acabat.

| Codi | Ut | Descripció | Rendiment | Preu | Import |
|---|---|---|---|---|---|
| O0101 | h | Cap de colla | 0.08 | 31.22 | 2.50 |
| O0102 | h | Oficial 1ª | 0.7 | 29.47 | 20.63 |
| O0110 | h | Peó | 0.7 | 24.49 | 17.14 |
| P0503 | m3 | Formigó HM-20 posat a l'obra | 0.1 | 80.4 | 8.04 |
| P0602 | kg | Filferro recuit (material; 12/01/2009) | 0.3 | 1.8790848 | 0.56 |
| P0604 | kg | Claus d'acer zincats (material; 12/01/2009) | 0.15 | 2.0521584 | 0.31 |
| P0701 | m | Tauló de fusta de pi (material; 12/01/2009) | 2 | 0.5068584 | 1.01 |
| P0702 | m3 | Llata de fusta de pi (material; 12/01/2009) | 0.001 | 346.1472 | 0.35 |
| P0704 | m2 | Tauler de fusta de pi 22 mm. (material; 01/04/2009) | 1 | 18.0588 | 18.06 |
| P0706 | u | Puntal telescòpic. (material; 12/01/2009) | 0.05 | 13.5491904 | 0.68 |
| P0707 | l | Desencofrant (material; 12/01/2009) | 0.05 | 1.916172 | 0.10 |
| M0214 | h | Camió grua 12 tn | 0.025 | 50.484 | 1.26 |
| vg | % | Despeses indirectes | 1.041 | 7.2 | 7.50 |
|  |  | Total |  |  | 78.15 |

**E08211** u Recreixement i anivellació pou de registre
6 u × 196.06 = 1176.36
Recreixement i anivellació de pou de registre, totalment acabat.

| Codi | Ut | Descripció | Rendiment | Preu |
|---|---|---|---|---|
| O0101 | h | Cap de colla | 0.12 | 31.22 |
| O0102 | h | Oficial 1ª | 1.61 | 29.47 |
| O0110 | h | Peó | 1.61 | 24.49 |
| P0503 | m3 | Formigó HM-20 posat a l'obra | 0.65 | 80.4 |
| P0602 | kg | Filferro recuit | 0.4 | 1.8790848 |
| P0604 | kg | Claus d'acer zincats | 0.3 | 2.0521584 |
| P0701 | m | Tauló de fusta de pi | 2 | 0.5068584 |
| P0702 | m3 | Llata de fusta de pi | 0.015 | 346.1472 |
| P0704 | m2 | Tauler de fusta de pi 22 mm. | 1.25 | 18.0588 |
| P0706 | u | Puntal telescòpic. | 0.5 | 13.5491904 |
| P0707 | l | Desencofrant | 0.2 | 1.916172 |
| M0214 | h | Camió grua 12 tn | 0.075 | 50.484 |
| vg | % | Despeses indirectes | 1.675 | 7.2 |

**E0829** u Formació d'escomesa particular conectada a col·lector general de clavegueram
1 u × 77.64 = 77.64
Connexió escomesa particular residual a col·lector general de clavegueram, amb tub de connexió de PP corrugat doble capa, de diàm. 200 mm recobert de formigó HM-20 de 10 cm de gruix mínim. S'inclouen els treballs i materials necessaris per a la perforació del col·lector existent, connexió, rejuntat i segellat amb l'escomesa nova, i conexions al tub actual de la vivenda, segons indicacions dels serveis tècnics municipals, deixant la partida completament acabada.

| Codi | Ut | Descripció | Rendiment | Preu | Import |
|---|---|---|---|---|---|
| O0102 | h | Oficial 1ª | 0.5 | 29.47 | 14.74 |
| O0110 | h | Peó | 0.5 | 24.49 | 12.25 |
| P0503 | m3 | Formigó HM-20 posat a l'obra | 0.1 | 80.4 | 8.04 |
| E01083 | u | Pinça derivació per escomesa residual particular diàm. 200mm (material) | 1 | 25.824 | 25.82 |
| E01084 | u | Colze de PVC de 45º ó 90º de diàm. 200mm (material) | 1 | 12.756 | 12.76 |
| vg | % | Despeses indirectes | 0.56 | 7.2 | 4.03 |
|  |  | Total |  |  | 77.64 |

**E03281** m Neteja d'obres de drenatge transversal (07/12/1994)
3 m × 31.31 = 93.93
Neteja d'obres de drenatge transversal de qualsevol tipus en forma de calaix, volta, clavegueró, tub, etc., amb mitjans mecànics i manuals, inclòs càrrega i transport a l'abocador de les runes, cànon d'abocament i manteniment de l'abocador.

| Codi | Ut | Descripció | Rendiment | Preu | Import |
|---|---|---|---|---|---|
| O0101 | h | Cap de colla | 0.1 | 31.22 | 3.12 |
| O0110 | h | Peó | 0.15 | 24.49 | 3.67 |
| M0204 | h | Pala carregadora pneumàtics | 0.15 | 58.268112 | 8.74 |
| M0212B | h | Camió de trabuc 16 m³ | 0.15 | 45.4 | 6.81 |
| M0213 | h | Camió cisterna de 8 m³ | 0.15 | 48 | 7.20 |
| %16130 | % | Despeses indirectes | 6 % | 29.54 | 1.77 |
|  |  | Total |  |  | 31.31 |

**E0831** u Connexió d'embornal o bonera a col·lector general
4 u × 218.13 = 872.52
Connexió d'embornal o bonera a col·lector general, inclòs la totalitat de l'obra civil necessària i mitjans auxiliars, càrrega i transport de les runes a l'abocador, cànon i condicionament del mateix, totalment acabada.

| Codi | Ut | Descripció | Rendiment | Preu | Import |
|---|---|---|---|---|---|
| O0102 | h | Oficial 1ª | 2 | 29.47 | 58.94 |
| O0110 | h | Peó | 2 | 24.49 | 48.98 |
| P0503 | m3 | Formigó HM-20 posat a l'obra | 0.4 | 80.4 | 32.16 |
| M0225 | h | Vibrador | 0.04 | 2.5095672 | 0.10 |
| E0515 | m2 | Encofrat de fusta per a fonaments i/o formigó ocult | 2.2 | 30.55 | 67.21 |
| vg | % | Despeses indirectes | 1.492 | 7.2 | 10.74 |
|  |  | Total |  |  | 218.13 |

**E0891** u Connexió de canonada amb col·lector existent
3 u × 218.13 = 654.39
Connexió de canonada amb el col·lector existent, inclòs la totalitat de l'obra civil necessària i mitjans auxiliars, càrrega i transport de les runes a l'abocador, cànon i condicionament del mateix, totalment acabada.

| Codi | Ut | Descripció | Rendiment | Preu | Import |
|---|---|---|---|---|---|
| O0102 | h | Oficial 1ª | 2 | 29.47 | 58.94 |
| O0110 | h | Peó | 2 | 24.49 | 48.98 |
| P0503 | m3 | Formigó HM-20 posat a l'obra | 0.4 | 80.4 | 32.16 |
| M0225 | h | Vibrador | 0.04 | 2.5095672 | 0.10 |
| E0515 | m2 | Encofrat de fusta per a fonaments i/o formigó ocult | 2.2 | 30.55 | 67.21 |
| vg | % | Despeses indirectes | 1.492 | 7.2 | 10.74 |
|  |  | Total |  |  | 218.13 |

**E08912** u Connexió col·lector a pou existent (07/12/1994)
3 u × 255.54 = 766.62
Connexió de col·lector a pou existent, inclòs la totalitat de l'obra civil necessària i mitjans auxiliars, càrrega i transport de les runes a l'abocador, cànon i condicionament del mateix, totalment acabada.

| Codi | Ut | Descripció | Rendiment | Preu | Import |
|---|---|---|---|---|---|
| O0101 | h | Cap de colla | 0.5 | 31.22 | 15.61 |
| O0102 | h | Oficial 1ª | 2 | 29.47 | 58.94 |
| O0110 | h | Peó | 2 | 24.49 | 48.98 |
| M0201 | h | Compressor aire gasoil 13,3 m³/h | 1 | 25.3058328 | 25.31 |
| M0204 | h | Pala carregadora pneumàtics | 0.1 | 58.268112 | 5.83 |
| M0212B | h | Camió de trabuc 16 m³ | 1 | 45.4 | 45.40 |
| P0503 | m3 | Formigó HM-20 posat a l'obra | 0.5 | 80.4 | 40.20 |
| P1613 | u | Cànon d'abocador | 1 | 0.8 | 0.80 |
| %16130 | % | Despeses indirectes | 6 % | 241.07 | 14.46 |
|  |  | Total |  |  | 255.54 |

**E08582** u Arqueta prefabricada de 0,70x0,70x1,00 per tubs de serveis
1 u × 237.96 = 237.96
Arqueta prefabricada de 0,70x0,70x1,00 per a tubs de serveis, inclòs base de formigó HM-20, lliscat de parets i tapa de fosa, totalment acabada.

| Codi | Ut | Descripció | Rendiment | Preu | Import |
|---|---|---|---|---|---|
| O0101 | h | Cap de colla | 0.2 | 31.22 | 6.24 |
| O0102 | h | Oficial 1ª | 1 | 29.47 | 29.47 |
| O0110 | h | Peó | 2 | 24.49 | 48.98 |
| P0650 | u | Arqueta prefabricada 70x70x100 cm (material) | 1 | 140.652 | 140.65 |
| vg | % | Despeses indirectes | 1.753 | 7.2 | 12.62 |
|  |  | Total |  |  | 237.96 |

**E08583** u Arqueta d'obra d'1,50x1,50m per a tubs de serveis (Hmàx=1,5m)
1 u × 272.48 = 272.48
Arqueta d'obra d'1,50x1,50 per a tubs de serveis, inclòs base de formigó HM-20 de 20 cm de gruix, formació de parets amb blocs de formigó de 40x20x20 cm, i d'una alçada màxima d'1,5 metres, segons plànols.

| Codi | Ut | Descripció | Rendiment | Preu |
|---|---|---|---|---|
| O0102 | h | Oficial 1ª | 1 | 29.47 |
| O0110 | h | Peó | 2 | 24.49 |
| P0818 | u | Bloc relleu 40x20x20 cm.c.v.c (material; 12/01/2009) | 80 | 1.730736 |
| P0503 | m3 | Formigó HM-20 posat a l'obra | 0.45 | 80.4 |
| M0225 | h | Vibrador | 0.1 | 2.5095672 |
| E0108 | m3 | Morter de ciment elaborat a l'obra | 0.08 | 62.75 |
| vg | % | Despeses indirectes | 1.969 | 7.2 |

**E08581** u Arqueta d'obra d'2,00x2,00m per a tubs de serveis (Hmàx=2.5m)
1 u × 1460.89 = 1460.89
Arqueta d'obra d'2,50x2,50 per a tubs de serveis, inclòs base de formigó HM-20 de 20 cm de gruix, formació de parets amb blocs de formigó de 40x20x20 cm, i d'una alçada màxima d'1,8 metres, segons plànols.

| Codi | Ut | Descripció | Rendiment | Preu |
|---|---|---|---|---|
| O0102 | h | Oficial 1ª | 2 | 29.47 |
| O0110 | h | Peó | 4 | 24.49 |
| P0818 | u | Bloc relleu 40x20x20 cm.c.v.c | 250 | 1.730736 |
| P0503 | m3 | Formigó HM-20 posat a l'obra | 4.6 | 80.4 |
| E0517 | kg | Acer especial B-500S de límit elàstic 500 N/mm2 en barres corrugades | 120 | 1.48 |
| M0225 | h | Vibrador | 1 | 2.5095672 |
| E0515 | m2 | Encofrat de fusta per a fonaments i/o formigó ocult | 4 | 30.55 |
| E0108 | m3 | Morter de ciment elaborat a l'obra | 2 | 62.75 |
| vg | % | Despeses indirectes | 10.255 | 7.2 |

**E0502** m3 Formigó HM-20 fonaments
6 m3 × 95.31 = 571.86
Formigó en massa tipus HM-20 en fonaments i soleres, elaborat en planta, col·locat.

| Codi | Ut | Descripció | Rendiment | Preu | Import |
|---|---|---|---|---|---|
| O0101 | h | Cap de colla | 0.025 | 31.22 | 0.78 |
| O0102 | h | Oficial 1ª | 0.1 | 29.47 | 2.95 |
| O0110 | h | Peó | 0.2 | 24.49 | 4.90 |
| P0503 | m3 | Formigó HM-20 posat a l'obra | 1.02 | 80.4 | 82.01 |
| M0225 | h | Vibrador | 0.16 | 2.5095672 | 0.40 |
| vg | % | Despeses indirectes | 0.593 | 7.2 | 4.27 |
|  |  | Total |  |  | 95.31 |

| Amidament | Uts. | Llarg | Ample | Alt | Parcial |
|---|---|---|---|---|---|
|  | 4 | 6 | 0.5 | 0.5 | 6.00 |
| Total |  |  |  |  | 6 |

**E0501** m3 Formigó HL-150 solera neteja
8 m3 × 84.95 = 679.60
Formigó de neteja tipus HL-150 elaborat en planta,col·locat.

| Codi | Ut | Descripció | Rendiment | Preu | Import |
|---|---|---|---|---|---|
| O0101 | h | Cap de colla | 0.02 | 31.22 | 0.62 |
| O0102 | h | Oficial 1ª | 0.08 | 29.47 | 2.36 |
| O0110 | h | Peó | 0.15 | 24.49 | 3.67 |
| P0502 | m3 | Formigó HL-150 posat a l'obra (material) | 1.02 | 72.6 | 74.05 |
| M0225 | h | Vibrador | 0.08 | 2.5095672 | 0.20 |
| vg | % | Despeses indirectes | 0.562 | 7.2 | 4.05 |
|  |  | Total |  |  | 84.95 |

| Amidament | Uts. | Llarg | Ample | Parcial |
|---|---|---|---|---|
|  | 1 | 2 | 4 | 8.00 |
| Total |  |  |  | 8 |

**E0505** m3 Formigó HA-25 fonaments i soleres
4 m3 × 99.04 = 396.16
Formigó tipus HA-25 en fonaments i soleres, elaborat en planta,col·locat.

| Codi | Ut | Descripció | Rendiment | Preu | Import |
|---|---|---|---|---|---|
| O0101 | h | Cap de colla | 0.025 | 31.22 | 0.78 |
| O0102 | h | Oficial 1ª | 0.1 | 29.47 | 2.95 |
| O0110 | h | Peó | 0.2 | 24.49 | 4.90 |
| P0505 | m3 | Formigó HA-25 posat a l'obra (material) | 1.02 | 84 | 85.68 |
| M0225 | h | Vibrador | 0.1 | 2.5095672 | 0.25 |
| vg | % | Despeses indirectes | 0.622 | 7.2 | 4.48 |
|  |  | Total |  |  | 99.04 |

| Amidament | Uts. | Llarg | Ample | Parcial |
|---|---|---|---|---|
|  | 1 | 2 | 2 | 4.00 |
| Total |  |  |  | 4 |

**E0508** m3 Formigó HA-25 alçats
6 m3 × 105.58 = 633.48
Formigó tipus HA-25 en alçats, elaborat en planta, col·locat.

| Codi | Ut | Descripció | Rendiment | Preu | Import |
|---|---|---|---|---|---|
| O0101 | h | Cap de colla | 0.03 | 31.22 | 0.94 |
| O0102 | h | Oficial 1ª | 0.08 | 29.47 | 2.36 |
| O0110 | h | Peó | 0.12 | 24.49 | 2.94 |
| P0505 | m3 | Formigó HA-25 posat a l'obra | 1.02 | 84 | 85.68 |
| M0225 | h | Vibrador | 0.1 | 2.5095672 | 0.25 |
| M0234 | h | Camió amb bomba de formigonar (maquinària; 12/01/2009) | 0.08 | 106.6998744 | 8.54 |
| vg | % | Despeses indirectes | 0.677 | 7.2 | 4.87 |
|  |  | Total |  |  | 105.58 |

| Amidament | Uts. | Llarg | Ample | Parcial |
|---|---|---|---|---|
|  | 1 | 2 | 3 | 6.00 |
| Total |  |  |  | 6 |

**E0515** m2 Encofrat de fusta per a fonaments i/o formigó ocult
12 m2 × 30.55 = 366.60
Encofrat de fusta per a fonaments i formigó ocult, col·locat.

| Codi | Ut | Descripció | Rendiment | Preu | Import |
|---|---|---|---|---|---|
| O0101 | h | Cap de colla | 0.02 | 31.22 | 0.624 |
| O0102 | h | Oficial 1ª | 0.11 | 29.47 | 3.242 |
| O0110 | h | Peó | 0.11 | 24.49 | 2.694 |
| P0602 | kg | Filferro recuit | 0.3 | 1.8790848 | 0.564 |
| P0604 | kg | Claus d'acer zincats | 0.15 | 2.0521584 | 0.308 |
| P0701 | m | Tauló de fusta de pi | 2 | 0.5068584 | 1.014 |
| P0702 | m3 | Llata de fusta de pi | 0.001 | 346.1472 | 0.346 |
| P0704 | m2 | Tauler de fusta de pi 22 mm. | 1 | 18.0588 | 18.059 |
| P0706 | u | Puntal telescòpic. | 0.05 | 13.5491904 | 0.677 |
| P0707 | l | Desencofrant | 0.05 | 1.916172 | 0.096 |
| M0214 | h | Camió grua 12 tn | 0.025 | 50.484 | 1.262 |
| vg | % | Despeses indirectes | 0.231 | 7.2 | 1.663 |
|  |  | Total |  |  | 30.55 |

| Amidament | Uts. | Llarg | Ample | Parcial |
|---|---|---|---|---|
|  | 1 | 6 | 2 | 12.00 |
| Total |  |  |  | 12 |

**E0516** m2 Encofrat de fusta per a formigó vist
4 m2 × 38.62 = 154.48
Encofrat de fusta per a formigó vist, col·locat.

| Codi | Ut | Descripció | Rendiment | Preu | Import |
|---|---|---|---|---|---|
| O0101 | h | Cap de colla | 0.02 | 31.22 | 0.624 |
| O0102 | h | Oficial 1ª | 0.2 | 29.47 | 5.894 |
| O0110 | h | Peó | 0.2 | 24.49 | 4.898 |
| P0602 | kg | Filferro recuit | 0.3 | 1.8790848 | 0.564 |
| P0604 | kg | Claus d'acer zincats | 0.15 | 2.0521584 | 0.308 |
| P0701 | m | Tauló de fusta de pi | 2 | 0.5068584 | 1.014 |
| P0702 | m3 | Llata de fusta de pi | 0.001 | 346.1472 | 0.346 |
| P0704 | m2 | Tauler de fusta de pi 22 mm. | 1 | 18.0588 | 18.059 |
| P0706 | u | Puntal telescòpic. | 0.05 | 13.5491904 | 0.677 |
| P0707 | l | Desencofrant | 0.06 | 1.916172 | 0.115 |
| M0214 | h | Camió grua 12 tn | 0.08 | 50.484 | 4.039 |
| vg | % | Despeses indirectes | 0.288 | 7.2 | 2.074 |
|  |  | Total |  |  | 38.62 |

| Amidament | Uts. | Llarg | Ample | Parcial |
|---|---|---|---|---|
|  | 1 | 2 | 2 | 4.00 |
| Total |  |  |  | 4 |

**E0517** kg Acer especial B-500S de límit elàstic 500 N/mm2 en barres corrugades
42 kg × 1.48 = 62.16
Subministrament d'acer B 500 S de límit elàstic 500 n/mm2 en barres corrugades, inclòs muntatge, distanciadors i col·locació.

| Codi | Ut | Descripció | Rendiment | Preu | Import |
|---|---|---|---|---|---|
| O0101 | h | Cap de colla | 0.002 | 31.22 | 0.06 |
| O0102 | h | Oficial 1ª | 0.004 | 29.47 | 0.12 |
| O0110 | h | Peó | 0.004 | 24.49 | 0.10 |
| P0602 | kg | Filferro recuit | 0.008 | 1.8790848 | 0.02 |
| P0607 | kg | Acer corrugat B500S en barres (material) | 1 | 1.104 | 1.10 |
| M0245 | h | Cisalla elèctrica (maquinària; 12/01/2009) | 0.003 | 4.4751888 | 0.01 |
| M0246 | h | Màquina de doblegar rodó d'acer (maquinària; 12/01/2009) | 0.003 | 3.5974584 | 0.01 |
| vg | % | Despeses indirectes | 0.009 | 7.2 | 0.06 |
|  |  | Total |  |  | 1.48 |

| Amidament | Uts. | Llarg | Parcial |
|---|---|---|---|
|  | 7 | 6 | 42.00 |
| Total |  |  | 42 |

**E05173** m2 Malla electrosoldada en acer corrugat B500T 15x15 cm Ø 6 mm
12 m2 × 3.55 = 42.60
Subministrament i col·locació de malla electrosoldada en acer corrugat B 500 T de 15x15 cm i 6 mm de diàmetre.

| Codi | Ut | Descripció | Rendiment | Preu | Import |
|---|---|---|---|---|---|
| O0101 | h | Cap de colla | 0.001 | 31.22 | 0.03 |
| O0102 | h | Oficial 1ª | 0.003 | 29.47 | 0.09 |
| O0110 | h | Peó | 0.003 | 24.49 | 0.07 |
| P0602 | kg | Filferro recuit | 0.008 | 1.8790848 | 0.02 |
| P06100 | m2 | Malla electrosoldada en acer corrugat B500T, de 15x15 cm i 6 mm de diàmetre (material) | 1 | 3.12 | 3.12 |
| M0245 | h | Cisalla elèctrica | 0.002 | 4.4751888 | 0.01 |
| M0246 | h | Màquina de doblegar rodó d'acer | 0.002 | 3.5974584 | 0.01 |
| vg | % | Despeses indirectes | 0.028 | 7.2 | 0.20 |
|  |  | Total |  |  | 3.55 |

| Amidament | Uts. | Llarg | Ample | Parcial |
|---|---|---|---|---|
|  | 1 | 6 | 2 | 12.00 |
| Total |  |  |  | 12 |

### 03.03 SENYALITZACIÓ (07/12/1994)
Import: 21471

**E0751** u Placa circular d'alumini Ø60 cm, nivell 2 HIP (12/01/2009)
1 u × 102.38 = 102.38
Placa circular d'alumini per a senyals de trànsit de Ø= 60 cm, nivell 2 HIP, inclòs ancoratges i cargoleria.

| Codi | Ut | Descripció | Rendiment | Preu | Import |
|---|---|---|---|---|---|
| O0102 | h | Oficial 1ª | 0.175 | 29.47 | 5.16 |
| O0110 | h | Peó | 0.2 | 24.49 | 4.90 |
| P14820 | u | Placa rodona alumini reflect. 60 cm. (material; 12/01/2009) | 1 | 86.6233368 | 86.62 |
| vg | % | Despeses indirectes | 0.791 | 7.2 | 5.70 |
|  |  | Total |  |  | 102.38 |

**E07511** u Placa circular d'alumini Ø90 cm, nivell 2 HIP (11/03/2009)
1 u × 203.26 = 203.26
Placa circular d'alumini per a senyals de trànsit de Ø= 90 cm, nivell 2 HIP, inclòs ancoratges i cargoleria.

| Codi | Ut | Descripció | Rendiment | Preu | Import |
|---|---|---|---|---|---|
| O0102 | h | Oficial 1ª | 0.175 | 29.47 | 5.16 |
| O0110 | h | Peó | 0.2 | 24.49 | 4.90 |
| P14821 | u | Placa rodona alumini reflect. 90 cm. (material; 11/03/2009) | 1 | 181.8 | 181.80 |
| vg | % | Despeses indirectes | 1.584 | 7.2 | 11.40 |
|  |  | Total |  |  | 203.26 |

**E0752** u Placa triangular d'alumini L= 70 cm, nivell 2 HIP (12/01/2009)
1 u × 86.2 = 86.20
Placa triangular d'alumini per a senyals de trànsit de L= 70 cm, nivell 2 HIP, inclòs ancoratges i cargoleria.

| Codi | Ut | Descripció | Rendiment | Preu | Import |
|---|---|---|---|---|---|
| O0102 | h | Oficial 1ª | 0.175 | 29.47 | 5.16 |
| O0110 | h | Peó | 0.2 | 24.49 | 4.90 |
| P14830 | u | Placa triangular alumini reflect. 70 cm. (material; 12/01/2009) | 1 | 71.3557728 | 71.36 |
| vg | % | Despeses indirectes | 0.664 | 7.2 | 4.78 |
|  |  | Total |  |  | 86.2 |

**E07521** u Placa triangular d'alumini L= 90 cm, nivell 2 HIP (11/03/2009)
1 u × 135.17 = 135.17
Placa triangular d'alumini per a senyals de trànsit de L= 90 cm, nivell 2 HIP, inclòs ancoratges i cargoleria.

| Codi | Ut | Descripció | Rendiment | Preu | Import |
|---|---|---|---|---|---|
| O0102 | h | Oficial 1ª | 0.175 | 29.47 | 5.16 |
| O0110 | h | Peó | 0.2 | 24.49 | 4.90 |
| P14832 | u | Placa triangular alumini reflect. 90 cm. (material; 11/03/2009) | 1 | 117.564 | 117.56 |
| vg | % | Despeses indirectes | 1.049 | 7.2 | 7.55 |
|  |  | Total |  |  | 135.17 |

**E0754** u Placa quadrada d'alumini, L=60 cm, nivell 2 HIP (12/01/2009)
14 u × 104.83 = 1467.62
Placa quadrada d'alumini per a senyals de trànsit de L=60 cm, nivell 2 HIP, inclòs ancoratges i cargoleria.

| Codi | Ut | Descripció | Rendiment | Preu | Import |
|---|---|---|---|---|---|
| O0102 | h | Oficial 1ª | 0.175 | 29.47 | 5.16 |
| O0110 | h | Peó | 0.2 | 24.49 | 4.90 |
| P1485 | u | Placa quadrada alumini reflect. 60 cm. (material; 12/01/2009) | 1 | 88.9351056 | 88.94 |
| vg | % | Despeses indirectes | 0.81 | 7.2 | 5.83 |
|  |  | Total |  |  | 104.83 |

| Amidament | Uts. | Parcial |
|---|---|---|
| S-13 | 14 | 14.00 |
| Total |  | 14 |

**E0755** m2 Placa d'alumini fins a 0,25 m², nivell 2 HIP, amb abraçadores (11/03/2009)
0.84 m2 × 344.36 = 289.26
Placa d'alumini fins a 0,25 m², per a senyals de trànsit senyals d'orientació, amb revestiment reflectant nivell 2 HIP, inclosos abraçadores d'unió al suport i cargoleria corresponent, totalment col·locada.

| Codi | Ut | Descripció | Rendiment | Preu | Import |
|---|---|---|---|---|---|
| O0101 | h | Cap de colla | 0.15 | 31.22 | 4.68 |
| O0102 | h | Oficial 1ª | 0.3 | 29.47 | 8.84 |
| O0110 | h | Peó | 0.4 | 24.49 | 9.80 |
| P1495 | m2 | Placa d'alumini fins 0,25 m2 (material; 11/03/2009) | 1 | 301.788 | 301.79 |
| vg | % | Despeses indirectes | 2.674 | 7.2 | 19.25 |
|  |  | Total |  |  | 344.36 |

| Amidament | Uts. | Llarg | Ample | Parcial |
|---|---|---|---|---|
| S-810 | 7 | 0.2 | 0.6 | 0.84 |
| Total |  |  |  | 0.84 |

**E0756** m2 Placa d'alumini >0,25 m² i <0,50 m², nivell 3 DG, amb abraçadores (11/03/2009)
0.36 m2 × 321.23 = 115.64
Placa d'alumini superior a 0,25 m² i fins a 0,50 m², per a d'orientació, amb revestiment reflectant DG nivell 3, inclosos abraçadores d'unió al suport i cargoleria corresponent, totalment col·locada.

| Codi | Ut | Descripció | Rendiment | Preu | Import |
|---|---|---|---|---|---|
| O0101 | h | Cap de colla | 0.15 | 31.22 | 4.68 |
| O0102 | h | Oficial 1ª | 0.3 | 29.47 | 8.84 |
| O0110 | h | Peó | 0.4 | 24.49 | 9.80 |
| P1496 | m2 | Placa d'alumini de 0,25 a 0,50 m2 (material; 11/03/2009) | 1 | 279.972 | 279.97 |
| vg | % | Despeses indirectes | 2.492 | 7.2 | 17.94 |
|  |  | Total |  |  | 321.23 |

| Amidament | Uts. | Llarg | Ample | Parcial |
|---|---|---|---|---|
|  | 1 | 0.6 | 0.6 | 0.36 |
| Total |  |  |  | 0.36 |

**E07571** m2 Placa d'alumini >0,50 m² i <1,00 m², nivell 3 DG, amb abraçadores
7.56 m2 × 341.79 = 2583.93
Placa d'alumini superior a 0,50 m² i fins a 1,00 m², per a senyals de trànsit d'orientació, amb revestiment reflectant DG nivell 3, inclosos abraçadores d'unió al suport i cargoleria corresponent, totalment col·locada.

| Codi | Ut | Descripció | Rendiment | Preu | Import |
|---|---|---|---|---|---|
| O0101 | h | Cap de colla | 0.15 | 31.22 | 4.68 |
| O0102 | h | Oficial 1ª | 0.3 | 29.47 | 8.84 |
| O0110 | h | Peó | 0.4 | 24.49 | 9.80 |
| P14971 | m2 | Placa d'alumini de 0,50 m2 a 1,00 m2 nivell 3 DG (material) | 1 | 299.364 | 299.36 |
| vg | % | Despeses indirectes | 2.654 | 7.2 | 19.11 |
|  |  | Total |  |  | 341.79 |

| Amidament | Uts. | Ample | Alt | Parcial |
|---|---|---|---|---|
| S-800 | 14 | 0.6 | 0.9 | 7.56 |
| Total |  |  |  | 7.56 |

**E07582** m2 Placa d'alumini >1,00 m² i <1,50 m², nivell 3 DG, amb abraçadores
0.81 m2 × 261.63 = 211.92
Placa d'alumini superior a 1,00 m² i fins a 1,50 m², per a senyals de trànsit d'orientació, amb revestiment reflectant DG nivell 3, inclosos abraçadores d'unió al suport i cargoleria corresponent, totalment col·locada.

| Codi | Ut | Descripció | Rendiment | Preu | Import |
|---|---|---|---|---|---|
| O0101 | h | Cap de colla | 0.15 | 31.22 | 4.68 |
| O0102 | h | Oficial 1ª | 0.3 | 29.47 | 8.84 |
| O0110 | h | Peó | 0.4 | 24.49 | 9.80 |
| P14974 | m2 | Placa d'alumini superior a 1,50 m2 nivell 3 DG (material) | 1 | 223.74 | 223.74 |
| vg | % | Despeses indirectes | 2.024 | 7.2 | 14.57 |
|  |  | Total |  |  | 261.63 |

| Amidament | Uts. | Llarg | Ample | Parcial |
|---|---|---|---|---|
|  | 1 | 0.9 | 0.9 | 0.81 |
| Total |  |  |  | 0.81 |

**E0738** m Pal d'alumini anoditzat color plata, Ø60 mm. (07/12/1994)
6 m × 24.91 = 149.46
Pal d'alumini anoditzat color plata, estriat, de 60 mm. de diàmetre, col·locat.

| Codi | Ut | Descripció | Rendiment | Preu | Import |
|---|---|---|---|---|---|
| O0102 | h | Oficial 1ª | 0.05 | 29.47 | 1.47 |
| O0110 | h | Peó | 0.09 | 24.49 | 2.20 |
| P1480 | m | Pal alumini 60 mm. diàmetre (material; 12/01/2009) | 1 | 15.947496 | 15.95 |
| %18533 | % | Resta d'obra (07/12/1994) | 20 % | 19.62 | 3.92 |
| vg | % | Despeses indirectes | 0.19 | 7.2 | 1.37 |
|  |  | Total |  |  | 24.91 |

**E07381** m Pal d'alumini anoditzat color plata, Ø76 mm. MB (12/01/2009)
28 m × 33.99 = 951.72
Pal d'alumini anoditzat color plata, estriat, de 76 mm. de diàmetre MB, col·locat.

| Codi | Ut | Descripció | Rendiment | Preu | Import |
|---|---|---|---|---|---|
| O0102 | h | Oficial 1ª | 0.05 | 29.47 | 1.47 |
| O0110 | h | Peó | 0.09 | 24.49 | 2.20 |
| P1481 | m | Pal alumini diàmetre 76 mm. MB (material; 12/01/2009) | 1 | 28.43352 | 28.43 |
| vg | % | Despeses indirectes | 0.262 | 7.2 | 1.89 |
|  |  | Total |  |  | 33.99 |

| Amidament | Uts. | Llarg | Parcial |
|---|---|---|---|
|  | 7 | 4 | 28.00 |
| Total |  |  | 28 |

**E0745** m Pal d'alumini anoditzat color plata, Ø90 mm. MC
28 m × 42.47 = 1189.16
Pal d'alumini anoditzat color plata, estriat, de 90 mm. de diàmetre MC, col·locat.

| Codi | Ut | Descripció | Rendiment | Preu | Import |
|---|---|---|---|---|---|
| O0102 | h | Oficial 1ª | 0.05 | 29.47 | 1.47 |
| O0110 | h | Peó | 0.09 | 24.49 | 2.20 |
| P1472 | m | Pal alumini diàmetre 90 mm. MC (material) | 1 | 36.432 | 36.43 |
| vg | % | Despeses indirectes | 0.329 | 7.2 | 2.37 |
|  |  | Total |  |  | 42.47 |

| Amidament | Uts. | Llarg | Parcial |
|---|---|---|---|
|  | 7 | 4 | 28.00 |
| Total |  |  | 28 |

**E07311** u Trasllat de senyal existent
4 u × 38.88 = 155.52
Trasllat de senyal existent, inclòs fonamentació.

| Codi | Ut | Descripció | Rendiment | Preu | Import |
|---|---|---|---|---|---|
| O0101 | h | Cap de colla | 0.1 | 31.22 | 3.12 |
| O0110 | h | Peó | 0.4 | 24.49 | 9.80 |
| M0212B | h | Camió de trabuc 16 m³ | 0.1 | 45.4 | 4.54 |
| P1609 | m3 | Excavació de terres | 0.18 | 13.344 | 2.40 |
| E0502 | m3 | Formigó HM-20 fonaments | 0.18 | 95.31 | 17.16 |
| vg | % | Despeses indirectes | 0.258 | 7.2 | 1.86 |
|  |  | Total |  |  | 38.88 |

**E0731** u Retirada de senyal o cartell (07/12/1994)
3 u × 18.51 = 55.53
Desmuntatge i retirada de senyal o cartell, demolició d'ancoratges i fonamentació de formigó, inclòs part proporcional de suports i transport a abocador o magatzem i cànon.

| Codi | Ut | Descripció | Rendiment | Preu | Import |
|---|---|---|---|---|---|
| O0101 | h | Cap de colla | 0.1 | 31.22 | 3.12 |
| O0110 | h | Peó | 0.4 | 24.49 | 9.80 |
| M0212B | h | Camió de trabuc 16 m³ | 0.1 | 45.4 | 4.54 |
| %16130 | % | Despeses indirectes | 6 % | 17.46 | 1.05 |
|  |  | Total |  |  | 18.51 |

**E0780** u Balisa cilíndrica H-75, nivell 2 HI , h=75cm
6 u × 47.99 = 287.94
Balisa cilíndrica tipus H-75, nivell 2 HI , 75 cm d'alçada , fabricada en polietilè amb memòria de forma i alta resistència a cops de vehicles a baixa i alta velocitat; amb dues bandes reflectants de nivell 2 de retrorreflectància de 100 mm d'amplada, totalment col·locada

| Codi | Ut | Descripció | Rendiment | Preu | Import |
|---|---|---|---|---|---|
| O0102 | h | Oficial 1ª | 0.3 | 29.47 | 8.84 |
| O0110 | h | Peó | 0.3 | 24.49 | 7.35 |
| P14770 | u | Balisa cilíndrica H-75, alçada 75 cm, nivell reflectant 3 (material) | 1 | 25.2 | 25.20 |
| M0214 | h | Camió grua 12 tn | 0.08 | 50.484 | 4.04 |
| vg | % | Despeses indirectes | 0.355 | 7.2 | 2.56 |
|  |  | Total |  |  | 47.99 |

**E07812** u Pilona flexible d'alta resisitència de Ø100 element delimitador (07/12/1994)
12 u × 62.13 = 745.56
Subministrament i instal·lació de pilona flexible d'alta resistència de 100 mm de diàmetre tipus KRL (R10) o equivalent, de color negre o a determinar per la Direcció d'Obra amb argollat reflectant, de cautxú 100% reciclat, inclòs tots els elements de fixació, ancoratges, medis i materials auxiliars, totalment col·locat.

| Codi | Ut | Descripció | Rendiment | Preu | Import |
|---|---|---|---|---|---|
| M0214 | h | Camió grua 12 tn | 0.04 | 50.484 | 2.02 |
| O0110 | h | Peó | 0.3 | 24.49 | 7.35 |
| O0102 | h | Oficial 1ª | 0.15 | 29.47 | 4.42 |
| P14773 | u | Pilona tubular flexible Ø100 mm., h=1000 mm amb banda reflectant, color negre (material) | 1 | 40.8 | 40.80 |
| P0503 | m3 | Formigó HM-20 posat a l'obra | 0.05 | 80.4 | 4.02 |
| %16130 | % | Despeses indirectes | 6 % | 58.61 | 3.52 |
|  |  | Total |  |  | 62.13 |

**E0784** u Balisa solar de 3 LED de 8 mm. a una cara
20 u × 72.74 = 1454.80
Balisa de senyalització solar de 3 LED de 8 mm. a una cara amb llum blanca intermitent instal·lada amb resina epoxi.

| Codi | Ut | Descripció | Rendiment | Preu | Import |
|---|---|---|---|---|---|
| O0102 | h | Oficial 1ª | 0.075 | 29.47 | 2.21 |
| O0110 | h | Peó | 0.075 | 24.49 | 1.84 |
| P0784 | u | Balisa solar de led (material; 02/09/2009) | 1 | 48 | 48.00 |
| P0785 | u | pp resina i altres (material; 02/09/2009) | 1 | 15.6 | 15.60 |
| M0214 | h | Camió grua 12 tn | 0.02 | 50.484 | 1.01 |
| vg | % | Despeses indirectes | 0.566 | 7.2 | 4.08 |
|  |  | Total |  |  | 72.74 |

**E1626** u Senyalització provisional extraordinària (03/02/2022)
4 u × 355.63 = 1422.52
Senyalització provisional extraordinària en actuacions amb condicions d'extrema perillossitat o per requeriment de tercers. Inclou tots els equips materials i humans necessàris per garantir la seguretat de l'obra.

| Amidament | Uts. | Parcial |
|---|---|---|
| Senyalització extraordinària | 4 | 4.00 |
| Total |  | 4 |

**E0704** m Premarcatge de marca viària longitudinal (06/05/2022)
3500 m × 0.19 = 665.00

| Codi | Ut | Descripció | Rendiment | Preu | Import |
|---|---|---|---|---|---|
| O0101 | h | Cap de colla | 0.001 | 31.22 | 0.03 |
| O0110 | h | Peó | 0.006 | 24.49 | 0.15 |
| vg | % | Despeses indirectes | 0.001 | 7.2 | 0.01 |
|  |  | Total |  |  | 0.19 |

| Amidament | Uts. | Llarg | Parcial |
|---|---|---|---|
| Diverses carreteres | 1 | 3500 | 3500.00 |
| Total |  |  | 3500 |

**E0706** m Marca viària longitudinal 15 cm. amplada, pintura acrílica
3500 m × 0.59 = 2065.00
Marca viària longitudinal de 15 cm d'amplada de pintura acrílica amb base solvent postmesclada amb microesferes de vidre, aplicada amb màquina autopropulsada pinta franges.

| Codi | Ut | Descripció | Rendiment | Preu | Import |
|---|---|---|---|---|---|
| O0101 | h | Cap de colla | 0.001 | 31.22 | 0.03 |
| O0110 | h | Peó | 0.002 | 24.49 | 0.05 |
| P14220 | kg | Pintura (material; 12/01/2009) | 0.135 | 2.26644 | 0.31 |
| P14210 | kg | Microesferes de vidre (material; 12/01/2009) | 0.082 | 0.958086 | 0.08 |
| M0220 | h | Escombradora autopropulsada | 0.001 | 42.15 | 0.04 |
| M0224 | h | Màquina pintura bandes autop. | 0.001 | 41.56857 | 0.04 |
| vg | % | Despeses indirectes | 0.005 | 7.2 | 0.04 |
|  |  | Total |  |  | 0.59 |

| Amidament | Uts. | Llarg | Parcial |
|---|---|---|---|
| Diverses carreteres | 1 | 3500 | 3500.00 |
| Total |  |  | 3500 |

**E0708** m2 Marca viària transversal, fletxes, inscripcions i zebrats, pintura acrílica
70 m2 × 14.8 = 1036.00
Marca viària transversal, fletxes, inscripcions i zebrats, amb pintura acrílica amb base solvent postmesclada amb microesferes de vidre, aplicada mecànicament, totalment acabada.

| Codi | Ut | Descripció | Rendiment | Preu | Import |
|---|---|---|---|---|---|
| O0101 | h | Cap de colla | 0.095 | 31.22 | 2.97 |
| O0110 | h | Peó | 0.286 | 24.49 | 7.00 |
| P14220 | kg | Pintura | 0.9 | 2.26644 | 2.04 |
| P14210 | kg | Microesferes de vidre | 0.55 | 0.958086 | 0.53 |
| M0220 | h | Escombradora autopropulsada | 0.002 | 42.15 | 0.08 |
| M0224 | h | Màquina pintura bandes autop. | 0.031 | 41.56857 | 1.29 |
| vg | % | Despeses indirectes | 0.123 | 7.2 | 0.89 |
|  |  | Total |  |  | 14.8 |

| Amidament | Uts. | Llarg | Parcial |
|---|---|---|---|
| Diverses carreteres | 1 | 70 | 70.00 |
| Total |  |  | 70 |

**E07081** m2 Marca viària transversal, fletxes, inscripcions i zebrats, Antilliscant (07/12/1994)
70 m2 × 26.25 = 1837.50
Marca viària transversal, fletxes, inscripcions i zebrats, amb pintura acrílica amb base solvent postmesclada amb microesfers antilliscants sense reflexió, aplicada mecànicament, totalment acabada.

| Codi | Ut | Descripció | Rendiment | Preu | Import |
|---|---|---|---|---|---|
| O0101 | h | Cap de colla | 0.098 | 31.22 | 3.06 |
| O0110 | h | Peó | 0.29 | 24.49 | 7.10 |
| P14220 | kg | Pintura | 1 | 2.26644 | 2.27 |
| P14211 | kg | Parícules refl. antilliscants (material) | 1 | 10.8 | 10.80 |
| M0220 | h | Escombradora autopropulsada | 0.002 | 42.15 | 0.08 |
| M0224 | h | Màquina pintura bandes autop. | 0.035 | 41.56857 | 1.45 |
| %16130 | % | Despeses indirectes | 6 % | 24.76 | 1.49 |
|  |  | Total |  |  | 26.25 |

| Amidament | Uts. | Llarg | Parcial |
|---|---|---|---|
| Diverses carreteres | 1 | 70 | 70.00 |
| Total |  |  | 70 |

**E0732** m Marca viària transversal 40 cm. amplada, pintura blanca
350 m × 1.48 = 518.00
Marca viària transversal de 40 cm d'amplada de pintura acrílica amb base solvent postmesclada amb microesferes de vidre, aplicada amb màquina autopropulsada pinta franges.

| Codi | Ut | Descripció | Rendiment | Preu | Import |
|---|---|---|---|---|---|
| O0101 | h | Cap de colla | 0.001 | 31.22 | 0.03 |
| O0110 | h | Peó | 0.003 | 24.49 | 0.07 |
| P14220 | kg | Pintura | 0.4 | 2.26644 | 0.91 |
| P14210 | kg | Microesferes de vidre | 0.3 | 0.958086 | 0.29 |
| M0220 | h | Escombradora autopropulsada | 0.001 | 42.15 | 0.04 |
| M0224 | h | Màquina pintura bandes autop. | 0.001 | 41.56857 | 0.04 |
| vg | % | Despeses indirectes | 0.014 | 7.2 | 0.10 |
|  |  | Total |  |  | 1.48 |

| Amidament | Uts. | Llarg | Parcial |
|---|---|---|---|
| Diverses carreteres | 1 | 350 | 350.00 |
| Total |  |  | 350 |

**E0742** m Marca viària ressalts 100x50x10 mm banda sonora
9 m × 66.39 = 597.51
Marca viària transversal reflexiva per a la reducció de velocitat de 50 cm d'amplada formada per 3 línies transversals i amb ressalts de 100x50x10 mm bisellats amb una densitat de 36 unitats per m2 de marca viària, amb pintura de 2 components blanca, instal·lada, segons plànols.

| Codi | Ut | Descripció | Rendiment | Preu | Import |
|---|---|---|---|---|---|
| O0101 | h | Cap de colla | 0.1 | 31.22 | 3.122 |
| O0102 | h | Oficial 1ª | 0.35 | 29.47 | 10.315 |
| O0110 | h | Peó | 0.35 | 24.49 | 8.572 |
| P14220 | kg | Pintura | 1.5 | 2.26644 | 3.400 |
| P14210 | kg | Microesferes de vidre | 0.3 | 0.958086 | 0.287 |
| M0220 | h | Escombradora autopropulsada | 0.002 | 42.15 | 0.084 |
| M0224 | h | Màquina pintura bandes autop. | 0.002 | 41.56857 | 0.083 |
| P1839 | kg | Resina epoxi. (material; 12/01/2009) | 1.75 | 19.408968 | 33.966 |
| %1616 | % | Eines i mitjans auxiliars (02/09/2009) | 5 % | 59.829 | 2.991 |
| vg | % | Despeses indirectes | 0.496 | 7.2 | 3.571 |
|  |  | Total |  |  | 66.39 |

| Amidament | Uts. | Llarg | Parcial |
|---|---|---|---|
| Diverses carreteres | 1 | 9 | 9.00 |
| Total |  |  | 9 |

**E0787** m2 Eliminació marques viàries sobre paviment amb qualsevol procediment
70 m2 × 29.32 = 2052.40
Eliminació de les marques viàries sobre paviment amb qualsevol dels següents procediments a determinar per la Direcció d'Obra: aigua a presió, projecció d'abrasius o fresat, mitjançant utilització de sistemes fixos rotatoris o flotants horitzontals.

| Codi | Ut | Descripció | Rendiment | Preu | Import |
|---|---|---|---|---|---|
| O0101 | h | Cap de colla | 0.025 | 31.22 | 0.78 |
| O0102 | h | Oficial 1ª | 0.12 | 29.47 | 3.54 |
| O0110 | h | Peó | 0.24 | 24.49 | 5.88 |
| M0242 | h | Fresadora | 0.12 | 133.01 | 15.96 |
| %1616 | % | Eines i mitjans auxiliars | 5 % | 26.16 | 1.31 |
| vg | % | Despeses indirectes | 0.257 | 7.2 | 1.85 |
|  |  | Total |  |  | 29.32 |

| Amidament | Uts. | Llarg | Parcial |
|---|---|---|---|
| Diverses carreteres | 1 | 70 | 70.00 |
| Total |  |  | 70 |

**E0788** m Cinta adhesiva reflectant groga senyalització provisionalsional, amplada 10 cm (04/05/2015)
350 m × 3.12 = 1092.00
Cinta adhesiva reflectant groga de laminat elastoplàstic per senyalització horitzontal temporal, amplada 10 cm

| Codi | Ut | Descripció | Rendiment | Preu | Import |
|---|---|---|---|---|---|
| O0101 | h | Cap de colla | 0.003 | 31.22 | 0.09 |
| O0102 | h | Oficial 1ª | 0.03 | 29.47 | 0.88 |
| O0110 | h | Peó | 0.03 | 24.49 | 0.73 |
| P14221 | m | Cinta adhesiva reflectant groga de 10 cm. (material; 04/05/2015) | 1 | 1.26 | 1.26 |
| vg | % | Despeses indirectes | 0.022 | 7.2 | 0.16 |
|  |  | Total |  |  | 3.12 |

| Amidament | Uts. | Llarg | Parcial |
|---|---|---|---|
| Diverses carreteres | 1 | 350 | 350.00 |
| Total |  |  | 350 |

### 03.04 FERMS I PAVIMENTS (07/12/1994)
Import: 7919.82

**E0617B** m2 Beurada bituminosa en tractament superficial tipus LB-3
350 m2 × 2.8 = 980.00
Beurada bituminosa en tractament superficial tipus LB-3 ,col·locada amb estenedora.

| Codi | Ut | Descripció | Rendiment | Preu | Import |
|---|---|---|---|---|---|
| O0101 | h | Cap de colla | 0.003 | 31.22 | 0.09 |
| O0102 | h | Oficial 1ª | 0.016 | 29.47 | 0.47 |
| O0110 | h | Peó | 0.02 | 24.49 | 0.49 |
| P0411 | t | Emulsió catiònica tipus ECL-0 (material; 12/01/2009) | 0.003 | 223.738836 | 0.67 |
| P0401 | kg | Ciment pòrtland P-350 (material) | 0.46 | 0.07 | 0.03 |
| P0329 | m3 | Sorra de pedrera 0/6 sil.-porf. (material; 12/01/2009) | 0.009 | 22.375944 | 0.20 |
| M0220 | h | Escombradora autopropulsada | 0.003 | 42.15 | 0.13 |
| M0238 | h | Equip d'estesa de beurada (maquinària; 12/01/2009) | 0.003 | 74.833728 | 0.22 |
| M0204 | h | Pala carregadora pneumàtics | 0.003 | 58.268112 | 0.17 |
| M0213 | h | Camió cisterna de 8 m³ | 0.003 | 48 | 0.14 |
| VG | % | Despeses indirectes | 0.026 | 7.2 | 0.19 |
|  |  | Total |  |  | 2.8 |

**E0681** m Gual vehicles ó vianants, 570x400x100 mm, peça central
6 m × 69.93 = 419.58
Gual per a vehicles ó vianants de formigó, format per peces de 570x400x100 mm, sobre una base de formigó HM-20 de 25 cm de gruix i la seva excavació, ambdues incloses, i rejuntat amb morter de ciment, segons plànols, col·locat

| Codi | Ut | Descripció | Rendiment | Preu |
|---|---|---|---|---|
| O0101 | h | Cap de colla | 0.05 | 31.22 |
| O0102 | h | Oficial 1ª | 0.25 | 29.47 |
| O0110 | h | Peó | 0.25 | 24.49 |
| P1609 | m3 | Excavació de terres | 0.16 | 13.344 |
| P10094 | u | Gual vehicles, peça central de 570x400x100 mm (material) | 2.5 | 14.064 |
| E0108 | m3 | Morter de ciment elaborat a l'obra | 0.03 | 62.75 |
| P0503 | m3 | Formigó HM-20 posat a l'obra | 0.15 | 80.4 |
| vg | % | Despeses indirectes | 0.508 | 7.2 |

**E0606A** t Paviment de MBC tipus AC22 base G 50/70 CA R10% material reciclat
5.15 t × 55.74 = 287.06
Paviment de mescla bituminosa en calent tipus formigó bituminós AC22 base 50/70 G amb granulat calcari, estesa en capa base, intermitja, saneigs, apedaçats i/o regularitzacions, amb un 10% d'àrid reciclat, estesa i compactada

| Codi | Ut | Descripció | Rendiment | Preu | Import |
|---|---|---|---|---|---|
| O0101 | h | Cap de colla | 0.012 | 31.22 | 0.37 |
| O0110 | h | Peó | 0.055 | 24.49 | 1.35 |
| P0417A | t | M.B.C. tipus AC22 base G en obra amb 10% de material reciclat (material; 03/02/2022) | 1 | 48.25 | 48.25 |
| M0236 | h | Estenedora per a mescles | 0.01 | 70.66 | 0.71 |
| M0239 | h | Corró de llanda metàl·lica | 0.01 | 41.57 | 0.42 |
| M0237 | h | Piconadora de pneumàtics 15 tn | 0.01 | 62.36 | 0.62 |
| M0220 | h | Escombradora autopropulsada | 0.01 | 42.15 | 0.42 |
| M0213 | h | Camió cisterna de 8 m³ | 0.01 | 48 | 0.48 |
| vg | % | Despeses indirectes | 0.434 | 7.2 | 3.12 |
|  |  | Total |  |  | 55.74 |

| Amidament | Uts. | Parcial |
|---|---|---|
|  | 5.145 | 5.15 |
| Total |  | 5.15 |

**E0603RV** t Paviment de MBC tipus D8, àrid granític (reductors)
28 t × 63.1 = 1766.80
Paviment de mescla bituminosa en calent tipus formigó bituminós AC11 surf B 35/50 D amb granulat granític per a capa de trànsit, estesa i compactada.

| Codi | Ut | Descripció | Rendiment | Preu | Import |
|---|---|---|---|---|---|
| O0101 | h | Cap de colla | 0.014 | 31.22 | 0.44 |
| O0110 | h | Peó | 0.063 | 24.49 | 1.54 |
| P04141 | t | M.B.C. tipus D8 amb àrid granític en obra (material; 03/02/2022) | 1 | 55 | 55.00 |
| M0236 | h | Estenedora per a mescles | 0.01 | 70.66 | 0.71 |
| M0239 | h | Corró de llanda metàl·lica | 0.01 | 41.57 | 0.42 |
| M0237 | h | Piconadora de pneumàtics 15 tn | 0.01 | 62.36 | 0.62 |
| M0220 | h | Escombradora autopropulsada | 0.01 | 42.15 | 0.42 |
| M0213 | h | Camió cisterna de 8 m³ | 0.01 | 48 | 0.48 |
| vg | % | Despeses indirectes | 0.482 | 7.2 | 3.47 |
|  |  | Total |  |  | 63.1 |

| Amidament | Uts. | Llarg | Parcial |
|---|---|---|---|
|  | 7 | 4 | 28.00 |
| Total |  |  | 28 |

**E0623Z** m2 Paviment de panot 9 pastilles de color gris de 20x20x4 cm, en alineacions corbes, rectes i de qualsevol tipus (07/12/1994)
11.2 m2 × 31.22 = 349.66
Paviment de panot 9 pastilles de color gris de 20x20x4 cm, en alineacions corbes, rectes i de qualsevol tipus, sobre capa de 3 cm de morter i col·locat sobre solera de formigó HM-20 inclosa i rejuntat amb morter de ciment., inclòs peces especials per entregues a diferents elements.

| Codi | Ut | Descripció | Rendiment | Preu | Import |
|---|---|---|---|---|---|
| O0101 | h | Cap de colla | 0.18 | 31.22 | 5.62 |
| O0102 | h | Oficial 1ª | 0.25 | 29.47 | 7.37 |
| O0110 | h | Peó | 0.38 | 24.49 | 9.31 |
| P0504 | m3 | Formigó HM-20 posat a l'obra | 0.1 | 52 | 5.20 |
| E0108 | m3 | Morter de ciment elaborat a l'obra | 0.031 | 62.75 | 1.95 |
| %1613 | % | Despeses indirectes | 6 % | 29.45 | 1.77 |
|  |  | Total |  |  | 31.22 |

| Amidament | Uts. | Llarg | Ample | Parcial |
|---|---|---|---|---|
|  | 7 | 0.8 | 2 | 11.20 |
| Total |  |  |  | 11.2 |

**E0624** m2 Paviment de panot ranurat de color de 20x20x4 cm.
10 m2 × 32.52 = 325.20
Paviment de panot ranurat de color de 20x20x4 cm. i col·locat sobre solera de formigó HM-20 inclosa i rejuntat amb morter de ciment.

| Codi | Ut | Descripció | Rendiment | Preu | Import |
|---|---|---|---|---|---|
| O0101 | h | Cap de colla | 0.08 | 31.22 | 2.50 |
| O0102 | h | Oficial 1ª | 0.1 | 29.47 | 2.95 |
| O0110 | h | Peó | 0.2 | 24.49 | 4.90 |
| P0503 | m3 | Formigó HM-20 posat a l'obra | 0.1 | 80.4 | 8.04 |
| E0108 | m3 | Morter de ciment elaborat a l'obra | 0.031 | 62.75 | 1.95 |
| P0813 | m2 | Rajola hidràulica color 20x20x4 cm. (material) | 1 | 10.548 | 10.55 |
| vg | % | Despeses indirectes | 0.226 | 7.2 | 1.63 |
|  |  | Total |  |  | 32.52 |

| Amidament | Uts. | Llarg | Ample | Parcial |
|---|---|---|---|---|
|  | 1 | 5 | 2 | 10.00 |
| Total |  |  |  | 10 |

**E0642** m2 Paviment de panot ranurat de color de 25x25x4 cm.
5 m2 × 34.54 = 172.70
Paviment de panot ranurat de color de 25x25x4 cm., col·locat sobre solera de formigó HM-20 inclosa i rejuntat amb morter de ciment.

| Codi | Ut | Descripció | Rendiment | Preu | Import |
|---|---|---|---|---|---|
| O0101 | h | Cap de colla | 0.08 | 31.22 | 2.50 |
| O0102 | h | Oficial 1ª | 0.1 | 29.47 | 2.95 |
| O0110 | h | Peó | 0.2 | 24.49 | 4.90 |
| P0503 | m3 | Formigó HM-20 posat a l'obra | 0.1 | 80.4 | 8.04 |
| P0814 | m2 | Rajola hidràulica color 25x25x4 cm. (material; 12/01/2009) | 1 | 12.4612992 | 12.46 |
| E0108 | m3 | Morter de ciment elaborat a l'obra | 0.031 | 62.75 | 1.95 |
| vg | % | Despeses indirectes | 0.242 | 7.2 | 1.74 |
|  |  | Total |  |  | 34.54 |

**E0643** m2 Paviment de panot ranurat de color de 30x30x3,5 cm.
4 m2 × 37.6 = 150.40
Paviment de panot ranurat de color de 30x30x3,5 cm. tipus terratzo amb superfície polida i ranurada, col·locat sobre solera de formigó HM-20 inclosa i rejuntat amb morter de ciment.

| Codi | Ut | Descripció | Rendiment | Preu | Import |
|---|---|---|---|---|---|
| O0101 | h | Cap de colla | 0.08 | 31.22 | 2.50 |
| O0102 | h | Oficial 1ª | 0.1 | 29.47 | 2.95 |
| O0110 | h | Peó | 0.2 | 24.49 | 4.90 |
| P0503 | m3 | Formigó HM-20 posat a l'obra | 0.1 | 80.4 | 8.04 |
| P0815 | m2 | Lloseta tipus terratzo 30x30x3,5 cm. (material; 12/01/2009) | 1 | 15.3417384 | 15.34 |
| E0108 | m3 | Morter de ciment elaborat a l'obra | 0.031 | 62.75 | 1.95 |
| vg | % | Despeses indirectes | 0.266 | 7.2 | 1.92 |
|  |  | Total |  |  | 37.6 |

| Amidament | Uts. | Llarg | Ample | Parcial |
|---|---|---|---|---|
|  | 1 | 2 | 2 | 4.00 |
| Total |  |  |  | 4 |

**E0673** m2 Paviment lloseta tàctil indicador d'advertència o proximitat de perill
16.8 m2 × 42.67 = 716.86
Paviment de lloseta tàctil indicador d'advertència o proximitat de perill, prefabricada de formigó 20x20 cm. amb botons de 2,5 cm. de diàmetre exterior, 0,5 cm. d'alçada i separats 5 cm. entre els seus centres, de color diferenciat de la resta del paviment, col·locat sobre solera de formigó (inclosa), totalment acabat.

| Codi | Ut | Descripció | Rendiment | Preu | Import |
|---|---|---|---|---|---|
| O0102 | h | Oficial 1ª | 0.4 | 29.47 | 11.788 |
| O0110 | h | Peó | 0.4 | 24.49 | 9.796 |
| E0108 | m3 | Morter de ciment elaborat a l'obra | 0.015 | 62.75 | 0.941 |
| E0199 | kg | Ciment Portland, a peu d'obra (03/02/2006) | 3 | 0.132 | 0.396 |
| P1601 | m3 | Aigua (material) | 0.01 | 0.78 | 0.008 |
| P0503 | m3 | Formigó HM-20 posat a l'obra | 0.1 | 80.4 | 8.040 |
| P0673 | m2 | Lloseta tàctil de botons (material) | 1 | 9.6 | 9.600 |
| vg | % | Despeses indirectes | 0.292 | 7.2 | 2.102 |
|  |  | Total |  |  | 42.67 |

| Amidament | Uts. | Llarg | Ample | Parcial |
|---|---|---|---|---|
|  | 7 | 4 | 0.6 | 16.80 |
| Total |  |  |  | 16.8 |

**E0674** m2 Paviment lloseta tàctil indicador direccional
11.2 m2 × 42.04 = 470.85
Paviment de lloseta tàctil indicador direccional, prefabricada de formigó de 20x20 cm. amb 4 línies de 2,5 cm. d'ample i 0,5 cm. de ressalt , de color diferenciat de la resta del paviment, col·locat sobre solera de formigó (inclosa), totalment acabat.

| Codi | Ut | Descripció | Rendiment | Preu | Import |
|---|---|---|---|---|---|
| O0102 | h | Oficial 1ª | 0.4 | 29.47 | 11.788 |
| O0110 | h | Peó | 0.4 | 24.49 | 9.796 |
| E0108 | m3 | Morter de ciment elaborat a l'obra | 0.015 | 62.75 | 0.941 |
| E0199 | kg | Ciment Portland, a peu d'obra | 3 | 0.132 | 0.396 |
| P1601 | m3 | Aigua | 0.01 | 0.78 | 0.008 |
| P0503 | m3 | Formigó HM-20 posat a l'obra | 0.1 | 80.4 | 8.040 |
| P0674 | m2 | Lloseta tàctil de línies (material) | 1 | 9 | 9.000 |
| vg | % | Despeses indirectes | 0.287 | 7.2 | 2.066 |
|  |  | Total |  |  | 42.04 |

| Amidament | Uts. | Llarg | Ample | Parcial |
|---|---|---|---|---|
|  | 7 | 2 | 0.8 | 11.20 |
| Total |  |  |  | 11.2 |

**E0682** u Peça de cantonada per a gual vehicles ó vianants, 570x400x280 mm
2 u × 71.86 = 143.72
Peça de cantonada de 570x400x280 mm, per gual de vehicles ó vianants, sobre una base de formigó HM-20 de 25 cm de gruix i la seva excavació, ambdues incloses, i rejuntat amb morter de ciment, segons plànols, col·locat

| Codi | Ut | Descripció | Rendiment | Preu | Import |
|---|---|---|---|---|---|
| O0101 | h | Cap de colla | 0.05 | 31.22 | 1.56 |
| O0102 | h | Oficial 1ª | 0.15 | 29.47 | 4.42 |
| O0110 | h | Peó | 0.25 | 24.49 | 6.12 |
| P1609 | m3 | Excavació de terres | 0.05 | 13.344 | 0.67 |
| P0503 | m3 | Formigó HM-20 posat a l'obra | 0.05 | 80.4 | 4.02 |
| E0108 | m3 | Morter de ciment elaborat a l'obra | 0.017 | 62.75 | 1.07 |
| P10095 | u | Peça cantonada 570x400x280 mm per a gual de vehicles ó vianants (material) | 1 | 50.1 | 50.10 |
| vg | % | Despeses indirectes | 0.541 | 7.2 | 3.90 |
|  |  | Total |  |  | 71.86 |

**E0611** m2 Reg emprimació tipus C50BF4 IMP (dotació 1,5 kg/m2) (12/01/2009)
1400 m2 × 0.47 = 658.00
Reg d'emprimació amb emulsió bituminosa catiònica tipus C50BF4 IMP (dotació 1,50 kg/m2) i protecció del reg, si s'escau i segons indicacions de la Direcció d'Obra amb àrid de cobertura rentat triturat de 2-4 mm o sorra matxucada, inclòs preparació de la superfície existent.

| Codi | Ut | Descripció | Rendiment | Preu | Import |
|---|---|---|---|---|---|
| O0102 | h | Oficial 1ª | 0.001 | 29.47 | 0.03 |
| O0110 | h | Peó | 0.001 | 24.49 | 0.02 |
| P0412 | kg | Emulsió bituminosa tipus C50BF4 IMP | 1.4 | 0.25 | 0.35 |
| M0217 | h | Camió cisterna reg asfàltic | 0.001 | 50.68584 | 0.05 |
| vg | % | Despeses indirectes | 0.003 | 7.2 | 0.02 |
|  |  | Total |  |  | 0.47 |

**E0629** m Rigola blanca de 20x20x8 cm.
14 m × 18.07 = 252.98
Rigola blanca prefabricada de formigó de 20x20x8 cm, inclòs l'excavació, la base de formigó HM-20 i la beurada, totalment col·locada.

| Codi | Ut | Descripció | Rendiment | Preu | Import |
|---|---|---|---|---|---|
| O0101 | h | Cap de colla | 0.005 | 31.22 | 0.16 |
| O0102 | h | Oficial 1ª | 0.06 | 29.47 | 1.77 |
| O0110 | h | Peó | 0.25 | 24.49 | 6.12 |
| P19020 | u | Rigola blanca 20x20x8 cm (material) | 5 | 0.96 | 4.80 |
| E0108 | m3 | Morter de ciment elaborat a l'obra | 0.005 | 62.75 | 0.31 |
| P0503 | m3 | Formigó HM-20 posat a l'obra | 0.05 | 80.4 | 4.02 |
| vg | % | Despeses indirectes | 0.124 | 7.2 | 0.89 |
|  |  | Total |  |  | 18.07 |

| Amidament | Uts. | Llarg | Parcial |
|---|---|---|---|
|  | 7 | 2 | 14.00 |
| Total |  |  | 14 |

**E0668** m Vorada de granit serrat flamejat, recte, de 20x24 cms.
5 m × 67.93 = 339.65
Vorada de granit serrat flamejat, recte, de 20x24 cms., sobre solera de formigó HM-20, i la seva excavació, ambdues incloses, de 60x20 cms.

| Codi | Ut | Descripció | Rendiment | Preu | Import |
|---|---|---|---|---|---|
| O0101 | h | Cap de colla | 0.05 | 31.22 | 1.56 |
| O0102 | h | Oficial 1ª | 0.2 | 29.47 | 5.89 |
| O0110 | h | Peó | 0.2 | 24.49 | 4.90 |
| P1609 | m3 | Excavació de terres | 0.09 | 13.344 | 1.20 |
| P0503 | m3 | Formigó HM-20 posat a l'obra | 0.1 | 80.4 | 8.04 |
| E0108 | m3 | Morter de ciment elaborat a l'obra | 0.001 | 62.75 | 0.06 |
| P1099 | m | Vorada granit flamejat 20x24 cm recte (material; 12/01/2009) | 1 | 42.6626424 | 42.66 |
| vg | % | Despeses indirectes | 0.503 | 7.2 | 3.62 |
|  |  | Total |  |  | 67.93 |

**E0622** m Vorada de peces de formigó 15x25 cm (tipus T-2)
6 m × 26.48 = 158.88
Vorada prefabricada de peces de formigó bicapa de 15x25 cm tipus T-2, col·locada, inclòs l'excavació, talls, base de formigó tipus HM-20 i rejuntada amb morter de ciment.

| Codi | Ut | Descripció | Rendiment | Preu | Import |
|---|---|---|---|---|---|
| O0101 | h | Cap de colla | 0.05 | 31.22 | 1.56 |
| O0102 | h | Oficial 1ª | 0.1 | 29.47 | 2.95 |
| O0110 | h | Peó | 0.1 | 24.49 | 2.45 |
| P1609 | m3 | Excavació de terres | 0.09 | 13.344 | 1.20 |
| P0503 | m3 | Formigó HM-20 posat a l'obra | 0.08 | 80.4 | 6.43 |
| E0108 | m3 | Morter de ciment elaborat a l'obra | 0.023 | 62.75 | 1.44 |
| P10092 | m | Vorada pref. form. 15x25cm. (material) | 1 | 9.096 | 9.10 |
| vg | % | Despeses indirectes | 0.187 | 7.2 | 1.35 |
|  |  | Total |  |  | 26.48 |

**E0621** m Vorada de peces de formigó 17x28 cm (tipus T-3)
6 m × 27.83 = 166.98
Vorada prefabricada de peces de formigó bicapa de 17x28 cm tipus T-3, col·locada, inclòs l'excavació, talls, base de formigó tipus HM-20 i rejuntada amb morter de ciment.

| Codi | Ut | Descripció | Rendiment | Preu | Import |
|---|---|---|---|---|---|
| O0101 | h | Cap de colla | 0.05 | 31.22 | 1.56 |
| O0102 | h | Oficial 1ª | 0.1 | 29.47 | 2.95 |
| O0110 | h | Peó | 0.12 | 24.49 | 2.94 |
| P1609 | m3 | Excavació de terres | 0.09 | 13.344 | 1.20 |
| P0503 | m3 | Formigó HM-20 posat a l'obra | 0.08 | 80.4 | 6.43 |
| E0108 | m3 | Morter de ciment elaborat a l'obra | 0.023 | 62.75 | 1.44 |
| P10091 | m | Vorada pref. form. 17x28cm. (material) | 1 | 9.888 | 9.89 |
| vg | % | Despeses indirectes | 0.197 | 7.2 | 1.42 |
|  |  | Total |  |  | 27.83 |

**E1108** m Vorada de peces de formigó de 8x20 cm tipus jardí
8 m × 21 = 168.00
Vorada prefabricada de peces de formigó bicapa de 8x20 cm tipus jardí, col·locada, inclòs l'excavació, base de formigó tipus HM-20 i rejuntat amb morter de ciment.

| Codi | Ut | Descripció | Rendiment | Preu | Import |
|---|---|---|---|---|---|
| O0101 | h | Cap de colla | 0.03 | 31.22 | 0.94 |
| O0102 | h | Oficial 1ª | 0.06 | 29.47 | 1.77 |
| O0110 | h | Peó | 0.18 | 24.49 | 4.41 |
| P1609 | m3 | Excavació de terres | 0.06 | 13.344 | 0.80 |
| P1007 | m | Vorada pref. form. 8x20 cm. tipus jardí (material) | 1 | 3.768 | 3.77 |
| P0503 | m3 | Formigó HM-20 posat a l'obra | 0.04 | 80.4 | 3.22 |
| E0108 | m3 | Morter de ciment elaborat a l'obra | 0.08 | 62.75 | 5.02 |
| vg | % | Despeses indirectes | 0.148 | 7.2 | 1.07 |
|  |  | Total |  |  | 21 |

**E1107** m Vorada de peces de formigó de 8x20 cm tipus tauló
6 m × 20.86 = 125.16
Vorada prefabricada de peces de formigó bicapa de 8x20 cm tipus tauló, col·locada, inclòs l'excavació, base de formigó tipus HM-20 i rejuntat amb morter de ciment.

| Codi | Ut | Descripció | Rendiment | Preu | Import |
|---|---|---|---|---|---|
| O0101 | h | Cap de colla | 0.03 | 31.22 | 0.94 |
| O0102 | h | Oficial 1ª | 0.06 | 29.47 | 1.77 |
| O0110 | h | Peó | 0.18 | 24.49 | 4.41 |
| P1609 | m3 | Excavació de terres | 0.06 | 13.344 | 0.80 |
| P1006 | m | Vorada pref. form. 8x20 cm. tipus tauló (material) | 1 | 3.636 | 3.64 |
| P0503 | m3 | Formigó HM-20 posat a l'obra | 0.04 | 80.4 | 3.22 |
| E0108 | m3 | Morter de ciment elaborat a l'obra | 0.08 | 62.75 | 5.02 |
| vg | % | Despeses indirectes | 0.147 | 7.2 | 1.06 |
|  |  | Total |  |  | 20.86 |

**E06221** m Vorada pref. de peces de formigó 12x20 cm (tipus T-1) (07/12/1994)
2 m × 25.97 = 51.94
Vorada prefabricada de peces de formigó bicapa de 12x20 cm tipus T-1, col·locada, inclòs l'excavació, talls, base de formigó tipus HM-20 i rejuntada amb morter de ciment.

| Codi | Ut | Descripció | Rendiment | Preu | Import |
|---|---|---|---|---|---|
| O0102 | h | Oficial 1ª | 0.1 | 29.47 | 2.95 |
| O0110 | h | Peó | 0.1 | 24.49 | 2.45 |
| O0101 | h | Cap de colla | 0.05 | 31.22 | 1.56 |
| P1609 | m3 | Excavació de terres | 0.09 | 13.344 | 1.20 |
| P0503 | m3 | Formigó HM-20 posat a l'obra | 0.08 | 80.4 | 6.43 |
| P10093 | m | Vorada pref. form. 10x20cm. (material; 18/10/2021) | 1 | 8.472 | 8.47 |
| E0108 | m3 | Morter de ciment elaborat a l'obra | 0.023 | 62.75 | 1.44 |
| %16130 | % | Despeses indirectes | 6 % | 24.50 | 1.47 |
|  |  | Total |  |  | 25.97 |

**E0626** m Vorada remuntable de formigó de 25x13 cm estriada (tipus americà illots/rotondes)
5 m × 22.22 = 111.10
Vorada muntable prefabricada de formigó bicapa de 25x13 cm amb la superfície estriada, tipus americà, per illots i rotondes, col·locada, inclòs l'excavació, talls, base de formigó tipus HM-20 i rejuntada amb morter de ciment.

| Codi | Ut | Descripció | Rendiment | Preu | Import |
|---|---|---|---|---|---|
| O0101 | h | Cap de colla | 0.033 | 31.22 | 1.03 |
| O0102 | h | Oficial 1ª | 0.07 | 29.47 | 2.06 |
| O0110 | h | Peó | 0.14 | 24.49 | 3.43 |
| P1609 | m3 | Excavació de terres | 0.052 | 13.344 | 0.69 |
| P0503 | m3 | Formigó HM-20 posat a l'obra | 0.038 | 80.4 | 3.06 |
| E0108 | m3 | Morter de ciment elaborat a l'obra | 0.003 | 62.75 | 0.19 |
| P10200 | m | Vorada munta. form. 25x13 cm. (material; 01/04/2009) | 1 | 10.605 | 10.61 |
| vg | % | Despeses indirectes | 0.16 | 7.2 | 1.15 |
|  |  | Total |  |  | 22.22 |

**E06261** m Vorada remuntable de formigó de 25x13 cm. llisa
2 m × 21.33 = 42.66
Vorada muntable prefabricada de formigó bicapa de 25x13 cm amb la superfície llisa, col·locada, inclòs l'excavació, talls, base de formigó tipus HM-20 i rejuntada amb morter de ciment.

| Codi | Ut | Descripció | Rendiment | Preu | Import |
|---|---|---|---|---|---|
| O0101 | h | Cap de colla | 0.033 | 31.22 | 1.03 |
| O0102 | h | Oficial 1ª | 0.07 | 29.47 | 2.06 |
| O0110 | h | Peó | 0.14 | 24.49 | 3.43 |
| P1609 | m3 | Excavació de terres | 0.052 | 13.344 | 0.69 |
| P0503 | m3 | Formigó HM-20 posat a l'obra | 0.038 | 80.4 | 3.06 |
| E0108 | m3 | Morter de ciment elaborat a l'obra | 0.003 | 62.75 | 0.19 |
| P10210 | m | Vorada remuntable formigó 25x13 (material; 10/07/2006) | 1 | 9.768 | 9.77 |
| vg | % | Despeses indirectes | 0.153 | 7.2 | 1.10 |
|  |  | Total |  |  | 21.33 |

**E0651** m Vorada remuntable de peces de formigó de 25x28 cm.
2 m × 30.82 = 61.64
Vorada remuntable de peces de formigó de 25x28 cm., col·locada, inclosa l'excavació i la seva base de formigó HM-20, rejuntada amb morter de ciment.

| Codi | Ut | Descripció | Rendiment | Preu | Import |
|---|---|---|---|---|---|
| O0101 | h | Cap de colla | 0.05 | 31.22 | 1.56 |
| O0102 | h | Oficial 1ª | 0.1 | 29.47 | 2.95 |
| O0110 | h | Peó | 0.12 | 24.49 | 2.94 |
| P1609 | m3 | Excavació de terres | 0.09 | 13.344 | 1.20 |
| P0503 | m3 | Formigó HM-20 posat a l'obra | 0.08 | 80.4 | 6.43 |
| E0108 | m3 | Morter de ciment elaborat a l'obra | 0.023 | 62.75 | 1.44 |
| P10080 | m | Vorada pref. form. 25x28 cm. (material; 17/01/2008) | 1 | 12.719915498088 | 12.72 |
| vg | % | Despeses indirectes | 0.22 | 7.2 | 1.58 |
|  |  | Total |  |  | 30.82 |

## 04 SEGURETAT I SALUT (06/05/2022)
Import: 46434.72

**E1632** u Mesures de seguretat i salut necessàries per l'execució de l'obra (06/05/2022)
1 u × 46434.72 = 46434.72
Mesures de seguretat i salut necessàries (individuals, col.lectives i senyalitzacions) per l'execució de l'obra. Inclòs el Pla de Seguretat i Salut. Tot inclòs.

**E0633** m2 Fresat paviment asfàltic fins a 15 cm (07/12/1994)
Preu: 2.36
Fresat mecànic de paviment asfàltic fins una profunditat màxima de 15 cm amb fresadora de càrrega automàtica, inclòs encaixos laterals i finals, talls i entregues a tapes i reixes amb compressor, càrrega i transport de runes a l'abocador, cànon d'abocament i escombrat i neteja de la superfície fresada.

| Codi | Ut | Descripció | Rendiment | Preu | Import |
|---|---|---|---|---|---|
| O0101 | h | Cap de colla | 0.006 | 31.22 | 0.19 |
| O0110 | h | Peó | 0.015 | 24.49 | 0.37 |
| M0242 | h | Fresadora | 0.007 | 133.01 | 0.93 |
| M0212B | h | Camió de trabuc 16 m³ | 0.007 | 45.4 | 0.32 |
| M0220 | h | Escombradora autopropulsada | 0.007 | 42.15 | 0.30 |
| P1613 | u | Cànon d'abocador | 0.15 | 0.8 | 0.12 |
| %16130 | % | Despeses indirectes | 6 % | 2.23 | 0.13 |
|  |  | Total |  |  | 2.36 |

## Preus auxiliars

**E0108** m3 Morter de ciment elaborat a l'obra
Preu: 62.75

| Codi | Ut | Descripció | Rendiment | Preu | Import |
|---|---|---|---|---|---|
| O0110 | h | Peó | 1 | 24.49 | 24.49 |
| P1601 | m3 | Aigua | 0.2 | 0.78 | 0.16 |
| P0301 | m3 | Sorra per a formigons i morters (material) | 0.67 | 26.58 | 17.81 |
| P0401 | kg | Ciment pòrtland P-350 | 200 | 0.07 | 14.00 |
| M0218 | h | Formigonera 250 litres i 5 HP (maquinària; 10/07/2006) | 0.7 | 8.976 | 6.28 |
|  |  | Total |  |  | 62.75 |

## Recursos

**P04242** m² M.B.C. per a capa de rodadura ultrafina (AUTL), de 1 a 2 cm de gruix
M.B.C. per a capa de rodadura ultrafina amb reg incorporat, de 1,5 a 2 cm de gruix

**M0237** h Piconadora de pneumàtics 15 tn
Piconadora de pneumàtics 15 t

**M0213** h Camió cisterna de 8 m³
Camió cisterna de 8 m3

**M02170** h Camió cisterna de beurada de calç
Camió cisterna, dotat de sistema de recirculació i agitació de la beurada, de dipòsits independents i rampa davantera

**P0406** kg Emulsió bituminosa termoadherent C60B3 TER
Emulsió termoadherent catiònica tipus ECR-1d

**M0212B** h Camió de trabuc 16 m³
Camió de trabuc de 20 t

**P1613** u Cànon d'abocador
Canon d'abocador

**P0302** m3 Àrid 12/18 tractam. superfic
Arid 12/18 tractam. superfic.

**P0303** m3 Àrid 6/12 tractam. superfic
Arid 6/12 tractam. superfic.

**P0412** kg Emulsió bituminosa tipus C50BF4 IMP
Emulsió catiònica tipus ECI

**M0212** h Camió de 12 tn
Camió de 12 t

**M0201** h Compressor aire gasoil 13,3 m³/h
Compressor amb dos martells

**M0207** h Retroexcavadora 100 hp
Retroexcavadora

**M0204** h Pala carregadora pneumàtics
Pala carregadora neumàtics

**M0229** h Compressor d'aire de gasoil 3m³
Electrobomba sumergible 20 kW

**M0214** h Camió grua 12 tn
Camió grua

**M0211** h Corró de llança 650 kg
Picó vibrant amb placa 60 cm.

**P1236** m Tub de pp DN125 mm., SN 8 kN/m2
Tub de pp d 125 mm., SN 8 kN/m2

**P1235** m Tub de pp DN160 mm., SN 8 kN/m2
Tub de pp d 160 mm., SN 8 kN/m2

**P1237** m Tub de pp DN200 mm., SN 8 kN/m2
Tub de pp d 200 mm., SN 8 kN/m2

**P1241** m Tub de pp DN315 mm., SN 8 kN/m2
Tub de pp d 315 mm., SN 8 kN/m2

**P1242** m Tub de pp DN400 mm., SN 8 kN/m2
Tub de pp d 400 mm., SN 8 kN/m2

**P1243** m Tub de pp DN500 mm., SN 8 kN/m2
Tub de pp d 500 mm., SN 8 kN/m2

**P06203** Reixa i marc C-250 anti-bicicletes
Reixa 840x340x70 mm i marc C-250 anti-bicicletes

**P0617** u Reixa i bastiment 985x495x70 mm D-400
Reixa i bastiment 985x495x70 mm.

**P0618** u Tapa fosa Ø650 mm. exterior, marc Ø800 mm., classe D-400
Tapa Ø650 mm. exterior i bastiment, pou Ø800 mm., estanca i insonora

**P0631** m2 Tapa tràmex de 0.03x0.03m
Reixa de 0.03x0.03m

**P06201** u Reixa i bastiment 700x360x100 mm
Reixa i bastiment 650x330x40 mm.

**P0632** m2 Reixa tràmex acer galvanitzat 30x30x30mm, gruix pletina 2 mm
Reixa tràmex acer galvanitzat 50x50x30mm, gruix pletina 2 mm

**P0604** kg Claus d'acer zincats
Claus d'acer

**P0650** u Arqueta prefabricada 70x70x100 cm
arqueta prefab. 70x70x100

**P0607** kg Acer corrugat B500S en barres
Acer corrugat B-500s en barres

**P06100** m2 Malla electrosoldada en acer corrugat B500T, de 15x15 cm i 6 mm de diàmetre
Malla electrosoldada en acer corrugat B 500 T, de 15x15 cm i 6 mm de diàmetre

**P14830** u Placa triangular alumini reflect. 70 cm
Placa triangular alumini reflect.70 cm.

**P14832** u Placa triangular alumini reflect. 90 cm
Placa triangular alumini reflect.90 cm.

**P1485** u Placa quadrada alumini reflect. 60 cm
Placa quadrada alumini reflect.60 cm.

**P14971** m2 Placa d'alumini de 0,50 m2 a 1,00 m2 nivell 3 DG
Placa d'alumini de 0,50 m2 a 1.00 m2 nivell 3 DG

**%18533** % Resta d'obra
Resto de obra.

**P1481** m Pal alumini diàmetre 76 mm. MB
Pal alumini 76 mm. diàmetre

**P1472** m Pal alumini diàmetre 90 mm. MC
Pal alumini 90 mm. diàmetre

**%1616** % Eines i mitjans auxiliars
Eines i medis auxiliars

**P0329** m3 Sorra de pedrera 0/6 sil.-porf
Sorra de pedr. 0/6 sil.-porf.

**P0813** m2 Rajola hidràulica color 20x20x4 cm
Rajola hidr.color 20x20x4 c

**P0814** m2 Rajola hidràulica color 25x25x4 cm
Rajola hidr. color 25x25x4 cm.

**P10095** u Peça cantonada 570x400x280 mm per a gual de vehicles ó vianants
Gual vehicles, peça cantonada 570x400x280 mm

**P19020** u Rigola blanca 20x20x8 cm
Rigola blanca 20x20x8

**P1099** m Vorada granit flamejat 20x24 cm recte
Vorada granit flamejat 20x24 recte

**P1007** m Vorada pref. form. 8x20 cm. tipus jardí
Vorada pref. form. 8x20 cm. jardí

**M0218** h Formigonera 250 litres i 5 HP
Formigonera de 250 l

**P0301** m3 Sorra per a formigons i morters
Sorra per a formigons i mort.
